# Landschaftsbau: Ausgleichsmaßnahmen AS Steinhagen
Angebotsaufforderung (GAEB 90, DA83)
Vergabenummer: 230-25-0013
Währung: EUR
Auftraggeber: Autobahn GmbH des Bundes

## Landschaftsbau: Ausgleichsmaßnahmen AS S
Datum: 09.02.26

### Abschnitt 00 Baustelleneinrichtung / -räumung

#### Unterabschnitt 00.00 Baustelleneinrichtung

**00.00.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 101

**00.00.0002 Leitungen erkunden**
Leitungen im gesamten Baufeld erkunden, dazu zählen
insbesondere folgende Leitungen:
- Dränagen
- Streckenfernmeldekabel [AUSAG-Kabel]
- Fernmeldekabel [TELEKOM]
- Gasleitungen
- Gashochdruckleitungen
- Stromkabel
- Wasserleitungen
- Abwasserleitungen
- Fernsehkabel
- sowie alle Leitungen die hier nicht gesondert
aufgeführt sind.
Soweit notwendig Augrabegenehmigungen / Schachtscheine
beantragen und dem örtlichen Bauüberwacher vorlegen.
Örtliche Einweisungen in die Lage der Leitungen durch
die Versorgungsträger vornehmen lassen. Diese Pauschale
gilt für alle Leistungen sämtlicher Abschnitte dieses
Leistungsverzeichnisses.
Menge: 1,000 Psch

**00.00.0003 Suchschachtung**
Suchschachtung zur Erkundung nicht bekannter und
vermuteter Leitungsverläufe und Dränagen herstellen.
Graben rechtwinkelig zum vermuteten Leitungsverlauf
herstellen. Grabenbreite bis 80 cm, Grabentiefe bis 125
cm, Arbeitsausführung mit Kleingeräten und in
Handarbeit. Ober- und Unterboden des
Standard-Homogenbereiches HB1, Ober- und Unterboden
lösen seitlich getrennt zwischenlagern,
Transportentfernung bis 50 m. Seitlich gelagerten
Unter- und Oberboden getrennt wieder in Graben
einfüllen, lagenweise [Schichtdicke jeweils 30 cm]
verdichten, Arbeitsausführung auf verschiedenen
Teilflächen, Abrechnung durch örtliches Aufmaß der
Abtragsprofile zum Zeitpunkt der größten Aushubtiefe,
Abrechnung in m³.
Menge: 10,000 m3

#### Unterabschnitt 00.01 Baustellenräumung

**00.01.0001 Baustelle räumen Sämtl. LV-Abschn.**
StL-Nr. 21910111201
Baustelle von allen Geräten, Anlagen, Einrichtungen und
dgl. räumen. Benutzte Flächen und Wege entsprechend dem
ursprünglichen Zustand herrichten. Soweit nicht für
bestimmte Leistungen für das Räumen der Baustelle gesonderte Positionen im Leistungsverzeichnis enthalten
sind, gilt die Pauschale
für alle Leistungen sämtlicher Abschnitte des Leistungsverzeichnisses.
Menge: 1,000 Psch
Zuordnung: 101

### Abschnitt 01 A 4.11 Streuobstwiese Marienstr.

#### Unterabschnitt 01.00 Vorarbeiten

**01.00.0001 Begrenzungspfähle setzen Stieleiche*Pfahl 2,00 m Zopf-DU 12-16 cm**
StL-Nr. 2211070263349
Begrenzungspfähle zum Abgrenzen von Vegetationsflächen
nach Unterlagen des AG standfest setzen.
Pfähle aus Stiel- oder Traubeneiche (Spaltpfahl).
Pfahllänge = 2,00 m.
Zopfdurchmesser = 12 bis 16 cm.
Pfähle 'zur Abgrenzung der Ausgleichsfläche mit 50 cm
Abstand [Schwengelrecht] von Nachbarflurstücken und
anderen Flächenutzungen'
Menge: 12,000 St
Zuordnung: 107

**01.00.0002 Vegetationsfläche mähen*Mähgut als Mulch**
StL-Nr. 2211070180910
Vegetationsfläche vor Beginn der Pflanzarbeiten mähen.
Fläche 'Grünland bzw. Brachfläche'
Mähgut bleibt als Mulchschicht liegen.
Menge: 3500,000 m2
Zuordnung: 107

**01.00.0003 Bäume fällen ohne Roden DU über 0,1-0,3 m*Holz Verwert. AN S.Abr.Verwert. AN**
StL-Nr. 2241060301011
Bäume fällen, höchstens 0,25 m über dem Erdboden
absägen. Gemessen wird der Durchmesser 1,00 m über dem
Erdboden. Wurzelstöcke roden bzw. ausfräsen wird gesondert vergütet.
Durchmesser über 0,10 bis 0,30 m.
Gesamtes Holz nach Wahl des AN verwerten.
Schlagabraum nach Wahl des AN verwerten.
Menge: 3,000 St
Zuordnung: 106

**01.00.0004 Wurzelstöcke ausfräsen DU über 0,1-0,3 m*Tiefe bis 30 cm verfüll/Boden AG*Fräsgut Verw. AN**
StL-Nr. 224106023110101
Wurzelstöcke einschließlich Wurzelansätze ausfräsen.
Gemessen wird der Durchmesser der Schnittstelle des
Wurzelstocks.
Durchmesser über 0,10 bis 0,30 m.
Frästiefe bis 30 cm.
Wurzellöcher mit geeignetem Boden verfüllen. Boden aus
Abtragsbereichen profilgerecht lösen.
Fräsgut aufnehmen und nach Wahl des AN verwerten.
Menge: 3,000 St
Zuordnung: 106

#### Unterabschnitt 01.01 Pflanzenlieferung Obstbäume

**01.01.0001 Malus domestica Hybr. liefern H 3xv mDb 12-14**
StL-Nr. 21810432929
Malus domestica Hybr. (Apfel) liefern.
Hochstamm, dreimal verpflanzt, mit Drahtballen, Stammumfang 12 bis 14 cm.
Sorte 'Schöner aus Wiedenbrück'
Menge: 5,000 St
Zuordnung: 104

**01.01.0002 Malus domestica Hybr. liefern H 3xv mDb 12-14**
StL-Nr. 21810432929
Malus domestica Hybr. (Apfel) liefern.
Hochstamm, dreimal verpflanzt, mit Drahtballen, Stammumfang 12 bis 14 cm.
Sorte 'Westfälischer Gülderling'
Menge: 5,000 St
Zuordnung: 104

**01.01.0003 Malus domestica Hybr. liefern H 3xv mDb 12-14**
StL-Nr. 21810432929
Malus domestica Hybr. (Apfel) liefern.
Hochstamm, dreimal verpflanzt, mit Drahtballen, Stammumfang 12 bis 14 cm.
Sorte 'Osnabrücker Renette'
Menge: 6,000 St
Zuordnung: 104

**01.01.0004 Malus domestica Hybr. liefern H 3xv mDb 12-14**
StL-Nr. 21810432929
Malus domestica Hybr. (Apfel) liefern.
Hochstamm, dreimal verpflanzt, mit Drahtballen, Stammumfang 12 bis 14 cm.
Sorte 'Biesterfelder Renette'
Menge: 5,000 St
Zuordnung: 104

**01.01.0005 Prunus domestica Hybr. liefern H 3xv mDb 12-14**
StL-Nr. 21810443329
Prunus domestica Hybride (Pflaume, Zwetsche o.ä.) liefern.
Hochstamm, dreimal verpflanzt, mit Drahtballen, Stammumfang 12 bis 14 cm.
Sorte 'Stromberger Pflaume'
Menge: 5,000 St
Zuordnung: 104

**01.01.0006 Pyrus communis Hybr. liefern H 3xv mDb 12-14**
StL-Nr. 21810444729
Pyrus communis Hybride (Birne) liefern.
Hochstamm, dreimal verpflanzt, mit Drahtballen, Stammumfang 12 bis 14 cm.
Sorte 'Westfälische Glockenbirne [Kuhfuß]'
Menge: 5,000 St
Zuordnung: 104

#### Unterabschnitt 01.02 Pflanzeneinschlag

**01.02.0001 Einschlagplatz f. Gehölze einricht. Fläche AN**
StL-Nr. 22110730203
Einschlagplatz für Gehölze einrichten, unterhalten und
nach Abschluss der Arbeiten räumen.
Fläche stellt AN.
Menge: 1,000 Psch
Zuordnung: 107

**01.02.0002 Gehölze mit Ballen einschlagen H, Al, Sol**
StL-Nr. 22110730601
Gehölze mit Ballen oder Container übersichtlich, nach
Arten und Größen getrennt, einschlagen. Ballen/ Container allseitig mit lockerem Boden oder Mulchstoff umgeben. Gehölze im Einschlag feucht halten. Liefern der
Gehölze wird gesondert vergütet.
Gehölze = Hochstämme, Alleebäume und Solitärgehölze.
Menge: 31,000 St
Zuordnung: 107

*Hinweis*
Das Einschlämmen der Pflanzen ist gemäß DIN 18320
Nebenleistung und wird nicht gesondert vergütet.

#### Unterabschnitt 01.03 Pflanzarbeiten

**01.03.0001 Pflanzstellen kennzeichnen bis Pflanzung**
StL-Nr. 22110730801
Pflanzstellen im Gelände nach Unterlagen des AG
(Pflanzplan), getrennt nach Hochstämmen, Alleebäumen,
Heistern und Pflanzeinheiten, mit unterschiedlichen
Pfählen deutlich sichtbar kennzeichnen.
Markierung der Pflanzeinheiten bis zur Pflanzung vorhalten.
Menge: 1,000 Psch
Zuordnung: 107

**01.03.0002 Pflanzhügel herstellen**
5 Pflanzhügel 25 cm hoch aus zu lieferndem gesiebten
Oberboden, Materialwerte nach EBV = BM-0 herstellen mit
Grundfläche unten 3,00m x 3,00m und 1,00 m x 1,00m
oben, Böschungen mit BV 1:4, Form: Pyramidenstumpf.
Abrechnung durch örtliches Aufmaß der hergestellten
Pflanzhügel [Pyramidenstumpf] nach Auftragsprofilen.
Menge: 7,000 m3

**01.03.0003 Austauschboden einbauen*Auftragsprofile**
Austauschboden nach Unterlagen des AG einbauen.
Austauschboden = gesiebten bindig-humosen Oberboden,
Materialwerte nach EBV = BM-0 liefern und in 26
Pflanzgruben 80x80cm von Alleebäumen oben 30 cm dick
einbauen; 30cm dicken nährstoffarmen Sandbodenaushub
zuvor aus Pflanzgruben 80x80cm der beim Aushub der
Pflanzgruben anfällt flächig verteilen und einebnen,
Abrechnung nach Auftragsprofilen durch örtliches Aufmaß
des gelieferten bindig-humosen Oberbodens der in die
obersten 30 cm der Pflanzgruben eingefüllt wurde.
Menge: 5,000 m3
Zuordnung: 107

**01.03.0004 Bodenverbesserungsstoff liefern**
Bodenverbesserungsstoff STOCKOSORB 660 micro
Körnungsgröße 0,1 - 1 mm oder gleichwertig liefern.
Aufwandmenge: 800g STOCKOSORB pro Pflanzloch,
Seitenlänge 80cm x 80cm x 60 cm tief.
Menge: 25,000 kg

**01.03.0005 Wühlmausschutz herstellen 80x80x60 cm*Sechseckdrahtg.**
StL-Nr. 22110734022
Wühlmausschutz herstellen. Wühlmausschutz in Pflanzloch
ausbreiten und nach dem Pflanzen am Wurzelhals verschließen.
Pflanzloch 80 x 80 x 60 cm.
Wühlmausschutz = Sechseckdrahtgeflecht, 13 mm Maschenweite, unverzinkt.
Menge: 31,000 St
Zuordnung: 107

*Hinweis*
Der fachgerechte Obstbaum-Pflanzschnitt siehe
Pflanzarbeiten unter 1.1 der Baubeschreibung ist als
Nebenleistung in OZ der Pflanzung einzukalkulieren.

**01.03.0006 Hochstamm / Alleebaum pflanzen H ü. 10-14cm m.B.*geschl. Grasnarbe 80x80x60 cm*Boden, DU 100 cm Bodenverb.gesond.*Boden einplan.**
StL-Nr. 22110731823207101
Hochstamm, Alleebaum, Stammbusch oder Solitär pflanzen.
Pflanzschnitt durchführen. Pflanzloch herstellen.
Brauchbaren Boden wieder einbauen. Gehölz liefern wird
gesondert vergütet.
Hochstamm/Stammbusch, mit Ballen/Container, Stammumfang
über 10 bis 14 cm.
Pflanzung auf Fläche mit geschlossener Grasnarbe.
Pflanzloch 80 x 80 x 60 cm.
Gießrand aus anstehendem Boden herstellen, Mindesthöhe
des Gießrandes über der Pflanzscheibe 20 cm, Durchmesser 100 cm.
Bodenverbesserungsstoffe nach Unterlagen des AG mit dem
brauchbaren Boden vermischen. Bodenverbesserungsstoffe
werden gesondert vergütet.
Überschüssigen Boden seitlich einplanieren.
Menge: 31,000 St
Zuordnung: 107

**01.03.0007 Organischen Dünger liefern**
StL-Nr. 22110711099
Organischen Dünger liefern.
Organischer Dünger 'Hornspäne'
Menge: 3,100 kg
Zuordnung: 107

**01.03.0008 Dünger ausbringen organ. Dünger*100 g/Gehölz Einzelgehölz**
StL-Nr. 22110712699020904
Dünger ausbringen. Dünger liefern wird gesondert
vergütet.
Neigung 'flacher 1 zu 4 '
Fläche 'Baumscheibe von Obstbaum-Hochstämmen, vor dem
Mulchen ausbringen'
Organischer Dünger, mind. 6 v.H. N.
Ausbringmenge = 100 g/Gehölz.
Vegetation = Einzelgehölz.
Menge: 3,100 kg
Zuordnung: 107

**01.03.0009 Pflanzscheibe mulchen Pflanzsch. DU 100*Nadelholzr. 10/80 Dicke 10 cm**
StL-Nr. 2211073604202
Pflanzscheibe von Gehölz gleichmäßig dick mulchen.
Pflanzscheibengröße, Durchmesser = 100 cm.
Mulchstoff = Nadelholzrinde 10/80 mm, C/N-Verhältnis
>60.
Dicke der Mulchschicht = 10 cm.
Menge: 31,000 St
Zuordnung: 107

**01.03.0010 Rindenschutz herstellen StU bis 20 cm*Höhe bis 2,20 m Stammschutzfarbe**
StL-Nr. 2211073521101
Rindenschutz herstellen.
Stammumfang bis 20 cm.
Schutzhöhe bis 2,20 m.
Schutz = Stammschutzfarbe, Mindesthaltbarkeit 5 Jahre.
Menge: 31,000 St
Zuordnung: 107

**01.03.0011 Baumverankerung (Pfahlbock) herst. Dreibock*L 2,5m,DU 8-10cm geschält*Querholz halbr. 1 Bindung/Pfahl*Kokosstrick dick Verbissschutz**
StL-Nr. 22110734421211201
Baumverankerung als Pfahlbock herstellen. Pfähle gekegelt bzw. gefast und gespitzt, standfest einschlagen.
Pfahlbock mit drei Pfählen.
Pfahllänge 2,50 m, Zopfdurchmesser 8 bis 10 cm.
Pfahl aus Nadelholz geschält.
Pfahlzöpfe durch Querhölzer seitlich verbinden, Pfahlverbindung = Halbrundholz geschält, Durchmesser = 50mm.
Eine Bindung je Pfahl.
Bindung = Kokosstrick, dick (1 kg = 40 m), Bindung aus
doppelter 8er-Schlaufe auf Abstand umwickelt. Bindung
am Pfahl oder Querholz annageln.
Verbissschutz aus Maschendraht, Sechseckgeflecht, Ma-
schenweite 25 mm, 1,00 m hoch, anbringen und 10 cm tief
in den Boden einlassen.
Menge: 31,000 St
Zuordnung: 107

*Hinweis*
Die Ansaatarbeiten sind nach der Pflanzung der
Obstbaum-Hochstämme auszuführen.

#### Unterabschnitt 01.04 Ansaatarbeiten

**01.04.0001 Vegetationsfläche vorbereiten*gesch.Pflanzdecke 2x fräsen*Tiefe 20 cm**
StL-Nr. 22110710491082000
Vegetationsfläche mit einer Neigung flacher als 1:4
vorbereiten. Boden lockern, Rand- und Restflächen bearbeiten.
Fläche '= Grünland bzw. Brachfläche mit Paddock,
einschließlich fräsen von Wurzeln einzelner Bäume und
Sträucher'
Fläche mit geschlossener Pflanzendecke.
Boden zweimal fräsen.
Lockerungstiefe ca. 20 cm.
Menge: 4970,000 m2
Zuordnung: 107

**01.04.0002 Saatbett vorbereiten*auf gefräster Fl. Kreiselegge/Krümmelwalze*Tiefe 10cm**
Saatbett auf zuvor gefräster Fläche vorbereiten,
einschließlich Feinplanum für extensive
Fläche/Streuobstwiese nach Pflanzung der
Obstbaum-Hochstämme gemäß DIN 18917, 6.6.2 Kategorie 2
fachgerecht herstellen. Ausführung mit
Kreiselegge-Krümmelwalze-(Stabrohrwalze)-Kombination,
Rand- und Restflächen bearbeiten.
Neigung der Fläche flacher 1 zu 4
Lockerungstiefe ca. 10 cm.
Menge: 4970,000 m2
Zuordnung: 107

**01.04.0003 Rasenansaat mit RSM Regio herst. landw. Fläche*Feinplanum lock. Menge 5 g/m2*UG 02 Grundmischung**
StL-Nr. 22110720407120210
Rasenansaat mit RSM Regio herstellen. Saatgut ohne Entmischung ausbringen, einarbeiten und andrücken.
Fläche = landwirtschaftliche Fläche.
Feinplanum feinkrümelig lockern.
Saatgutmenge = 5 g/m2.
Regiosaatgutmischung (RSM Regio), Ursprungsgebiet 2,
Westdeutsches Tiefland.
Standortvariante Grundmischung.
Menge: 4970,000 m2
Zuordnung: 107

#### Unterabschnitt 01.05 Fertigstellungspflege 2027

**01.05.0001 Einzelgehölz wässern Hochstamm, Stbu 100 Liter*Fertigst.pflege**
StL-Nr. 2211076041961
Einzelgehölz wässern, Wasser liefern. Bodenart, Exposition und Standort nach Unterlagen des AG. Wurzelraum
ausreichend durchfeuchten. Abgerechnet wird die Wässerung des Einzelgehölzes pro Jahr.
Gehölz = Hochstamm, Stammbusch.
Anzahl der Wässerungsgänge 'erster Wässerungsgang'
Mindestwassermenge je Pflanze pro Wässerungsgang = 100
Liter.
Während der Fertigstellungspflege.
Menge: 31,000 St
Zuordnung: 107

**01.05.0002 Einzelgehölz wässern Hochstamm, Stbu 100 Liter*Fertigst.pflege**
StL-Nr. 2211076041961
Einzelgehölz wässern, Wasser liefern. Bodenart, Exposition und Standort nach Unterlagen des AG. Wurzelraum
ausreichend durchfeuchten. Abgerechnet wird die Wässerung des Einzelgehölzes pro Jahr.
Gehölz = Hochstamm, Stammbusch.
Anzahl der Wässerungsgänge 'zweiter Wässerungsgang'
Mindestwassermenge je Pflanze pro Wässerungsgang = 100
Liter.
Während der Fertigstellungspflege.
Menge: 31,000 St
Zuordnung: 107

**01.05.0003 Einzelgehölz wässern Hochstamm, Stbu 100 Liter*Fertigst.pflege**
StL-Nr. 2211076041961
Einzelgehölz wässern, Wasser liefern. Bodenart, Exposition und Standort nach Unterlagen des AG. Wurzelraum
ausreichend durchfeuchten. Abgerechnet wird die Wässerung des Einzelgehölzes pro Jahr.
Gehölz = Hochstamm, Stammbusch.
Anzahl der Wässerungsgänge 'dritter Wässerungsgang'
Mindestwassermenge je Pflanze pro Wässerungsgang = 100
Liter.
Während der Fertigstellungspflege.
Menge: 31,000 St
Zuordnung: 107

**01.05.0004 Einzelgehölz wässern Hochstamm, Stbu 100 Liter*Fertigst.pflege**
StL-Nr. 2211076041961
Einzelgehölz wässern, Wasser liefern. Bodenart, Exposition und Standort nach Unterlagen des AG. Wurzelraum
ausreichend durchfeuchten. Abgerechnet wird die Wässerung des Einzelgehölzes pro Jahr.
Gehölz = Hochstamm, Stammbusch.
Anzahl der Wässerungsgänge 'vierter Wässerungsgang'
Mindestwassermenge je Pflanze pro Wässerungsgang = 100
Liter.
Während der Fertigstellungspflege.
Menge: 31,000 St
Zuordnung: 107

**01.05.0005 Einzelgehölz wässern Hochstamm, Stbu 100 Liter*Fertigst.pflege**
StL-Nr. 2211076041961
Einzelgehölz wässern, Wasser liefern. Bodenart, Exposition und Standort nach Unterlagen des AG. Wurzelraum
ausreichend durchfeuchten. Abgerechnet wird die Wässerung des Einzelgehölzes pro Jahr.
Gehölz = Hochstamm, Stammbusch.
Anzahl der Wässerungsgänge 'fünfter Wässerungsgang'
Mindestwassermenge je Pflanze pro Wässerungsgang = 100
Liter.
Während der Fertigstellungspflege.
Menge: 31,000 St
Zuordnung: 107

**01.05.0006 Einzelgehölz wässern Hochstamm, Stbu 100 Liter*Fertigst.pflege**
StL-Nr. 2211076041961
Einzelgehölz wässern, Wasser liefern. Bodenart, Exposition und Standort nach Unterlagen des AG. Wurzelraum
ausreichend durchfeuchten. Abgerechnet wird die Wässerung des Einzelgehölzes pro Jahr.
Gehölz = Hochstamm, Stammbusch.
Anzahl der Wässerungsgänge 'sechster Wässerungsgang'
Mindestwassermenge je Pflanze pro Wässerungsgang = 100
Liter.
Während der Fertigstellungspflege.
Menge: 31,000 St
Zuordnung: 107

**01.05.0007 Einzelgehölz wässern Hochstamm, Stbu 100 Liter*Fertigst.pflege**
StL-Nr. 2211076041961
Einzelgehölz wässern, Wasser liefern. Bodenart, Exposition und Standort nach Unterlagen des AG. Wurzelraum
ausreichend durchfeuchten. Abgerechnet wird die Wässerung des Einzelgehölzes pro Jahr.
Gehölz = Hochstamm, Stammbusch.
Anzahl der Wässerungsgänge 'siebter Wässerungsgang'
Mindestwassermenge je Pflanze pro Wässerungsgang = 100
Liter.
Während der Fertigstellungspflege.
Menge: 31,000 St
Zuordnung: 107

**01.05.0008 Einzelgehölz wässern Hochstamm, Stbu 100 Liter*Fertigst.pflege**
StL-Nr. 2211076041961
Einzelgehölz wässern, Wasser liefern. Bodenart, Exposition und Standort nach Unterlagen des AG. Wurzelraum
ausreichend durchfeuchten. Abgerechnet wird die Wässerung des Einzelgehölzes pro Jahr.
Gehölz = Hochstamm, Stammbusch.
Anzahl der Wässerungsgänge 'achter Wässerungsgang'
Mindestwassermenge je Pflanze pro Wässerungsgang = 100
Liter.
Während der Fertigstellungspflege.
Menge: 31,000 St
Zuordnung: 107

**01.05.0009 Einzelgehölz pflegen 1. Pflegegang*Fertigst.pflege Pflanzsch. jäten*Mulde, DU 100 cm Pfl.sch ü. 100 cm*Stamm u. Stock Bindung nachbess.*richten,entfernen**
StL-Nr. 22110761811134213
Hochstamm, Stammbusch, Solitärpflanze oder Heister in
Einzelstellung pflegen. Unerwünschter Aufwuchs nach
Wahl des AN verwerten.
Erster Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.05.0010 Einzelgehölz pflegen 2. Pflegegang*Fertigst.pflege Pflanzsch. jäten*Mulde, DU 100 cm Pfl.sch ü. 100 cm*Stamm u. Stock Bindung nachbess.*richten,entfernen**
StL-Nr. 22110761821134213
Hochstamm, Stammbusch, Solitärpflanze oder Heister in
Einzelstellung pflegen. Unerwünschter Aufwuchs nach
Wahl des AN verwerten.
Zweiter Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.05.0011 Organischen Dünger liefern**
StL-Nr. 22110711099
Organischen Dünger liefern.
Organischer Dünger 'Hornspäne'
Menge: 3,100 kg
Zuordnung: 107

**01.05.0012 Dünger ausbringen organ. Dünger*100 g/Gehölz Einzelgehölz**
StL-Nr. 22110712699020904
Dünger ausbringen. Dünger liefern wird gesondert
vergütet.
Neigung 'flacher 1 zu 4'
Fläche 'Baumscheibe von Obstbaum-Hochstämmen, in die
Mulchenscheibe einarbeiten / einharken'
Organischer Dünger, mind. 6 v.H. N.
Ausbringmenge = 100 g/Gehölz.
Vegetation = Einzelgehölz.
Menge: 3,100 kg
Zuordnung: 107

**01.05.0013 Rasen mähen*1. Pflegegang Fertigst.pflege*Mähgut bleibt Höhe 4-6 cm**
StL-Nr. 221107606091111
Rasen mähen.
Mähfläche 'Streuobstwiese'
Erster Pflegegang.
Während der Fertigstellungspflege.
Mähgut bleibt liegen.
Schnitthöhe 4 bis 6 cm.
Menge: 4970,000 m2
Zuordnung: 107

**01.05.0014 Rasen mähen*2. Pflegegang Fertigst.pflege*Mähgut bleibt Höhe 4-6 cm**
StL-Nr. 221107606092111
Rasen mähen.
Mähfläche 'Streuobstwiese'
Zweiter Pflegegang.
Während der Fertigstellungspflege.
Mähgut bleibt liegen.
Schnitthöhe 4 bis 6 cm.
Menge: 4970,000 m2
Zuordnung: 107

**01.05.0015 Rasen mähen*3. Pflegegang Fertigst.pflege*Mähgut bleibt Höhe 4-6 cm**
StL-Nr. 221107606093111
Rasen mähen.
Mähfläche 'Streuobstwiese'
Dritter Pflegegang.
Während der Fertigstellungspflege.
Mähgut bleibt liegen.
Schnitthöhe 4 bis 6 cm.
Menge: 4970,000 m2
Zuordnung: 107

**01.05.0016 Rasen mähen Fertigst.pflege*Mähgut bleibt Höhe 4-6 cm**
StL-Nr. 221107606099111
Rasen mähen.
Mähfläche 'Streuobstwiese'
Pflegegang 'vierter Mähgang'
Während der Fertigstellungspflege.
Mähgut bleibt liegen.
Schnitthöhe 4 bis 6 cm.
Menge: 4970,000 m2
Zuordnung: 107

**01.05.0017 Obstbaum schneiden Erziehungsschnitt*Hochstamm Apfel*Baumhöhe bis 5 m Schnittg. Verw.AN**
StL-Nr. 221107726111103
Obstbaum nach Unterlagen des AG schneiden. Stamm- und
Stockaustriebe entfernen.
Schnitt = Erziehungsschnitt.
Obstbaum = Hochstamm.
Baumart = Apfel.
Baumhöhe bis 5,00 m.
Schnittgut nach Wahl des AN verwerten.
Menge: 21,000 St
Zuordnung: 107

**01.05.0018 Obstbaum schneiden Erziehungsschnitt*Hochstamm Birne*Baumhöhe bis 5 m Schnittg. Verw.AN**
StL-Nr. 221107726112103
Obstbaum nach Unterlagen des AG schneiden. Stamm- und
Stockaustriebe entfernen.
Schnitt = Erziehungsschnitt.
Obstbaum = Hochstamm.
Baumart = Birne.
Baumhöhe bis 5,00 m.
Schnittgut nach Wahl des AN verwerten.
Menge: 5,000 St
Zuordnung: 107

**01.05.0019 Obstbaum schneiden Erziehungsschnitt*Hochstamm Zwetschge/Pflaume*Baumhöhe bis 5 m Schnittg. Verw.AN**
StL-Nr. 221107726113103
Obstbaum nach Unterlagen des AG schneiden. Stamm- und
Stockaustriebe entfernen.
Schnitt = Erziehungsschnitt.
Obstbaum = Hochstamm.
Baumart = Zwetschge/Pflaume.
Baumhöhe bis 5,00 m.
Schnittgut nach Wahl des AN verwerten.
Menge: 5,000 St
Zuordnung: 107

*Hinweis*
Ersatz für abgängige Pfähle der Baumverankerungen. Der
Mehraufwand für die Wiederherstellung des Pfahlbocks
einschließlich Halbrundholz ist einzukalkulieren,
einschließlich Entsorgung des abgängigen Pfahls.

**01.05.0020 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 4,000 St
Zuordnung: 107

**01.05.0021 Obstbaum-Hochstamm umpflanzen**
Obstbaum-Hochstamm mit Stammumfang 16cm bis 20cm, ca. 1
bis 4 Jahre nach Pflanzung nach örtlicher Weisung durch
den Auftraggeber umpflanzen, Transportentfernung bis
5.000m, vorhandenen Dreibock abbauen und entsorgen,
Obstbaum-Hochstamm ausgraben und fachgerecht ballieren,
Grabloch mit Gießrand, Mulchscheibe und Boden aus
Baubereich verschließen und einebnen, Rasenansaat an
Grabstelle mit Landschaftsrasen Standard ohne Kräuter
RSM 7.1.1 herstellen, Obstbaum-Hochstamm laden,
transportienen und entladen, Pflanzschnitt fachgerecht
ausführen, Pflanzgrube an neuem Standort mit einer
Seitenlänge von 100 cm x 100 cm x 70 cm tief
herstellen, Obstbaum-Hochstamm fachrecht pflanzen,
Gießrand aus örtlich anstehendem vom Boden von
Pflanzlochaushub herstellen, neuen Dreibbock und
Mulchscheibe herstellen wird gesondert über Positionen
aus Untertitel 01.03. Pflanzarbeiten vergütet,
Abrechung pro Stück umgepflanztem Obstbaum-Hochstamm.
Menge: 2,000 St

**01.05.0022 Mäusebekämpfung 2027**
Mäusebekämpfung im gesamten Jahr 2027 ab Pflanzung mit
Mittel nach Wahl des Auftragnehmers unter Beachtung der
Zulassungsfristen mit Aufwandmengen entsprechend den
Herstellervorschriften auf allen Baumscheiben der
Ausgleichsfläche A4.11 Streuobstwiese Marienstraße
ausführen. Bekämpfung aller Kurzschwanzmäuse,
insbesondere aller Feld-, Erd-, Scher- und Rötelmäuse.
Sämtliche eingesetzte Fallen und Köderstationen
verbleiben im Eigentum des Auftragnehmers und sind nach
Abschluss der Fertigstellungs- und Entwicklungspflege
vollständig zu entfernen. Die Abrechnung der Pauschale
erfolgt, wenn mindestens ein Gang zur Mäusebekämpfung
nachweislich auf allen Baumscheiben im Jahr 2027
ausgeführt wurde. Diese Position gilt für diesen
Abschnitt des Leistungsverzeichnisses.
Menge: 1,000 Psch

#### Unterabschnitt 01.06 Entwicklungspflege 2028

**01.06.0001 Einzelgehölz wässern Hochstamm, Stbu 100 Liter*E.-pflege 1. Jahr**
StL-Nr. 2211076041962
Einzelgehölz wässern, Wasser liefern. Bodenart, Exposition und Standort nach Unterlagen des AG. Wurzelraum
ausreichend durchfeuchten. Abgerechnet wird die Wässerung des Einzelgehölzes pro Jahr.
Gehölz = Hochstamm, Stammbusch.
Anzahl der Wässerungsgänge 'erster Wässerungsgang'
Mindestwassermenge je Pflanze pro Wässerungsgang = 100
Liter.
Während der Entwicklungspflege im 1. Pflegejahr.
Menge: 31,000 St
Zuordnung: 107

**01.06.0002 Einzelgehölz wässern Hochstamm, Stbu 100 Liter*E.-pflege 1. Jahr**
StL-Nr. 2211076041962
Einzelgehölz wässern, Wasser liefern. Bodenart, Exposition und Standort nach Unterlagen des AG. Wurzelraum
ausreichend durchfeuchten. Abgerechnet wird die Wässerung des Einzelgehölzes pro Jahr.
Gehölz = Hochstamm, Stammbusch.
Anzahl der Wässerungsgänge 'zweiter Wässerungsgang'
Mindestwassermenge je Pflanze pro Wässerungsgang = 100
Liter.
Während der Entwicklungspflege im 1. Pflegejahr.
Menge: 31,000 St
Zuordnung: 107

**01.06.0003 Einzelgehölz wässern Hochstamm, Stbu 100 Liter*E.-pflege 1. Jahr**
StL-Nr. 2211076041962
Einzelgehölz wässern, Wasser liefern. Bodenart, Exposition und Standort nach Unterlagen des AG. Wurzelraum
ausreichend durchfeuchten. Abgerechnet wird die Wässerung des Einzelgehölzes pro Jahr.
Gehölz = Hochstamm, Stammbusch.
Anzahl der Wässerungsgänge 'dritter Wässerungsgang'
Mindestwassermenge je Pflanze pro Wässerungsgang = 100
Liter.
Während der Entwicklungspflege im 1. Pflegejahr.
Menge: 31,000 St
Zuordnung: 107

**01.06.0004 Einzelgehölz wässern Hochstamm, Stbu 100 Liter*E.-pflege 1. Jahr**
StL-Nr. 2211076041962
Einzelgehölz wässern, Wasser liefern. Bodenart, Exposition und Standort nach Unterlagen des AG. Wurzelraum
ausreichend durchfeuchten. Abgerechnet wird die Wässerung des Einzelgehölzes pro Jahr.
Gehölz = Hochstamm, Stammbusch.
Anzahl der Wässerungsgänge 'vierter Wässerungsgang'
Mindestwassermenge je Pflanze pro Wässerungsgang = 100
Liter.
Während der Entwicklungspflege im 1. Pflegejahr.
Menge: 31,000 St
Zuordnung: 107

**01.06.0005 Einzelgehölz wässern Hochstamm, Stbu 100 Liter*E.-pflege 1. Jahr**
StL-Nr. 2211076041962
Einzelgehölz wässern, Wasser liefern. Bodenart, Exposition und Standort nach Unterlagen des AG. Wurzelraum
ausreichend durchfeuchten. Abgerechnet wird die Wässerung des Einzelgehölzes pro Jahr.
Gehölz = Hochstamm, Stammbusch.
Anzahl der Wässerungsgänge 'fünfter Wässerungsgang'
Mindestwassermenge je Pflanze pro Wässerungsgang = 100
Liter.
Während der Entwicklungspflege im 1. Pflegejahr.
Menge: 31,000 St
Zuordnung: 107

**01.06.0006 Einzelgehölz wässern Hochstamm, Stbu 100 Liter*E.-pflege 1. Jahr**
StL-Nr. 2211076041962
Einzelgehölz wässern, Wasser liefern. Bodenart, Exposition und Standort nach Unterlagen des AG. Wurzelraum
ausreichend durchfeuchten. Abgerechnet wird die Wässerung des Einzelgehölzes pro Jahr.
Gehölz = Hochstamm, Stammbusch.
Anzahl der Wässerungsgänge 'sechster Wässerungsgang'
Mindestwassermenge je Pflanze pro Wässerungsgang = 100
Liter.
Während der Entwicklungspflege im 1. Pflegejahr.
Menge: 31,000 St
Zuordnung: 107

**01.06.0007 Einzelgehölz pflegen 1. Pflegegang*E.-pflege 1. Jahr Pflanzsch. jäten*Mulde, DU 100 cm Pfl.sch ü. 100 cm*Stamm u. Stock Bindung nachbess.*richten,entfernen**
StL-Nr. 22110761812134213
Hochstamm, Stammbusch, Solitärpflanze oder Heister in
Einzelstellung pflegen. Unerwünschter Aufwuchs nach
Wahl des AN verwerten.
Erster Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.06.0008 Einzelgehölz pflegen 2. Pflegegang*E.-pflege 1. Jahr Pflanzsch. jäten*Mulde, DU 100 cm Pfl.sch ü. 100 cm*Stamm u. Stock Bindung nachbess.*richten,entfernen**
StL-Nr. 22110761822134213
Hochstamm, Stammbusch, Solitärpflanze oder Heister in
Einzelstellung pflegen. Unerwünschter Aufwuchs nach
Wahl des AN verwerten.
Zweiter Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.06.0009 Organischen Dünger liefern**
StL-Nr. 22110711099
Organischen Dünger liefern.
Organischer Dünger 'Hornspäne'
Menge: 3,100 kg
Zuordnung: 107

**01.06.0010 Dünger ausbringen organ. Dünger*100 g/Gehölz Einzelgehölz**
StL-Nr. 22110712699020904
Dünger ausbringen. Dünger liefern wird gesondert
vergütet.
Neigung 'flacher 1 zu 4'
Fläche 'Baumscheibe von Obstbaum-Hochstämmen, in die
Mulchenscheibe einarbeiten / einharken'
Organischer Dünger, mind. 6 v.H. N.
Ausbringmenge = 100 g/Gehölz.
Vegetation = Einzelgehölz.
Menge: 3,100 kg
Zuordnung: 107

**01.06.0011 Rasen mähen*1. Pflegegang E.-pflege 1. Jahr*Mähgut bleibt Höhe 4-6 cm**
StL-Nr. 221107606091211
Rasen mähen.
Mähfläche 'Streuobstwiese'
Erster Pflegegang.
Während der Entwicklungspflege im 1. Pflegejahr.
Mähgut bleibt liegen.
Schnitthöhe 4 bis 6 cm.
Menge: 4970,000 m2
Zuordnung: 107

**01.06.0012 Rasen mähen*2. Pflegegang E.-pflege 1. Jahr*Mähgut bleibt Höhe 4-6 cm**
StL-Nr. 221107606092211
Rasen mähen.
Mähfläche 'Streuobstwiese'
Zweiter Pflegegang.
Während der Entwicklungspflege im 1. Pflegejahr.
Mähgut bleibt liegen.
Schnitthöhe 4 bis 6 cm.
Menge: 4970,000 m2
Zuordnung: 107

**01.06.0013 Rasen mähen*3. Pflegegang E.-pflege 1. Jahr*Mähgut bleibt Höhe 4-6 cm**
StL-Nr. 221107606093211
Rasen mähen.
Mähfläche 'Streuobstwiese'
Dritter Pflegegang.
Während der Entwicklungspflege im 1. Pflegejahr.
Mähgut bleibt liegen.
Schnitthöhe 4 bis 6 cm.
Menge: 4970,000 m2
Zuordnung: 107

**01.06.0014 Rasen mähen E.-pflege 1. Jahr*Mähgut bleibt Höhe 4-6 cm**
StL-Nr. 221107606099211
Rasen mähen.
Mähfläche 'Streuobstwiese'
Pflegegang 'vierter Mähgang'
Während der Entwicklungspflege im 1. Pflegejahr.
Mähgut bleibt liegen.
Schnitthöhe 4 bis 6 cm.
Menge: 4970,000 m2
Zuordnung: 107

**01.06.0015 Obstbaum schneiden Erziehungsschnitt*Hochstamm Apfel*Baumhöhe bis 5 m Schnittg. Verw.AN**
StL-Nr. 221107726111103
Obstbaum nach Unterlagen des AG schneiden. Stamm- und
Stockaustriebe entfernen.
Schnitt = Erziehungsschnitt.
Obstbaum = Hochstamm.
Baumart = Apfel.
Baumhöhe bis 5,00 m.
Schnittgut nach Wahl des AN verwerten.
Menge: 21,000 St
Zuordnung: 107

**01.06.0016 Obstbaum schneiden Erziehungsschnitt*Hochstamm Birne*Baumhöhe bis 5 m Schnittg. Verw.AN**
StL-Nr. 221107726112103
Obstbaum nach Unterlagen des AG schneiden. Stamm- und
Stockaustriebe entfernen.
Schnitt = Erziehungsschnitt.
Obstbaum = Hochstamm.
Baumart = Birne.
Baumhöhe bis 5,00 m.
Schnittgut nach Wahl des AN verwerten.
Menge: 5,000 St
Zuordnung: 107

**01.06.0017 Obstbaum schneiden Erziehungsschnitt*Hochstamm Zwetschge/Pflaume*Baumhöhe bis 5 m Schnittg. Verw.AN**
StL-Nr. 221107726113103
Obstbaum nach Unterlagen des AG schneiden. Stamm- und
Stockaustriebe entfernen.
Schnitt = Erziehungsschnitt.
Obstbaum = Hochstamm.
Baumart = Zwetschge/Pflaume.
Baumhöhe bis 5,00 m.
Schnittgut nach Wahl des AN verwerten.
Menge: 5,000 St
Zuordnung: 107

*Hinweis*
Ersatz für abgängige Pfähle der Baumverankerungen. Der
Mehraufwand für die Wiederherstellung des Pfahlbocks
einschließlich Halbrundholz ist einzukalkulieren,
einschließlich Entsorgung des abgängigen Pfahls.

**01.06.0018 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 8,000 St
Zuordnung: 107

**01.06.0019 Mäusebekämpfung 2028**
Mäusebekämpfung im gesamten Jahr 2028 mit Mittel nach
Wahl des Auftragnehmers unter Beachtung der
Zulassungsfristen mit Aufwandmengen entsprechend den
Herstellervorschriften auf allen Baumscheiben der
Ausgleichsfläche A4.11 Streuobstwiese Marienstraße
ausführen. Bekämpfung aller Kurzschwanzmäuse,
insbesondere aller Feld-, Erd-, Scher- und Rötelmäuse.
Sämtliche eingesetzte Fallen und Köderstationen
verbleiben im Eigentum des Auftragnehmers und sind nach
Abschluss der Fertigstellungs- und Entwicklungspflege
vollständig zu entfernen. Die Abrechnung der Pauschale
erfolgt, wenn mindestens ein Gang zur Mäusebekämpfung
nachweislich auf allen Baumscheiben im Jahr 2028
ausgeführt wurde. Diese Position gilt für diesen
Abschnitt des Leistungsverzeichnisses.
Menge: 1,000 Psch

#### Unterabschnitt 01.07 Entwicklungspflege 2029

**01.07.0001 Einzelgehölz wässern Hochstamm, Stbu 100 Liter*E.-pflege 2. Jahr**
StL-Nr. 2211076041963
Einzelgehölz wässern, Wasser liefern. Bodenart, Exposition und Standort nach Unterlagen des AG. Wurzelraum
ausreichend durchfeuchten. Abgerechnet wird die Wässerung des Einzelgehölzes pro Jahr.
Gehölz = Hochstamm, Stammbusch.
Anzahl der Wässerungsgänge 'erster Wässerungsgang'
Mindestwassermenge je Pflanze pro Wässerungsgang = 100
Liter.
Während der Entwicklungspflege im 2. Pflegejahr.
Menge: 31,000 St
Zuordnung: 107

**01.07.0002 Einzelgehölz wässern Hochstamm, Stbu 100 Liter*E.-pflege 2. Jahr**
StL-Nr. 2211076041963
Einzelgehölz wässern, Wasser liefern. Bodenart, Exposition und Standort nach Unterlagen des AG. Wurzelraum
ausreichend durchfeuchten. Abgerechnet wird die Wässerung des Einzelgehölzes pro Jahr.
Gehölz = Hochstamm, Stammbusch.
Anzahl der Wässerungsgänge 'zweiter Wässerungsgang'
Mindestwassermenge je Pflanze pro Wässerungsgang = 100
Liter.
Während der Entwicklungspflege im 2. Pflegejahr.
Menge: 31,000 St
Zuordnung: 107

**01.07.0003 Einzelgehölz wässern Hochstamm, Stbu 100 Liter*E.-pflege 2. Jahr**
StL-Nr. 2211076041963
Einzelgehölz wässern, Wasser liefern. Bodenart, Exposition und Standort nach Unterlagen des AG. Wurzelraum
ausreichend durchfeuchten. Abgerechnet wird die Wässerung des Einzelgehölzes pro Jahr.
Gehölz = Hochstamm, Stammbusch.
Anzahl der Wässerungsgänge 'dritter Wässerungsgang'
Mindestwassermenge je Pflanze pro Wässerungsgang = 100
Liter.
Während der Entwicklungspflege im 2. Pflegejahr.
Menge: 31,000 St
Zuordnung: 107

**01.07.0004 Einzelgehölz wässern Hochstamm, Stbu 100 Liter*E.-pflege 2. Jahr**
StL-Nr. 2211076041963
Einzelgehölz wässern, Wasser liefern. Bodenart, Exposition und Standort nach Unterlagen des AG. Wurzelraum
ausreichend durchfeuchten. Abgerechnet wird die Wässerung des Einzelgehölzes pro Jahr.
Gehölz = Hochstamm, Stammbusch.
Anzahl der Wässerungsgänge 'vierter Wässerungsgang'
Mindestwassermenge je Pflanze pro Wässerungsgang = 100
Liter.
Während der Entwicklungspflege im 2. Pflegejahr.
Menge: 31,000 St
Zuordnung: 107

**01.07.0005 Einzelgehölz pflegen 1. Pflegegang*E.-pflege 2. Jahr Pflanzsch. jäten*Mulde, DU 100 cm Pfl.sch ü. 100 cm*Stamm u. Stock Bindung nachbess.*richten,entfernen**
StL-Nr. 22110761813134213
Hochstamm, Stammbusch, Solitärpflanze oder Heister in
Einzelstellung pflegen. Unerwünschter Aufwuchs nach
Wahl des AN verwerten.
Erster Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.07.0006 Einzelgehölz pflegen 2. Pflegegang*E.-pflege 2. Jahr Pflanzsch. jäten*Mulde, DU 100 cm Pfl.sch ü. 100 cm*Stamm u. Stock Bindung nachbess.*richten,entfernen**
StL-Nr. 22110761823134213
Hochstamm, Stammbusch, Solitärpflanze oder Heister in
Einzelstellung pflegen. Unerwünschter Aufwuchs nach
Wahl des AN verwerten.
Zweiter Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.07.0007 Organischen Dünger liefern**
StL-Nr. 22110711099
Organischen Dünger liefern.
Organischer Dünger 'Hornspäne'
Menge: 3,100 kg
Zuordnung: 107

**01.07.0008 Dünger ausbringen organ. Dünger*100 g/Gehölz Einzelgehölz**
StL-Nr. 22110712699020904
Dünger ausbringen. Dünger liefern wird gesondert
vergütet.
Neigung 'flacher 1 zu 4'
Fläche 'Baumscheibe von Obstbaum-Hochstämmen, in die
Mulchenscheibe einarbeiten / einharken'
Organischer Dünger, mind. 6 v.H. N.
Ausbringmenge = 100 g/Gehölz.
Vegetation = Einzelgehölz.
Menge: 3,100 kg
Zuordnung: 107

**01.07.0009 Rasen mähen*1. Pflegegang E.-pflege 2. Jahr*Mähgut bleibt Höhe 4-6 cm**
StL-Nr. 221107606091311
Rasen mähen.
Mähfläche 'Streuobstwiese'
Erster Pflegegang.
Während der Entwicklungspflege im 2. Pflegejahr.
Mähgut bleibt liegen.
Schnitthöhe 4 bis 6 cm.
Menge: 4970,000 m2
Zuordnung: 107

**01.07.0010 Rasen mähen*2. Pflegegang E.-pflege 2. Jahr*Mähgut bleibt Höhe 4-6 cm**
StL-Nr. 221107606092311
Rasen mähen.
Mähfläche 'Streuobstwiese'
Zweiter Pflegegang.
Während der Entwicklungspflege im 2. Pflegejahr.
Mähgut bleibt liegen.
Schnitthöhe 4 bis 6 cm.
Menge: 4970,000 m2
Zuordnung: 107

**01.07.0011 Rasen mähen*3. Pflegegang E.-pflege 2. Jahr*Mähgut bleibt Höhe 4-6 cm**
StL-Nr. 221107606093311
Rasen mähen.
Mähfläche 'Streuobstwiese'
Dritter Pflegegang.
Während der Entwicklungspflege im 2. Pflegejahr.
Mähgut bleibt liegen.
Schnitthöhe 4 bis 6 cm.
Menge: 4970,000 m2
Zuordnung: 107

**01.07.0012 Rasen mähen E.-pflege 2. Jahr*Mähgut bleibt Höhe 4-6 cm**
StL-Nr. 221107606099311
Rasen mähen.
Mähfläche 'Streuobstwiese'
Pflegegang 'vierter Mähgang'
Während der Entwicklungspflege im 2. Pflegejahr.
Mähgut bleibt liegen.
Schnitthöhe 4 bis 6 cm.
Menge: 4970,000 m2
Zuordnung: 107

**01.07.0013 Obstbaum schneiden Erziehungsschnitt*Hochstamm Apfel*Baumhöhe bis 5 m Schnittg. Verw.AN**
StL-Nr. 221107726111103
Obstbaum nach Unterlagen des AG schneiden. Stamm- und
Stockaustriebe entfernen.
Schnitt = Erziehungsschnitt.
Obstbaum = Hochstamm.
Baumart = Apfel.
Baumhöhe bis 5,00 m.
Schnittgut nach Wahl des AN verwerten.
Menge: 21,000 St
Zuordnung: 107

**01.07.0014 Obstbaum schneiden Erziehungsschnitt*Hochstamm Birne*Baumhöhe bis 5 m Schnittg. Verw.AN**
StL-Nr. 221107726112103
Obstbaum nach Unterlagen des AG schneiden. Stamm- und
Stockaustriebe entfernen.
Schnitt = Erziehungsschnitt.
Obstbaum = Hochstamm.
Baumart = Birne.
Baumhöhe bis 5,00 m.
Schnittgut nach Wahl des AN verwerten.
Menge: 5,000 St
Zuordnung: 107

**01.07.0015 Obstbaum schneiden Erziehungsschnitt*Hochstamm Zwetschge/Pflaume*Baumhöhe bis 5 m Schnittg. Verw.AN**
StL-Nr. 221107726113103
Obstbaum nach Unterlagen des AG schneiden. Stamm- und
Stockaustriebe entfernen.
Schnitt = Erziehungsschnitt.
Obstbaum = Hochstamm.
Baumart = Zwetschge/Pflaume.
Baumhöhe bis 5,00 m.
Schnittgut nach Wahl des AN verwerten.
Menge: 5,000 St
Zuordnung: 107

*Hinweis*
Ersatz für abgängige Pfähle der Baumverankerungen. Der
Mehraufwand für die Wiederherstellung des Pfahlbocks
einschließlich Halbrundholz ist einzukalkulieren,
einschließlich Entsorgung des abgängigen Pfahls.

**01.07.0016 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 12,000 St
Zuordnung: 107

**01.07.0017 Mäusebekämpfung 2029**
Mäusebekämpfung im gesamten Jahr 2029 mit Mittel nach
Wahl des Auftragnehmers unter Beachtung der
Zulassungsfristen mit Aufwandmengen entsprechend den
Herstellervorschriften auf allen Baumscheiben der
Ausgleichsfläche A4.11 Streuobstwiese Marienstraße
ausführen. Bekämpfung aller Kurzschwanzmäuse,
insbesondere aller Feld-, Erd-, Scher- und Rötelmäuse.
Sämtliche eingesetzte Fallen und Köderstationen
verbleiben im Eigentum des Auftragnehmers und sind nach
Abschluss der Fertigstellungs- und Entwicklungspflege
vollständig zu entfernen. Die Abrechnung der Pauschale
erfolgt, wenn mindestens ein Gang zur Mäusebekämpfung
nachweislich auf allen Baumscheiben im Jahr 2029
ausgeführt wurde. Diese Position gilt für diesen
Abschnitt des Leistungsverzeichnisses.
Menge: 1,000 Psch

#### Unterabschnitt 01.08 Entwicklungspflege 2030

**01.08.0001 Einzelgehölz wässern Hochstamm, Stbu 100 Liter*E.-pflege 3. Jahr**
StL-Nr. 2211076041964
Einzelgehölz wässern, Wasser liefern. Bodenart, Exposition und Standort nach Unterlagen des AG. Wurzelraum
ausreichend durchfeuchten. Abgerechnet wird die Wässerung des Einzelgehölzes pro Jahr.
Gehölz = Hochstamm, Stammbusch.
Anzahl der Wässerungsgänge 'erster Wässerungsgang'
Mindestwassermenge je Pflanze pro Wässerungsgang = 100
Liter.
Während der Entwicklungspflege im 3. Pflegejahr.
Menge: 31,000 St
Zuordnung: 107

**01.08.0002 Einzelgehölz wässern Hochstamm, Stbu 100 Liter*E.-pflege 3. Jahr**
StL-Nr. 2211076041964
Einzelgehölz wässern, Wasser liefern. Bodenart, Exposition und Standort nach Unterlagen des AG. Wurzelraum
ausreichend durchfeuchten. Abgerechnet wird die Wässerung des Einzelgehölzes pro Jahr.
Gehölz = Hochstamm, Stammbusch.
Anzahl der Wässerungsgänge 'zweiter Wässerungsgang'
Mindestwassermenge je Pflanze pro Wässerungsgang = 100
Liter.
Während der Entwicklungspflege im 3. Pflegejahr.
Menge: 31,000 St
Zuordnung: 107

**01.08.0003 Einzelgehölz pflegen 1. Pflegegang*E.-pflege 3. Jahr Pflanzsch. jäten*Mulde, DU 100 cm Pfl.sch ü. 100 cm*Stamm u. Stock Bindung nachbess.*richten,entfernen**
StL-Nr. 22110761814134213
Hochstamm, Stammbusch, Solitärpflanze oder Heister in
Einzelstellung pflegen. Unerwünschter Aufwuchs nach
Wahl des AN verwerten.
Erster Pflegegang.
Während der Entwicklungspflege im 3. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.08.0004 Einzelgehölz pflegen 2. Pflegegang*Fertigst.pflege Pflanzsch. jäten*Mulde, DU 100 cm Pfl.sch ü. 100 cm*Stamm u. Stock Bindung nachbess.*richten,entfernen**
StL-Nr. 22110761821134213
Hochstamm, Stammbusch, Solitärpflanze oder Heister in
Einzelstellung pflegen. Unerwünschter Aufwuchs nach
Wahl des AN verwerten.
Zweiter Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 31,000 St
Zuordnung: 107

**01.08.0005 Organischen Dünger liefern**
StL-Nr. 22110711099
Organischen Dünger liefern.
Organischer Dünger 'Hornspäne'
Menge: 3,100 kg
Zuordnung: 107

**01.08.0006 Dünger ausbringen organ. Dünger*100 g/Gehölz Einzelgehölz**
StL-Nr. 22110712699020904
Dünger ausbringen. Dünger liefern wird gesondert
vergütet.
Neigung 'flacher 1 zu 4'
Fläche 'Baumscheibe von Obstbaum-Hochstämmen, in die
Mulchenscheibe einarbeiten / einharken'
Organischer Dünger, mind. 6 v.H. N.
Ausbringmenge = 100 g/Gehölz.
Vegetation = Einzelgehölz.
Menge: 3,100 kg
Zuordnung: 107

**01.08.0007 Rasen mähen*1. Pflegegang E.-pflege 3. Jahr*Mähgut bleibt Höhe 4-6 cm**
StL-Nr. 221107606091411
Rasen mähen.
Mähfläche 'Streuobstwiese'
Erster Pflegegang.
Während der Entwicklungspflege im 3. Pflegejahr.
Mähgut bleibt liegen.
Schnitthöhe 4 bis 6 cm.
Menge: 4970,000 m2
Zuordnung: 107

**01.08.0008 Rasen mähen*2. Pflegegang E.-pflege 3. Jahr*Mähgut bleibt Höhe 4-6 cm**
StL-Nr. 221107606092411
Rasen mähen.
Mähfläche 'Streuobstwiese'
Zweiter Pflegegang.
Während der Entwicklungspflege im 3. Pflegejahr.
Mähgut bleibt liegen.
Schnitthöhe 4 bis 6 cm.
Menge: 4970,000 m2
Zuordnung: 107

**01.08.0009 Rasen mähen*3. Pflegegang E.-pflege 3. Jahr*Mähgut bleibt Höhe 4-6 cm**
StL-Nr. 221107606093411
Rasen mähen.
Mähfläche 'Streuobstwiese'
Dritter Pflegegang.
Während der Entwicklungspflege im 3. Pflegejahr.
Mähgut bleibt liegen.
Schnitthöhe 4 bis 6 cm.
Menge: 4970,000 m2
Zuordnung: 107

**01.08.0010 Rasen mähen E.-pflege 3. Jahr*Mähgut bleibt Höhe 4-6 cm**
StL-Nr. 221107606099411
Rasen mähen.
Mähfläche 'Streuobstwiese'
Pflegegang 'vierter Mähgang'
Während der Entwicklungspflege im 3. Pflegejahr.
Mähgut bleibt liegen.
Schnitthöhe 4 bis 6 cm.
Menge: 4970,000 m2
Zuordnung: 107

**01.08.0011 Obstbaum schneiden Erziehungsschnitt*Hochstamm Apfel*Baumhöhe ü. 5-10m Schnittg. Verw.AN**
StL-Nr. 221107726111203
Obstbaum nach Unterlagen des AG schneiden. Stamm- und
Stockaustriebe entfernen.
Schnitt = Erziehungsschnitt.
Obstbaum = Hochstamm.
Baumart = Apfel.
Baumhöhe über 5,00 bis 10,00 m.
Schnittgut nach Wahl des AN verwerten.
Menge: 21,000 St
Zuordnung: 107

**01.08.0012 Obstbaum schneiden Erziehungsschnitt*Hochstamm Birne*Baumhöhe ü. 5-10m Schnittg. Verw.AN**
StL-Nr. 221107726112203
Obstbaum nach Unterlagen des AG schneiden. Stamm- und
Stockaustriebe entfernen.
Schnitt = Erziehungsschnitt.
Obstbaum = Hochstamm.
Baumart = Birne.
Baumhöhe über 5,00 bis 10,00 m.
Schnittgut nach Wahl des AN verwerten.
Menge: 5,000 St
Zuordnung: 107

**01.08.0013 Obstbaum schneiden Erziehungsschnitt*Hochstamm Zwetschge/Pflaume*Baumhöhe bis 5 m Schnittg. Verw.AN**
StL-Nr. 221107726113103
Obstbaum nach Unterlagen des AG schneiden. Stamm- und
Stockaustriebe entfernen.
Schnitt = Erziehungsschnitt.
Obstbaum = Hochstamm.
Baumart = Zwetschge/Pflaume.
Baumhöhe bis 5,00 m.
Schnittgut nach Wahl des AN verwerten.
Menge: 5,000 St
Zuordnung: 107

**01.08.0014 Mäusebekämpfung 2030**
Mäusebekämpfung im gesamten Jahr 2030 bis zur Abnahme
mit Mittel nach Wahl des Auftragnehmers unter Beachtung
der Zulassungsfristen mit Aufwandmengen entsprechend
den Herstellervorschriften auf allen Baumscheiben der
Ausgleichsfläche A4.11 Streuobstwiese Marienstraße
ausführen. Bekämpfung aller Kurzschwanzmäuse,
insbesondere aller Feld-, Erd-, Scher- und Rötelmäuse.
Sämtliche eingesetzte Fallen und Köderstationen
verbleiben im Eigentum des Auftragnehmers und sind nach
Abschluss der Fertigstellungs- und Entwicklungspflege
vollständig zu entfernen. Die Abrechnung der Pauschale
erfolgt, wenn mindestens ein Gang zur Mäusebekämpfung
nachweislich auf allen Baumscheiben im Jahr 2030
ausgeführt wurde. Diese Position gilt für diesen
Abschnitt des Leistungsverzeichnisses.
Menge: 1,000 Psch

**01.08.0015 Baumverankerung entfernen Dreibock*Verank. Verw. AN**
StL-Nr. 22110762431
Baumverankerung einschl. Bindung entfernen.
Verankerung = Dreibock.
Verankerung nach Wahl des AN verwerten.
Menge: 31,000 St
Zuordnung: 107

**01.08.0016 Rindenschutz herstellen StU über 20-30 cm*Höhe bis 2,20 m Stammschutzfarbe**
StL-Nr. 2211073522101
Rindenschutz herstellen.
Stammumfang über 20 bis 30 cm.
Schutzhöhe bis 2,20 m.
Schutz = Stammschutzfarbe, Mindesthaltbarkeit 5 Jahre.
Menge: 31,000 St
Zuordnung: 107

**01.08.0017 Pflanzscheibe mulchen Pflanzsch. DU 100*Nadelholzr. 10/80 Dicke 10 cm**
StL-Nr. 2211073604202
Pflanzscheibe von Gehölz gleichmäßig dick mulchen.
Pflanzscheibengröße, Durchmesser = 100 cm.
Mulchstoff = Nadelholzrinde 10/80 mm, C/N-Verhältnis
>60.
Dicke der Mulchschicht = 10 cm.
Menge: 31,000 St
Zuordnung: 107

**01.08.0018 Verbiss-/Fegeschutz herstellen Klappmanschette*Höhe 1,50 m bodenbündig**
StL-Nr. 2211073502401
Schutzvorrichtung an Gehölz gegen Verbiss- und Fe-
geschäden durch Wild herstellen.
Vorrichtung = einteilige Kunststoff-Klapp-Manschette.
Höhe = 1,50 m.
Vorrichtung bodenbündig anbringen und verankern.
Menge: 31,000 St
Zuordnung: 107

**01.08.0019 Baumverankerung (Pfahlbock) herst. Dreibock*L 2,5m,DU 8-10cm geschält*Querholz halbr. 1 Bindung/Pfahl*Kokosstrick dick Verbissschutz**
StL-Nr. 22110734421211201
Baumverankerung als Pfahlbock herstellen. Pfähle gekegelt bzw. gefast und gespitzt, standfest einschlagen.
Pfahlbock mit drei Pfählen.
Pfahllänge 2,50 m, Zopfdurchmesser 8 bis 10 cm.
Pfahl aus Nadelholz geschält.
Pfahlzöpfe durch Querhölzer seitlich verbinden, Pfahlverbindung = Halbrundholz geschält, Durchmesser = 50mm.
Eine Bindung je Pfahl.
Bindung = Kokosstrick, dick (1 kg = 40 m), Bindung aus
doppelter 8er-Schlaufe auf Abstand umwickelt. Bindung
am Pfahl oder Querholz annageln.
Verbissschutz aus Maschendraht, Sechseckgeflecht, Ma-
schenweite 25 mm, 1,00 m hoch, anbringen und 10 cm tief
in den Boden einlassen.
Menge: 31,000 St
Zuordnung: 107

### Abschnitt 02 A 11.4 Exten.-Grünland Queller Str.

#### Unterabschnitt 02.00 Vorarbeiten

**02.00.0001 Vegetationsfläche mulchen Sukzession*Mähgut als Mulch**
Vegetationsfläche ungepflegtes Grünland mit
Hochstaudenflur, Sträuchern und jungen Bäumen aus
Naturverjüngung mulchen.
Fläche = mit Hochstauden, Sträuchern bis ca. 5,00m Höhe
und jungen Bäumen bis 10 cm Stammdurchmesser in 1,00 m
Höhe über dem Erdboden.
Mulchhgut bleibt als Mulchschicht liegen.
Menge: 5060,000 m2
Zuordnung: 107

**02.00.0002 Fahrspuren einebnen**
Fahrspuren landwirtschaftlicher Maschinen bis 50cm tief
im stark vernässtem nicht befahrbaren Boden mit
handgeführten Maschinen und Geräten einebnen,
Fahrspuren mit seitlich vorhandenem Boden von
Grünlandfläche auffüllen. Saatbett für Ansaat von
Landschaftsrasen feinkrümelig herstellen.  Abrechnung
durch örtliches Aufmaß der Länge der eingeebneten
Fahrspur von zwei parallelen Reifen.
Menge: 50,000 m

**02.00.0003 Rasenansaat mit RSM Regio herst. Feinplanum lock.*Menge 7 g/m2 UG 02*feucht**
StL-Nr. 22110720499130240
Rasenansaat mit RSM Regio herstellen. Saatgut ohne Entmischung ausbringen, einarbeiten und andrücken.
Neigung 'flacher 1 zu 4'
Fläche 'eingeebnete Fahrspuren in Grünland,
Arbeitsausführung in Teilflächen'
Feinplanum feinkrümelig lockern.
Saatgutmenge = 7 g/m2.
Regiosaatgutmischung (RSM Regio), Ursprungsgebiet 2,
Westdeutsches Tiefland.
Standortvariante feucht.
Menge: 150,000 m2
Zuordnung: 107

**02.00.0004 Bäume fällen ohne Roden DU über 0,1-0,3 m*Holz Verwert. AN S.Abr.Verwert. AN**
StL-Nr. 2241060301011
Bäume fällen, höchstens 0,25 m über dem Erdboden
absägen. Gemessen wird der Durchmesser 1,00 m über dem
Erdboden. Wurzelstöcke roden bzw. ausfräsen wird gesondert vergütet.
Durchmesser über 0,10 bis 0,30 m.
Gesamtes Holz nach Wahl des AN verwerten.
Schlagabraum nach Wahl des AN verwerten.
Menge: 10,000 St
Zuordnung: 106

**02.00.0005 Wurzelstöcke ausfräsen DU über 0,1-0,3 m*Tiefe bis 30 cm verfüll/Boden AG*Fräsgut Verw. AN**
StL-Nr. 224106023110101
Wurzelstöcke einschließlich Wurzelansätze ausfräsen.
Gemessen wird der Durchmesser der Schnittstelle des
Wurzelstocks.
Durchmesser über 0,10 bis 0,30 m.
Frästiefe bis 30 cm.
Wurzellöcher mit geeignetem Boden verfüllen. Boden aus
Abtragsbereichen profilgerecht lösen.
Fräsgut aufnehmen und nach Wahl des AN verwerten.
Menge: 10,000 St
Zuordnung: 106

#### Unterabschnitt 02.01 Fertigstellungspflege 2027

**02.01.0001 Rasen mähen*1. Pflegegang Fertigst.pflege*Mähgut bleibt Höhe 6-10 cm**
StL-Nr. 221107606091112
Rasen mähen.
Mähfläche 'ungepflegtes Feuchtgrünland'
Erster Pflegegang.
Während der Fertigstellungspflege.
Mähgut bleibt liegen.
Schnitthöhe 6 bis 10 cm.
Menge: 5060,000 m2
Zuordnung: 107

**02.01.0002 Rasen mähen*2. Pflegegang Fertigst.pflege*Mähgut bleibt Höhe 4-6 cm**
StL-Nr. 221107606092111
Rasen mähen.
Mähfläche 'ungepflegtes Feuchtgrünland'
Zweiter Pflegegang.
Während der Fertigstellungspflege.
Mähgut bleibt liegen.
Schnitthöhe 4 bis 6 cm.
Menge: 5060,000 m2
Zuordnung: 107

**02.01.0003 Rasen mähen*3. Pflegegang Fertigst.pflege*Mähgut bleibt Höhe 4-6 cm**
StL-Nr. 221107606093111
Rasen mähen.
Mähfläche 'ungepflegtes Feuchtgrünland'
Dritter Pflegegang.
Während der Fertigstellungspflege.
Mähgut bleibt liegen.
Schnitthöhe 4 bis 6 cm.
Menge: 5060,000 m2
Zuordnung: 107

### Abschnitt 03 A 11.11 Eichen-Reihe Queller Str.

#### Unterabschnitt 03.00 Vorarbeiten

**03.00.0001 Begrenzungspfähle setzen Stieleiche*Pfahl 2,00 m Zopf-DU 12-16 cm**
StL-Nr. 2211070263349
Begrenzungspfähle zum Abgrenzen von Vegetationsflächen
nach Unterlagen des AG standfest setzen.
Pfähle aus Stiel- oder Traubeneiche (Spaltpfahl).
Pfahllänge = 2,00 m.
Zopfdurchmesser = 12 bis 16 cm.
Pfähle 'zur Abgrenzung der Ausgleichsfläche mit 50 cm
Abstand [Schwengelrecht] von Nachbarflurstücken und
anderen Flächenutzungen'
Menge: 20,000 St
Zuordnung: 107

**03.00.0002 Vegetationsfläche mähen*Mähgut als Mulch**
StL-Nr. 2211070180910
Vegetationsfläche vor Beginn der Pflanzarbeiten mähen.
Fläche 'Brachfläche mit Hochstauden etc.'
Mähgut bleibt als Mulchschicht liegen.
Menge: 1620,000 m2
Zuordnung: 107

**03.00.0003 Bäume fällen ohne Roden DU über 0,1-0,3 m*Holz Verwert. AN S.Abr.Verwert. AN**
StL-Nr. 2241060301011
Bäume fällen, höchstens 0,25 m über dem Erdboden
absägen. Gemessen wird der Durchmesser 1,00 m über dem
Erdboden. Wurzelstöcke roden bzw. ausfräsen wird gesondert vergütet.
Durchmesser über 0,10 bis 0,30 m.
Gesamtes Holz nach Wahl des AN verwerten.
Schlagabraum nach Wahl des AN verwerten.
Menge: 15,000 St
Zuordnung: 106

**03.00.0004 Bäume fällen ohne Roden DU über 0,3-0,5 m*Holz Verwert. AN S.Abr.Verwert. AN**
StL-Nr. 2241060302011
Bäume fällen, höchstens 0,25 m über dem Erdboden
absägen. Gemessen wird der Durchmesser 1,00 m über dem
Erdboden. Wurzelstöcke roden bzw. ausfräsen wird gesondert vergütet.
Durchmesser über 0,30 bis 0,50 m.
Gesamtes Holz nach Wahl des AN verwerten.
Schlagabraum nach Wahl des AN verwerten.
Menge: 5,000 St
Zuordnung: 106

**03.00.0005 Wurzelstöcke ausfräsen DU über 0,1-0,3 m*Tiefe bis 30 cm verfüll/Boden AG*Fräsgut Verw. AN**
StL-Nr. 224106023110101
Wurzelstöcke einschließlich Wurzelansätze ausfräsen.
Gemessen wird der Durchmesser der Schnittstelle des
Wurzelstocks.
Durchmesser über 0,10 bis 0,30 m.
Frästiefe bis 30 cm.
Wurzellöcher mit geeignetem Boden verfüllen. Boden aus
Abtragsbereichen profilgerecht lösen.
Fräsgut aufnehmen und nach Wahl des AN verwerten.
Menge: 15,000 St
Zuordnung: 106

**03.00.0006 Wurzelstöcke ausfräsen DU über 0,3-0,5 m*Tiefe bis 30 cm verfüll/Boden AG*Fräsgut Verw. AN**
StL-Nr. 224106023210101
Wurzelstöcke einschließlich Wurzelansätze ausfräsen.
Gemessen wird der Durchmesser der Schnittstelle des
Wurzelstocks.
Durchmesser über 0,30 bis 0,50 m.
Frästiefe bis 30 cm.
Wurzellöcher mit geeignetem Boden verfüllen. Boden aus
Abtragsbereichen profilgerecht lösen.
Fräsgut aufnehmen und nach Wahl des AN verwerten.
Menge: 5,000 St
Zuordnung: 106

**03.00.0007 Vegetationsfläche mulchen Sukzession*Mähgut als Mulch**
Vegetationsfläche mit einer Neigung flacher als 1:4 für
Eichenreihe vor Beginn der Pflanzarbeiten bis zum
Erboden mulchen.
Fläche = mit Hochstauden, Brombeeren, Sträuchern bis ca
7,00 m Höhe und jungen Bäumen bis 10 cm
Stammdurchmesser in 1,00m Höhe über dem Erdboden aus
Naturverjüngung.
Mulchhgut bleibt als Mulchschicht liegen.
Bäumen >10 cm Stammdurchmesser in 1m Höhe über dem
Erdboden fällen und deren Stubben fräsen werden
gesondert vergütet.
Menge: 380,000 m2
Zuordnung: 107

**03.00.0008 Vegetationsfläche vorbereiten*gesch.Pflanzdecke 2x fräsen*Tiefe 20 cm**
StL-Nr. 22110710491082000
Vegetationsfläche mit einer Neigung flacher als 1:4
vorbereiten. Boden lockern, Rand- und Restflächen bearbeiten.
Fläche ' = Gehölzflächen zurvor über andere
Leistungspositionen gefällt und gemulcht mit Wurzeln
von Hochstauden, Brombeeren, Sträuchern bis 7,00 m Höhe
sowie von Bäumen bis 50 cm Stammdurchmesser, sowie
Stubben von Bäumen bis 10 cm Stammdurchmesser in 1,00m
Höhe'
Fläche mit geschlossener Pflanzendecke.
Boden zweimal fräsen.
Lockerungstiefe ca. 20 cm.
Menge: 380,000 m2
Zuordnung: 107

#### Unterabschnitt 03.01 Störelemente Johannisgraben

**03.01.0001 Rasen mähen steiler 1:3 Mähgut bleibt*Höhe 4-6 cm**
StL-Nr. 221107606290011
Rasen mähen.
Neigung der Fläche steiler 1:3.
Mähfläche 'Uferböschungen des Johannisgrabens mit
Hochstauden, auf Teilflächen im Bereich der
einzubauenden Eichenrundpfähle'
Mähgut bleibt liegen.
Schnitthöhe 4 bis 6 cm.
Menge: 300,000 m2
Zuordnung: 107

**03.01.0002 Eichenrundpfähle einbauen im Wasser* in Gewässersohle als Buhnenreihe einbetten**
Eichenrundpfähle ungeschält 100 cm lang gespitzt,
Mindestzopfdicke  15 bis 20 cm im unterem Drittel von
Uferböschung und in die Sohle eines Kleinfließgewässers
 standfest und kippsicher einbauen.
Einbau im Wasser. Sohlbreite des Kleinfließgewässers
ca. 1,00m. Einbau als drei dichte Buhnenreihen mit
gleichmäßigem Höhenversatz im 45° Winkel in
Fließrichtung bis maximal zur Mitte der Gewässersohle.
Eichenrundpfähle mindestens bis zu 3/4 ihrer Länge in
den Untergrund standfest einrahmen. Köpfe der
Eichenrundpfähle gegebenenfalls nachschneiden.
Abrechung pro Stück eingebautem Eichenrundpfahl.
Menge: 27,000 St
Zuordnung: 107

#### Unterabschnitt 03.02 Pflanzenlieferung

**03.02.0001 Quercus robur liefern Al 3xv mDb 18-20**
StL-Nr. 218104503120000
Quercus robur (Stieleiche) liefern.
Alleebaum, dreimal verpflanzt, mit Drahtballen, Stammumfang 18 bis 20 cm.
Menge: 26,000 St
Zuordnung: 104

**03.02.0002 Alnus glutinosa liefern v.Hei 6cm 150-200*HkG 802 01**
StL-Nr. 2181040115001
Alnus glutinosa (Roterle) liefern.
Verpflanzter Heister, ab 6 cm Umfang, 150 bis 200 cm.
Herkunftsgebiet Nordwestdeutsches Tiefland, 802 01.
Menge: 9,000 St
Zuordnung: 104

#### Unterabschnitt 03.03 Pflanzeneinschlag

**03.03.0001 Einschlagplatz f. Gehölze einricht. Fläche AN**
StL-Nr. 22110730203
Einschlagplatz für Gehölze einrichten, unterhalten und
nach Abschluss der Arbeiten räumen.
Fläche stellt AN.
Menge: 1,000 Psch
Zuordnung: 107

**03.03.0002 Gehölze mit Ballen einschlagen H, Al, Sol**
StL-Nr. 22110730601
Gehölze mit Ballen oder Container übersichtlich, nach
Arten und Größen getrennt, einschlagen. Ballen/ Container allseitig mit lockerem Boden oder Mulchstoff umgeben. Gehölze im Einschlag feucht halten. Liefern der
Gehölze wird gesondert vergütet.
Gehölze = Hochstämme, Alleebäume und Solitärgehölze.
Menge: 26,000 St
Zuordnung: 107

**03.03.0003 Gehölze ohne Ballen einschlagen v.Hei, H, Sol**
StL-Nr. 22110730402
Gehölze ohne Ballen übersichtlich, nach Arten und Größe
getrennt, einschlagen. Gräben auf dem Einschlagplatz
herstellen. Gehölze im Einschlag feucht halten. Liefern
der Gehölze wird gesondert vergütet.
Gehölze = Verpflanzte Heister, Hochstämme und So-
litärgehölze.
Menge: 9,000 St
Zuordnung: 107

*Hinweis*
Das Einschlämmen der Pflanzen ist gemäß DIN 18320
Nebenleistung und wird nicht gesondert vergütet.

#### Unterabschnitt 03.04 Pflanzarbeiten

**03.04.0001 Pflanzstellen kennzeichnen bis Pflanzung**
StL-Nr. 22110730801
Pflanzstellen im Gelände nach Unterlagen des AG
(Pflanzplan), getrennt nach Hochstämmen, Alleebäumen,
Heistern und Pflanzeinheiten, mit unterschiedlichen
Pfählen deutlich sichtbar kennzeichnen.
Markierung der Pflanzeinheiten bis zur Pflanzung vorhalten.
Menge: 1,000 Psch
Zuordnung: 107

**03.04.0002 Pflanzhügel herstellen**
20 Pflanzhügel 25 cm hoch aus zu lieferndem natürlichem
gesiebten Oberboden, Materialwerte nach EBV = BM-0
herstellen, mit Grundfläche unten 3,00m x 3,00m und
1,00m x 1,00m oben, Böschungen mit BV 1:4, Form:
Pyramidenstumpf. Abrechnung durch örtliches Aufmaß der
hergestellten Pflanzhügel [Pyramidenstumpf] nach
Auftragsprofilen.
Menge: 25,000 m3

**03.04.0003 Bodenverbesserungsstoff liefern**
Bodenverbesserungsstoff STOCKOSORB 660 micro
Körnungsgröße 0,1 - 1 mm oder gleichwertig liefern.
Aufwandmenge: 750g STOCKOSORB pro Pflanzloch,
Seitenlänge 80cm x 80cm x 60 cm tief.
Aufwandmenge: 125g STOCKOSORB pro Pflanzloch,
Seitenlänge 40cm x 40cm x 40 cm tief.
Menge: 20,000 kg

*Hinweis*
Der fachgerechte Pflanzschnitt, Aufasten bis 250 cm und
Leittrieb oben auf 100 cm Länge freistellen ist als
Nebenleistung in OZ der Alleebaum pflanzen
einzukalkulieren.

**03.04.0004 Hochstamm / Alleebaum pflanzen H ü. 10-14cm m.B.*geschl. Grasnarbe 80x80x60 cm*Boden, DU 100 cm Bodenverb.gesond.*Boden einplan.**
StL-Nr. 22110731823207101
Hochstamm, Alleebaum, Stammbusch oder Solitär pflanzen.
Pflanzschnitt durchführen. Pflanzloch herstellen.
Brauchbaren Boden wieder einbauen. Gehölz liefern wird
gesondert vergütet.
Hochstamm/Stammbusch, mit Ballen/Container, Stammumfang
über 10 bis 14 cm.
Pflanzung auf Fläche mit geschlossener Grasnarbe.
Pflanzloch 80 x 80 x 60 cm.
Gießrand aus anstehendem Boden herstellen, Mindesthöhe
des Gießrandes über der Pflanzscheibe 20 cm, Durchmesser 100 cm.
Bodenverbesserungsstoffe nach Unterlagen des AG mit dem
brauchbaren Boden vermischen. Bodenverbesserungsstoffe
werden gesondert vergütet.
Überschüssigen Boden seitlich einplanieren.
Menge: 26,000 St
Zuordnung: 107

**03.04.0005 Pflanzscheibe mulchen Pflanzsch. DU 100*Nadelholzr. 10/80 Dicke 10 cm**
StL-Nr. 2211073604202
Pflanzscheibe von Gehölz gleichmäßig dick mulchen.
Pflanzscheibengröße, Durchmesser = 100 cm.
Mulchstoff = Nadelholzrinde 10/80 mm, C/N-Verhältnis
>60.
Dicke der Mulchschicht = 10 cm.
Menge: 26,000 St
Zuordnung: 107

**03.04.0006 Baumverankerung (Pfahlbock) herst. Dreibock*L 2,5m,DU 8-10cm geschält*Querholz halbr. 1 Bindung/Pfahl*Kokosstrick dick Verbissschutz**
StL-Nr. 22110734421211201
Baumverankerung als Pfahlbock herstellen. Pfähle gekegelt bzw. gefast und gespitzt, standfest einschlagen.
Pfahlbock mit drei Pfählen.
Pfahllänge 2,50 m, Zopfdurchmesser 8 bis 10 cm.
Pfahl aus Nadelholz geschält.
Pfahlzöpfe durch Querhölzer seitlich verbinden, Pfahlverbindung = Halbrundholz geschält, Durchmesser = 50mm.
Eine Bindung je Pfahl.
Bindung = Kokosstrick, dick (1 kg = 40 m), Bindung aus
doppelter 8er-Schlaufe auf Abstand umwickelt. Bindung
am Pfahl oder Querholz annageln.
Verbissschutz aus Maschendraht, Sechseckgeflecht, Ma-
schenweite 25 mm, 1,00 m hoch, anbringen und 10 cm tief
in den Boden einlassen.
Menge: 26,000 St
Zuordnung: 107

**03.04.0007 Mittelleittrieb stäben**
Mittelleitrieb von Alleebäumen Europäischer Stieleiche
Quercus robur fachgerecht stäben mit Tonkinstab Länge:
520 cm, Durchmesser: 30-35 mm, Befestigung mit
Hohlschnur: Farbe weinrot, Durchmesser: 5,5 mm,
Wandstärke: 0,50mm, Mindestens 7 Bindungen pro
Tonkinstab ab Kronenansatz nach oben alle 50 cm eine
Bindung, Abrechnung pro Stück fachgerecht eingebautem
Tonkinstab.
Menge: 26,000 St

**03.04.0008 Gehölz pflanzen v.Hei.*steiler 1:3 Böschung*Loch 40x40x40 cm Bodenverb. ges.*Boden einplan.**
StL-Nr. 22110732042130101
Gehölz pflanzen. Pflanzloch oder Pflanzgraben herstellen. Brauchbaren Boden wieder einbauen. Gehölz liefern
wird gesondert vergütet.
Gehölz = verpflanzter Heister.
Neigung der Fläche steiler 1:3.
Pflanzung auf Böschung.
Pflanzloch 40 x 40 cm oder Durchmesser = 45 cm, 40 cm
tief.
Bodenverbesserungsstoffe nach Unterlagen des AG mit
brauchbarem Boden vermischen. Bodenverbesserungsstoffe
werden gesondert vergütet.
Überschüssigen Boden seitlich einplanieren.
Menge: 9,000 St
Zuordnung: 107

**03.04.0009 Pflanzscheibe mulchen Pflanzsch. DU 60*Nadelholzr. 10/80 Dicke 10 cm**
StL-Nr. 2211073602202
Pflanzscheibe von Gehölz gleichmäßig dick mulchen.
Pflanzscheibengröße, Durchmesser = 60 cm.
Mulchstoff = Nadelholzrinde 10/80 mm, C/N-Verhältnis
>60.
Dicke der Mulchschicht = 10 cm.
Menge: 9,000 St
Zuordnung: 107

**03.04.0010 Verbiss-/Fegeschutz herstellen Wickelmanschette*Höhe 1,25 m**
StL-Nr. 2211073503300
Schutzvorrichtung an Gehölz gegen Verbiss- und Fe-
geschäden durch Wild herstellen.
Vorrichtung = Wickelmanschette aus Kunststoff.
Höhe = 1,25 m.
Menge: 9,000 St
Zuordnung: 107

**03.04.0011 Baumverankerung (Baumpfahl) setzen L 1,5m, DU 4-6 cm*bunt geschält 1 Bindung/Pfahl*Kokosstrick dick**
StL-Nr. 221107342042103
Baumpfahl, gekegelt bzw. gefast und gespitzt, standfest
setzen. Gehölz anbinden.
Pfahllänge 1,50 m, Zopfdurchmesser 4 bis 6 cm.
Pfahl aus Nadelholz, bunt geschält.
Eine Bindung je Pfahl.
Bindung = Kokosstrick, dick (1 kg = 40 m), Bindung ausdoppelter 8-er Schlaufe, auf Abstand umwickelt. Bindung
am Pfahl annageln.
Menge: 9,000 St
Zuordnung: 107

*Hinweis*
Die Ansaatarbeiten sind nach der Pflanzung der
Alleebäume auszuführen.

#### Unterabschnitt 03.05 Ansaatarbeiten

**03.05.0001 Saatbett vorbereiten*auf gefräster Fl. Kreiselegge/Krümmelwalze*Tiefe 10cm**
Saatbett auf zuvor gefräster Fläche vorbereiten,
einschließlich Feinplanum für extensive Fläche /
Eichenreihe gemäß DIN 18917, 6.6.2 Kategorie 2
fachgerecht herstellen. Ausführung mit
Kreiselegge-Krümmelwalze-(Stabrohrwalze)-Kombination,
Rand- und Restflächen bearbeiten.
Neigung der Fläche flacher 1 zu 4
Lockerungstiefe ca. 10 cm.
Menge: 380,000 m2
Zuordnung: 107

**03.05.0002 Rasenansaat mit RSM Regio herst.*Feinplanum lock. Menge 5 g/m2*UG 02 Grundmischung**
StL-Nr. 22110720409120210
Rasenansaat mit RSM Regio herstellen. Saatgut ohne Entmischung ausbringen, einarbeiten und andrücken.
Fläche '= 20 hergestellte Pflanzhügel sowie zuvor
gefräste Pflanzflächen'
Feinplanum feinkrümelig lockern.
Saatgutmenge = 5 g/m2.
Regiosaatgutmischung (RSM Regio), Ursprungsgebiet 2,
Westdeutsches Tiefland.
Standortvariante Grundmischung.
Menge: 420,000 m2
Zuordnung: 107

#### Unterabschnitt 03.06 Fertigstellungspflege 2027

**03.06.0001 Einzelgehölz wässern Hochstamm, Stbu 100 Liter*Fertigst.pflege**
StL-Nr. 2211076041961
Einzelgehölz wässern, Wasser liefern. Bodenart, Exposition und Standort nach Unterlagen des AG. Wurzelraum
ausreichend durchfeuchten. Abgerechnet wird die Wässerung des Einzelgehölzes pro Jahr.
Gehölz = Hochstamm, Stammbusch.
Anzahl der Wässerungsgänge 'erster Wässerungsgang'
Mindestwassermenge je Pflanze pro Wässerungsgang = 100
Liter.
Während der Fertigstellungspflege.
Menge: 26,000 St
Zuordnung: 107

**03.06.0002 Einzelgehölz wässern Hochstamm, Stbu 100 Liter*Fertigst.pflege**
StL-Nr. 2211076041961
Einzelgehölz wässern, Wasser liefern. Bodenart, Exposition und Standort nach Unterlagen des AG. Wurzelraum
ausreichend durchfeuchten. Abgerechnet wird die Wässerung des Einzelgehölzes pro Jahr.
Gehölz = Hochstamm, Stammbusch.
Anzahl der Wässerungsgänge 'zweiter Wässerungsgang'
Mindestwassermenge je Pflanze pro Wässerungsgang = 100
Liter.
Während der Fertigstellungspflege.
Menge: 26,000 St
Zuordnung: 107

**03.06.0003 Einzelgehölz wässern Hochstamm, Stbu 100 Liter*Fertigst.pflege**
StL-Nr. 2211076041961
Einzelgehölz wässern, Wasser liefern. Bodenart, Exposition und Standort nach Unterlagen des AG. Wurzelraum
ausreichend durchfeuchten. Abgerechnet wird die Wässerung des Einzelgehölzes pro Jahr.
Gehölz = Hochstamm, Stammbusch.
Anzahl der Wässerungsgänge 'dritter Wässerungsgang'
Mindestwassermenge je Pflanze pro Wässerungsgang = 100
Liter.
Während der Fertigstellungspflege.
Menge: 26,000 St
Zuordnung: 107

**03.06.0004 Einzelgehölz wässern Hochstamm, Stbu 100 Liter*Fertigst.pflege**
StL-Nr. 2211076041961
Einzelgehölz wässern, Wasser liefern. Bodenart, Exposition und Standort nach Unterlagen des AG. Wurzelraum
ausreichend durchfeuchten. Abgerechnet wird die Wässerung des Einzelgehölzes pro Jahr.
Gehölz = Hochstamm, Stammbusch.
Anzahl der Wässerungsgänge 'vierter Wässerungsgang'
Mindestwassermenge je Pflanze pro Wässerungsgang = 100
Liter.
Während der Fertigstellungspflege.
Menge: 26,000 St
Zuordnung: 107

**03.06.0005 Einzelgehölz wässern Hochstamm, Stbu 100 Liter*Fertigst.pflege**
StL-Nr. 2211076041961
Einzelgehölz wässern, Wasser liefern. Bodenart, Exposition und Standort nach Unterlagen des AG. Wurzelraum
ausreichend durchfeuchten. Abgerechnet wird die Wässerung des Einzelgehölzes pro Jahr.
Gehölz = Hochstamm, Stammbusch.
Anzahl der Wässerungsgänge 'fünfter Wässerungsgang'
Mindestwassermenge je Pflanze pro Wässerungsgang = 100
Liter.
Während der Fertigstellungspflege.
Menge: 26,000 St
Zuordnung: 107

**03.06.0006 Einzelgehölz wässern Hochstamm, Stbu 100 Liter*Fertigst.pflege**
StL-Nr. 2211076041961
Einzelgehölz wässern, Wasser liefern. Bodenart, Exposition und Standort nach Unterlagen des AG. Wurzelraum
ausreichend durchfeuchten. Abgerechnet wird die Wässerung des Einzelgehölzes pro Jahr.
Gehölz = Hochstamm, Stammbusch.
Anzahl der Wässerungsgänge 'sechster Wässerungsgang'
Mindestwassermenge je Pflanze pro Wässerungsgang = 100
Liter.
Während der Fertigstellungspflege.
Menge: 26,000 St
Zuordnung: 107

**03.06.0007 Einzelgehölz wässern Hochstamm, Stbu 100 Liter*Fertigst.pflege**
StL-Nr. 2211076041961
Einzelgehölz wässern, Wasser liefern. Bodenart, Exposition und Standort nach Unterlagen des AG. Wurzelraum
ausreichend durchfeuchten. Abgerechnet wird die Wässerung des Einzelgehölzes pro Jahr.
Gehölz = Hochstamm, Stammbusch.
Anzahl der Wässerungsgänge 'siebter Wässerungsgang'
Mindestwassermenge je Pflanze pro Wässerungsgang = 100
Liter.
Während der Fertigstellungspflege.
Menge: 26,000 St
Zuordnung: 107

**03.06.0008 Einzelgehölz wässern Hochstamm, Stbu 100 Liter*Fertigst.pflege**
StL-Nr. 2211076041961
Einzelgehölz wässern, Wasser liefern. Bodenart, Exposition und Standort nach Unterlagen des AG. Wurzelraum
ausreichend durchfeuchten. Abgerechnet wird die Wässerung des Einzelgehölzes pro Jahr.
Gehölz = Hochstamm, Stammbusch.
Anzahl der Wässerungsgänge 'achter Wässerungsgang'
Mindestwassermenge je Pflanze pro Wässerungsgang = 100
Liter.
Während der Fertigstellungspflege.
Menge: 26,000 St
Zuordnung: 107

**03.06.0009 Einzelgehölz wässern Heister 20 Liter*Fertigst.pflege**
StL-Nr. 2211076043931
Einzelgehölz wässern, Wasser liefern. Bodenart, Exposition und Standort nach Unterlagen des AG. Wurzelraum
ausreichend durchfeuchten. Abgerechnet wird die Wässerung des Einzelgehölzes pro Jahr.
Gehölz = Heister.
Anzahl der Wässerungsgänge 'erster Wässerungsgang'
Mindestwassermenge je Pflanze pro Wässerungsgang = 20
Liter.
Während der Fertigstellungspflege.
Menge: 9,000 St
Zuordnung: 107

**03.06.0010 Einzelgehölz wässern Heister 20 Liter*Fertigst.pflege**
StL-Nr. 2211076043931
Einzelgehölz wässern, Wasser liefern. Bodenart, Exposition und Standort nach Unterlagen des AG. Wurzelraum
ausreichend durchfeuchten. Abgerechnet wird die Wässerung des Einzelgehölzes pro Jahr.
Gehölz = Heister.
Anzahl der Wässerungsgänge 'zweiter Wässerungsgang'
Mindestwassermenge je Pflanze pro Wässerungsgang = 20
Liter.
Während der Fertigstellungspflege.
Menge: 9,000 St
Zuordnung: 107

**03.06.0011 Einzelgehölz wässern Heister 20 Liter*Fertigst.pflege**
StL-Nr. 2211076043931
Einzelgehölz wässern, Wasser liefern. Bodenart, Exposition und Standort nach Unterlagen des AG. Wurzelraum
ausreichend durchfeuchten. Abgerechnet wird die Wässerung des Einzelgehölzes pro Jahr.
Gehölz = Heister.
Anzahl der Wässerungsgänge 'dritter Wässerungsgang'
Mindestwassermenge je Pflanze pro Wässerungsgang = 20
Liter.
Während der Fertigstellungspflege.
Menge: 9,000 St
Zuordnung: 107

**03.06.0012 Einzelgehölz wässern Heister 20 Liter*Fertigst.pflege**
StL-Nr. 2211076043931
Einzelgehölz wässern, Wasser liefern. Bodenart, Exposition und Standort nach Unterlagen des AG. Wurzelraum
ausreichend durchfeuchten. Abgerechnet wird die Wässerung des Einzelgehölzes pro Jahr.
Gehölz = Heister.
Anzahl der Wässerungsgänge 'vierter Wässerungsgang'
Mindestwassermenge je Pflanze pro Wässerungsgang = 20
Liter.
Während der Fertigstellungspflege.
Menge: 9,000 St
Zuordnung: 107

**03.06.0013 Einzelgehölz wässern Heister 20 Liter*Fertigst.pflege**
StL-Nr. 2211076043931
Einzelgehölz wässern, Wasser liefern. Bodenart, Exposition und Standort nach Unterlagen des AG. Wurzelraum
ausreichend durchfeuchten. Abgerechnet wird die Wässerung des Einzelgehölzes pro Jahr.
Gehölz = Heister.
Anzahl der Wässerungsgänge 'fünfter Wässerungsgang'
Mindestwassermenge je Pflanze pro Wässerungsgang = 20
Liter.
Während der Fertigstellungspflege.
Menge: 9,000 St
Zuordnung: 107

**03.06.0014 Einzelgehölz wässern Heister 20 Liter*Fertigst.pflege**
StL-Nr. 2211076043931
Einzelgehölz wässern, Wasser liefern. Bodenart, Exposition und Standort nach Unterlagen des AG. Wurzelraum
ausreichend durchfeuchten. Abgerechnet wird die Wässerung des Einzelgehölzes pro Jahr.
Gehölz = Heister.
Anzahl der Wässerungsgänge 'sechster Wässerungsgang'
Mindestwassermenge je Pflanze pro Wässerungsgang = 20
Liter.
Während der Fertigstellungspflege.
Menge: 9,000 St
Zuordnung: 107

**03.06.0015 Einzelgehölz wässern Heister 20 Liter*Fertigst.pflege**
StL-Nr. 2211076043931
Einzelgehölz wässern, Wasser liefern. Bodenart, Exposition und Standort nach Unterlagen des AG. Wurzelraum
ausreichend durchfeuchten. Abgerechnet wird die Wässerung des Einzelgehölzes pro Jahr.
Gehölz = Heister.
Anzahl der Wässerungsgänge 'siebter Wässerungsgang'
Mindestwassermenge je Pflanze pro Wässerungsgang = 20
Liter.
Während der Fertigstellungspflege.
Menge: 9,000 St
Zuordnung: 107

**03.06.0016 Einzelgehölz wässern Heister 20 Liter*Fertigst.pflege**
StL-Nr. 2211076043931
Einzelgehölz wässern, Wasser liefern. Bodenart, Exposition und Standort nach Unterlagen des AG. Wurzelraum
ausreichend durchfeuchten. Abgerechnet wird die Wässerung des Einzelgehölzes pro Jahr.
Gehölz = Heister.
Anzahl der Wässerungsgänge 'achter Wässerungsgang'
Mindestwassermenge je Pflanze pro Wässerungsgang = 20
Liter.
Während der Fertigstellungspflege.
Menge: 9,000 St
Zuordnung: 107

**03.06.0017 Eichensplintkäferbeh. 1.Gang 2027**
Europäische Eiche Stammumfang 20cm - 30cm mit
geeignetem Mittel mit Aufwandmenge nach
Herstellervorschriften unter Beachtung der
Zulassungsfristen gegen Eichsplintkäfer am Stamm und im
Astbereich behandeln. 1. Gang im April/Mai 2027.
Abrechnung pro Stück Eiche.
Menge: 26,000 St

**03.06.0018 Eichensplintkäferbeh. 2.Gang 2027**
Europäische Eiche Stammumfang 20cm - 30cm mit
geeignetem Mittel mit Aufwandmenge nach
Herstellervorschriften unter Beachtung der
Zulassungsfristen gegen Eichsplintkäfer am Stamm und im
Astbereich behandeln. 2. Gang im Juni/Juli 2027.
Abrechnung pro Stück Eiche.
Menge: 26,000 St

**03.06.0019 Einzelgehölz pflegen 1. Pflegegang*Fertigst.pflege Pflanzsch. jäten*Mulde, DU 100 cm Pfl.sch ü. 100 cm*Stamm u. Stock Bindung nachbess.*richten,entfernen**
StL-Nr. 22110761811134213
Hochstamm, Stammbusch, Solitärpflanze oder Heister in
Einzelstellung pflegen. Unerwünschter Aufwuchs nach
Wahl des AN verwerten.
Erster Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.06.0020 Einzelgehölz pflegen 2. Pflegegang*Fertigst.pflege Pflanzsch. jäten*Mulde, DU 100 cm Pfl.sch ü. 100 cm*Stamm u. Stock Bindung nachbess.*richten,entfernen**
StL-Nr. 22110761821134213
Hochstamm, Stammbusch, Solitärpflanze oder Heister in
Einzelstellung pflegen. Unerwünschter Aufwuchs nach
Wahl des AN verwerten.
Zweiter Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.06.0021 Rasen mähen*1. Pflegegang Fertigst.pflege*Mähgut bleibt Höhe 4-6 cm**
StL-Nr. 221107606091111
Rasen mähen.
Mähfläche 'Grünstreifen mit Eichen-Alleebäumen und
Pflanzhügel'
Erster Pflegegang.
Während der Fertigstellungspflege.
Mähgut bleibt liegen.
Schnitthöhe 4 bis 6 cm.
Menge: 2000,000 m2
Zuordnung: 107

**03.06.0022 Rasen mähen*2. Pflegegang Fertigst.pflege*Mähgut bleibt Höhe 4-6 cm**
StL-Nr. 221107606092111
Rasen mähen.
Mähfläche 'Grünstreifen mit Eichen-Alleebäumen und
Pflanzhügeln'
Zweiter Pflegegang.
Während der Fertigstellungspflege.
Mähgut bleibt liegen.
Schnitthöhe 4 bis 6 cm.
Menge: 2000,000 m2
Zuordnung: 107

*Hinweis*
Ersatz für abgängige Pfähle der Baumverankerungen. Der
Mehraufwand für die Wiederherstellung des Pfahlbocks
einschließlich Halbrundholz ist einzukalkulieren,
einschließlich Entsorgung des abgängigen Pfahls.

**03.06.0023 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 3,000 St
Zuordnung: 107

**03.06.0024 Eichen-Hochstamm umpflanzen**
Eichen-Alleebaum / -Hochstamm mit Stammumfang 20cm bis
25cm, ca. 1 bis 4 Jahre nach Pflanzung nach örtlicher
Weisung durch den Auftraggeber umpflanzen,
Transportentfernung bis 5.000m, vorhandenen Dreibock
abbauen und entsorgen, Eichen-Alleebaum / -Hochstamm
mit Ballen ausgraben und fachgerecht ballieren,
Grabloch mit Gießrand, Mulchscheibe und Boden aus
Baubereich verschließen und einebnen, Rasenansaat an
Grabstelle mit Landschaftsrasen Standard ohne Kräuter
RSM 7.1.1 herstellen, Eichen-Alleebaum / -Hochstamm
laden, transportienen und entladen, Pflanzschnitt
fachgerecht ausführen, Pflanzgrube an neuem Standort
mit einer Seitenlänge von 100 cm x 100 cm x 70 cm tief
herstellen, Eichen-Alleebaum / -Hochstamm fachrecht
pflanzen, Gießrand aus örtlich anstehendem vom Boden
von Pflanzlochaushub herstellen, neuen Dreibbock und
Mulchscheibe herstellen wird gesondert über Positionen
aus Untertitel 03.04. Pflanzarbeiten vergütet,
Abrechnung pro Stück umgepflanztem Eichen-Alleebaum /
-Hochstamm.
Menge: 2,000 St

#### Unterabschnitt 03.07 Entwicklungspflege 2028

**03.07.0001 Einzelgehölz wässern Hochstamm, Stbu 100 Liter*E.-pflege 1. Jahr**
StL-Nr. 2211076041962
Einzelgehölz wässern, Wasser liefern. Bodenart, Exposition und Standort nach Unterlagen des AG. Wurzelraum
ausreichend durchfeuchten. Abgerechnet wird die Wässerung des Einzelgehölzes pro Jahr.
Gehölz = Hochstamm, Stammbusch.
Anzahl der Wässerungsgänge 'erster Wässerungsgang'
Mindestwassermenge je Pflanze pro Wässerungsgang = 100
Liter.
Während der Entwicklungspflege im 1. Pflegejahr.
Menge: 26,000 St
Zuordnung: 107

**03.07.0002 Einzelgehölz wässern Hochstamm, Stbu 100 Liter*E.-pflege 1. Jahr**
StL-Nr. 2211076041962
Einzelgehölz wässern, Wasser liefern. Bodenart, Exposition und Standort nach Unterlagen des AG. Wurzelraum
ausreichend durchfeuchten. Abgerechnet wird die Wässerung des Einzelgehölzes pro Jahr.
Gehölz = Hochstamm, Stammbusch.
Anzahl der Wässerungsgänge 'zweiter Wässerungsgang'
Mindestwassermenge je Pflanze pro Wässerungsgang = 100
Liter.
Während der Entwicklungspflege im 1. Pflegejahr.
Menge: 26,000 St
Zuordnung: 107

**03.07.0003 Einzelgehölz wässern Hochstamm, Stbu 100 Liter*E.-pflege 1. Jahr**
StL-Nr. 2211076041962
Einzelgehölz wässern, Wasser liefern. Bodenart, Exposition und Standort nach Unterlagen des AG. Wurzelraum
ausreichend durchfeuchten. Abgerechnet wird die Wässerung des Einzelgehölzes pro Jahr.
Gehölz = Hochstamm, Stammbusch.
Anzahl der Wässerungsgänge 'dritter Wässerungsgang'
Mindestwassermenge je Pflanze pro Wässerungsgang = 100
Liter.
Während der Entwicklungspflege im 1. Pflegejahr.
Menge: 26,000 St
Zuordnung: 107

**03.07.0004 Einzelgehölz wässern Hochstamm, Stbu 100 Liter*E.-pflege 1. Jahr**
StL-Nr. 2211076041962
Einzelgehölz wässern, Wasser liefern. Bodenart, Exposition und Standort nach Unterlagen des AG. Wurzelraum
ausreichend durchfeuchten. Abgerechnet wird die Wässerung des Einzelgehölzes pro Jahr.
Gehölz = Hochstamm, Stammbusch.
Anzahl der Wässerungsgänge 'vierter Wässerungsgang'
Mindestwassermenge je Pflanze pro Wässerungsgang = 100
Liter.
Während der Entwicklungspflege im 1. Pflegejahr.
Menge: 26,000 St
Zuordnung: 107

**03.07.0005 Einzelgehölz wässern Hochstamm, Stbu 100 Liter*E.-pflege 1. Jahr**
StL-Nr. 2211076041962
Einzelgehölz wässern, Wasser liefern. Bodenart, Exposition und Standort nach Unterlagen des AG. Wurzelraum
ausreichend durchfeuchten. Abgerechnet wird die Wässerung des Einzelgehölzes pro Jahr.
Gehölz = Hochstamm, Stammbusch.
Anzahl der Wässerungsgänge 'fünfter Wässerungsgang'
Mindestwassermenge je Pflanze pro Wässerungsgang = 100
Liter.
Während der Entwicklungspflege im 1. Pflegejahr.
Menge: 26,000 St
Zuordnung: 107

**03.07.0006 Einzelgehölz wässern Hochstamm, Stbu 100 Liter*E.-pflege 1. Jahr**
StL-Nr. 2211076041962
Einzelgehölz wässern, Wasser liefern. Bodenart, Exposition und Standort nach Unterlagen des AG. Wurzelraum
ausreichend durchfeuchten. Abgerechnet wird die Wässerung des Einzelgehölzes pro Jahr.
Gehölz = Hochstamm, Stammbusch.
Anzahl der Wässerungsgänge 'sechster Wässerungsgang'
Mindestwassermenge je Pflanze pro Wässerungsgang = 100
Liter.
Während der Entwicklungspflege im 1. Pflegejahr.
Menge: 26,000 St
Zuordnung: 107

**03.07.0007 Einzelgehölz wässern Heister 20 Liter*E.-pflege 1. Jahr**
StL-Nr. 2211076043932
Einzelgehölz wässern, Wasser liefern. Bodenart, Exposition und Standort nach Unterlagen des AG. Wurzelraum
ausreichend durchfeuchten. Abgerechnet wird die Wässerung des Einzelgehölzes pro Jahr.
Gehölz = Heister.
Anzahl der Wässerungsgänge 'erster Wässerungsgang'
Mindestwassermenge je Pflanze pro Wässerungsgang = 20
Liter.
Während der Entwicklungspflege im 1. Pflegejahr.
Menge: 9,000 St
Zuordnung: 107

**03.07.0008 Einzelgehölz wässern Heister 20 Liter*E.-pflege 1. Jahr**
StL-Nr. 2211076043932
Einzelgehölz wässern, Wasser liefern. Bodenart, Exposition und Standort nach Unterlagen des AG. Wurzelraum
ausreichend durchfeuchten. Abgerechnet wird die Wässerung des Einzelgehölzes pro Jahr.
Gehölz = Heister.
Anzahl der Wässerungsgänge 'zweiter Wässerungsgang'
Mindestwassermenge je Pflanze pro Wässerungsgang = 20
Liter.
Während der Entwicklungspflege im 1. Pflegejahr.
Menge: 9,000 St
Zuordnung: 107

**03.07.0009 Einzelgehölz wässern Heister 20 Liter*E.-pflege 1. Jahr**
StL-Nr. 2211076043932
Einzelgehölz wässern, Wasser liefern. Bodenart, Exposition und Standort nach Unterlagen des AG. Wurzelraum
ausreichend durchfeuchten. Abgerechnet wird die Wässerung des Einzelgehölzes pro Jahr.
Gehölz = Heister.
Anzahl der Wässerungsgänge 'dritter Wässerungsgang'
Mindestwassermenge je Pflanze pro Wässerungsgang = 20
Liter.
Während der Entwicklungspflege im 1. Pflegejahr.
Menge: 9,000 St
Zuordnung: 107

**03.07.0010 Einzelgehölz wässern Heister 20 Liter*E.-pflege 1. Jahr**
StL-Nr. 2211076043932
Einzelgehölz wässern, Wasser liefern. Bodenart, Exposition und Standort nach Unterlagen des AG. Wurzelraum
ausreichend durchfeuchten. Abgerechnet wird die Wässerung des Einzelgehölzes pro Jahr.
Gehölz = Heister.
Anzahl der Wässerungsgänge 'vierter Wässerungsgang'
Mindestwassermenge je Pflanze pro Wässerungsgang = 20
Liter.
Während der Entwicklungspflege im 1. Pflegejahr.
Menge: 9,000 St
Zuordnung: 107

**03.07.0011 Einzelgehölz wässern Heister 20 Liter*E.-pflege 1. Jahr**
StL-Nr. 2211076043932
Einzelgehölz wässern, Wasser liefern. Bodenart, Exposition und Standort nach Unterlagen des AG. Wurzelraum
ausreichend durchfeuchten. Abgerechnet wird die Wässerung des Einzelgehölzes pro Jahr.
Gehölz = Heister.
Anzahl der Wässerungsgänge 'fünfter Wässerungsgang'
Mindestwassermenge je Pflanze pro Wässerungsgang = 20
Liter.
Während der Entwicklungspflege im 1. Pflegejahr.
Menge: 9,000 St
Zuordnung: 107

**03.07.0012 Einzelgehölz wässern Heister 20 Liter*Fertigst.pflege**
StL-Nr. 2211076043931
Einzelgehölz wässern, Wasser liefern. Bodenart, Exposition und Standort nach Unterlagen des AG. Wurzelraum
ausreichend durchfeuchten. Abgerechnet wird die Wässerung des Einzelgehölzes pro Jahr.
Gehölz = Heister.
Anzahl der Wässerungsgänge 'sechster Wässerungsgang'
Mindestwassermenge je Pflanze pro Wässerungsgang = 20
Liter.
Während der Fertigstellungspflege.
Menge: 9,000 St
Zuordnung: 107

**03.07.0013 Eichensplintkäferbeh. 1.Gang 2028**
Europäische Eiche Stammumfang 20cm - 30cm mit
geeignetem Mittel mit Aufwandmenge nach
Herstellervorschriften unter Beachtung der
Zulassungsfristen gegen Eichsplintkäfer am Stamm und im
Astbereich behandeln. 1. Gang im April/Mai 2028.
Abrechnung pro Stück Eiche.
Menge: 26,000 St

**03.07.0014 Eichensplintkäferbeh. 2.Gang 2028**
Europäische Eiche Stammumfang 20cm - 30cm mit
geeignetem Mittel mit Aufwandmenge nach
Herstellervorschriften unter Beachtung der
Zulassungsfristen gegen Eichsplintkäfer am Stamm und im
Astbereich behandeln. 2. Gang im Juni/Juli 2028.
Abrechnung pro Stück Eiche.
Menge: 26,000 St

**03.07.0015 Einzelgehölz pflegen 1. Pflegegang*E.-pflege 1. Jahr Pflanzsch. jäten*Mulde, DU 100 cm Pfl.sch ü. 100 cm*Stamm u. Stock Bindung nachbess.*richten,entfernen**
StL-Nr. 22110761812134213
Hochstamm, Stammbusch, Solitärpflanze oder Heister in
Einzelstellung pflegen. Unerwünschter Aufwuchs nach
Wahl des AN verwerten.
Erster Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.07.0016 Einzelgehölz pflegen 2. Pflegegang*E.-pflege 1. Jahr Pflanzsch. jäten*Mulde, DU 100 cm Pfl.sch ü. 100 cm*Stamm u. Stock Bindung nachbess.*richten,entfernen**
StL-Nr. 22110761822134213
Hochstamm, Stammbusch, Solitärpflanze oder Heister in
Einzelstellung pflegen. Unerwünschter Aufwuchs nach
Wahl des AN verwerten.
Zweiter Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.07.0017 Rasen mähen*1. Pflegegang E.-pflege 1. Jahr*Mähgut bleibt Höhe 4-6 cm**
StL-Nr. 221107606091211
Rasen mähen.
Mähfläche 'Grünstreifen mit Eichen-Alleebäumen und
Pflanzhügeln'
Erster Pflegegang.
Während der Entwicklungspflege im 1. Pflegejahr.
Mähgut bleibt liegen.
Schnitthöhe 4 bis 6 cm.
Menge: 2000,000 m2
Zuordnung: 107

**03.07.0018 Rasen mähen*2. Pflegegang E.-pflege 1. Jahr*Mähgut bleibt Höhe 4-6 cm**
StL-Nr. 221107606092211
Rasen mähen.
Mähfläche 'Grünstreifen mit Eichen-Alleebäumen und
Pflanzhügeln'
Zweiter Pflegegang.
Während der Entwicklungspflege im 1. Pflegejahr.
Mähgut bleibt liegen.
Schnitthöhe 4 bis 6 cm.
Menge: 2000,000 m2
Zuordnung: 107

*Hinweis*
Ersatz für abgängige Pfähle der Baumverankerungen. Der
Mehraufwand für die Wiederherstellung des Pfahlbocks
einschließlich Halbrundholz ist einzukalkulieren,
einschließlich Entsorgung des abgängigen Pfahls.

**03.07.0019 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 6,000 St
Zuordnung: 107

#### Unterabschnitt 03.08 Entwicklungspflege 2029

**03.08.0001 Einzelgehölz wässern Hochstamm, Stbu 100 Liter*E.-pflege 2. Jahr**
StL-Nr. 2211076041963
Einzelgehölz wässern, Wasser liefern. Bodenart, Exposition und Standort nach Unterlagen des AG. Wurzelraum
ausreichend durchfeuchten. Abgerechnet wird die Wässerung des Einzelgehölzes pro Jahr.
Gehölz = Hochstamm, Stammbusch.
Anzahl der Wässerungsgänge 'erster Wässerungsgang'
Mindestwassermenge je Pflanze pro Wässerungsgang = 100
Liter.
Während der Entwicklungspflege im 2. Pflegejahr.
Menge: 26,000 St
Zuordnung: 107

**03.08.0002 Einzelgehölz wässern Hochstamm, Stbu 100 Liter*E.-pflege 2. Jahr**
StL-Nr. 2211076041963
Einzelgehölz wässern, Wasser liefern. Bodenart, Exposition und Standort nach Unterlagen des AG. Wurzelraum
ausreichend durchfeuchten. Abgerechnet wird die Wässerung des Einzelgehölzes pro Jahr.
Gehölz = Hochstamm, Stammbusch.
Anzahl der Wässerungsgänge 'zweiter Wässerungsgang'
Mindestwassermenge je Pflanze pro Wässerungsgang = 100
Liter.
Während der Entwicklungspflege im 2. Pflegejahr.
Menge: 26,000 St
Zuordnung: 107

**03.08.0003 Einzelgehölz wässern Hochstamm, Stbu 100 Liter*E.-pflege 2. Jahr**
StL-Nr. 2211076041963
Einzelgehölz wässern, Wasser liefern. Bodenart, Exposition und Standort nach Unterlagen des AG. Wurzelraum
ausreichend durchfeuchten. Abgerechnet wird die Wässerung des Einzelgehölzes pro Jahr.
Gehölz = Hochstamm, Stammbusch.
Anzahl der Wässerungsgänge 'dritter Wässerungsgang'
Mindestwassermenge je Pflanze pro Wässerungsgang = 100
Liter.
Während der Entwicklungspflege im 2. Pflegejahr.
Menge: 26,000 St
Zuordnung: 107

**03.08.0004 Einzelgehölz wässern Hochstamm, Stbu 100 Liter*E.-pflege 2. Jahr**
StL-Nr. 2211076041963
Einzelgehölz wässern, Wasser liefern. Bodenart, Exposition und Standort nach Unterlagen des AG. Wurzelraum
ausreichend durchfeuchten. Abgerechnet wird die Wässerung des Einzelgehölzes pro Jahr.
Gehölz = Hochstamm, Stammbusch.
Anzahl der Wässerungsgänge 'vierter Wässerungsgang'
Mindestwassermenge je Pflanze pro Wässerungsgang = 100
Liter.
Während der Entwicklungspflege im 2. Pflegejahr.
Menge: 26,000 St
Zuordnung: 107

**03.08.0005 Einzelgehölz wässern Heister 20 Liter*E.-pflege 2. Jahr**
StL-Nr. 2211076043933
Einzelgehölz wässern, Wasser liefern. Bodenart, Exposition und Standort nach Unterlagen des AG. Wurzelraum
ausreichend durchfeuchten. Abgerechnet wird die Wässerung des Einzelgehölzes pro Jahr.
Gehölz = Heister.
Anzahl der Wässerungsgänge 'erster Wässerungsgang'
Mindestwassermenge je Pflanze pro Wässerungsgang = 20
Liter.
Während der Entwicklungspflege im 2. Pflegejahr.
Menge: 9,000 St
Zuordnung: 107

**03.08.0006 Einzelgehölz wässern Heister 20 Liter*E.-pflege 2. Jahr**
StL-Nr. 2211076043933
Einzelgehölz wässern, Wasser liefern. Bodenart, Exposition und Standort nach Unterlagen des AG. Wurzelraum
ausreichend durchfeuchten. Abgerechnet wird die Wässerung des Einzelgehölzes pro Jahr.
Gehölz = Heister.
Anzahl der Wässerungsgänge 'zweiter Wässerungsgang'
Mindestwassermenge je Pflanze pro Wässerungsgang = 20
Liter.
Während der Entwicklungspflege im 2. Pflegejahr.
Menge: 9,000 St
Zuordnung: 107

**03.08.0007 Einzelgehölz wässern Heister 20 Liter*E.-pflege 2. Jahr**
StL-Nr. 2211076043933
Einzelgehölz wässern, Wasser liefern. Bodenart, Exposition und Standort nach Unterlagen des AG. Wurzelraum
ausreichend durchfeuchten. Abgerechnet wird die Wässerung des Einzelgehölzes pro Jahr.
Gehölz = Heister.
Anzahl der Wässerungsgänge 'dritter Wässerungsgang'
Mindestwassermenge je Pflanze pro Wässerungsgang = 20
Liter.
Während der Entwicklungspflege im 2. Pflegejahr.
Menge: 9,000 St
Zuordnung: 107

**03.08.0008 Einzelgehölz wässern Heister 20 Liter*E.-pflege 2. Jahr**
StL-Nr. 2211076043933
Einzelgehölz wässern, Wasser liefern. Bodenart, Exposition und Standort nach Unterlagen des AG. Wurzelraum
ausreichend durchfeuchten. Abgerechnet wird die Wässerung des Einzelgehölzes pro Jahr.
Gehölz = Heister.
Anzahl der Wässerungsgänge 'vierter Wässerungsgang'
Mindestwassermenge je Pflanze pro Wässerungsgang = 20
Liter.
Während der Entwicklungspflege im 2. Pflegejahr.
Menge: 9,000 St
Zuordnung: 107

**03.08.0009 Eichensplintkäferbeh. 1.Gang 2029**
Europäische Eiche Stammumfang 20cm - 30cm mit
geeignetem Mittel mit Aufwandmenge nach
Herstellervorschriften unter Beachtung der
Zulassungsfristen gegen Eichsplintkäfer am Stamm und im
Astbereich behandeln. 1. Gang im April/Mai 2029.
Abrechnung pro Stück Eiche.
Menge: 26,000 St

**03.08.0010 Eichensplintkäferbeh. 2.Gang 2029**
Europäische Eiche Stammumfang 20cm - 30cm mit
geeignetem Mittel mit Aufwandmenge nach
Herstellervorschriften unter Beachtung der
Zulassungsfristen gegen Eichsplintkäfer am Stamm und im
Astbereich behandeln. 2. Gang im Juni/Juli 2029.
Abrechnung pro Stück Eiche.
Menge: 26,000 St

**03.08.0011 Einzelgehölz pflegen 1. Pflegegang*E.-pflege 2. Jahr Pflanzsch. jäten*Mulde, DU 100 cm Pfl.sch ü. 100 cm*Stamm u. Stock Bindung nachbess.*richten,entfernen**
StL-Nr. 22110761813134213
Hochstamm, Stammbusch, Solitärpflanze oder Heister in
Einzelstellung pflegen. Unerwünschter Aufwuchs nach
Wahl des AN verwerten.
Erster Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.08.0012 Einzelgehölz pflegen 2. Pflegegang*E.-pflege 2. Jahr Pflanzsch. jäten*Mulde, DU 100 cm Pfl.sch ü. 100 cm*Stamm u. Stock Bindung nachbess.*richten,entfernen**
StL-Nr. 22110761823134213
Hochstamm, Stammbusch, Solitärpflanze oder Heister in
Einzelstellung pflegen. Unerwünschter Aufwuchs nach
Wahl des AN verwerten.
Zweiter Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.08.0013 Rasen mähen*1. Pflegegang E.-pflege 2. Jahr*Mähgut bleibt Höhe 4-6 cm**
StL-Nr. 221107606091311
Rasen mähen.
Mähfläche 'Grünstreifen mit Eichen-Alleebäumen und
Pflanzhügeln'
Erster Pflegegang.
Während der Entwicklungspflege im 2. Pflegejahr.
Mähgut bleibt liegen.
Schnitthöhe 4 bis 6 cm.
Menge: 2000,000 m2
Zuordnung: 107

**03.08.0014 Rasen mähen*2. Pflegegang E.-pflege 2. Jahr*Mähgut bleibt Höhe 4-6 cm**
StL-Nr. 221107606092311
Rasen mähen.
Mähfläche 'Grünstreifen mit Eichen-Alleebäumen und
Pflanzhügeln'
Zweiter Pflegegang.
Während der Entwicklungspflege im 2. Pflegejahr.
Mähgut bleibt liegen.
Schnitthöhe 4 bis 6 cm.
Menge: 2000,000 m2
Zuordnung: 107

*Hinweis*
Ersatz für abgängige Pfähle der Baumverankerungen. Der
Mehraufwand für die Wiederherstellung des Pfahlbocks
einschließlich Halbrundholz ist einzukalkulieren,
einschließlich Entsorgung des abgängigen Pfahls.

**03.08.0015 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 9,000 St
Zuordnung: 107

#### Unterabschnitt 03.09 Entwicklungspflege 2030

**03.09.0001 Einzelgehölz wässern Hochstamm, Stbu 100 Liter*E.-pflege 3. Jahr**
StL-Nr. 2211076041964
Einzelgehölz wässern, Wasser liefern. Bodenart, Exposition und Standort nach Unterlagen des AG. Wurzelraum
ausreichend durchfeuchten. Abgerechnet wird die Wässerung des Einzelgehölzes pro Jahr.
Gehölz = Hochstamm, Stammbusch.
Anzahl der Wässerungsgänge 'erster Wässerungsgang'
Mindestwassermenge je Pflanze pro Wässerungsgang = 100
Liter.
Während der Entwicklungspflege im 3. Pflegejahr.
Menge: 26,000 St
Zuordnung: 107

**03.09.0002 Einzelgehölz wässern Hochstamm, Stbu 100 Liter*E.-pflege 3. Jahr**
StL-Nr. 2211076041964
Einzelgehölz wässern, Wasser liefern. Bodenart, Exposition und Standort nach Unterlagen des AG. Wurzelraum
ausreichend durchfeuchten. Abgerechnet wird die Wässerung des Einzelgehölzes pro Jahr.
Gehölz = Hochstamm, Stammbusch.
Anzahl der Wässerungsgänge 'zweiter Wässerungsgang'
Mindestwassermenge je Pflanze pro Wässerungsgang = 100
Liter.
Während der Entwicklungspflege im 3. Pflegejahr.
Menge: 26,000 St
Zuordnung: 107

**03.09.0003 Einzelgehölz wässern Heister 20 Liter*E.-pflege 3. Jahr**
StL-Nr. 2211076043934
Einzelgehölz wässern, Wasser liefern. Bodenart, Exposition und Standort nach Unterlagen des AG. Wurzelraum
ausreichend durchfeuchten. Abgerechnet wird die Wässerung des Einzelgehölzes pro Jahr.
Gehölz = Heister.
Anzahl der Wässerungsgänge 'erster Wässerungsgang'
Mindestwassermenge je Pflanze pro Wässerungsgang = 20
Liter.
Während der Entwicklungspflege im 3. Pflegejahr.
Menge: 9,000 St
Zuordnung: 107

**03.09.0004 Einzelgehölz wässern Heister 20 Liter*E.-pflege 3. Jahr**
StL-Nr. 2211076043934
Einzelgehölz wässern, Wasser liefern. Bodenart, Exposition und Standort nach Unterlagen des AG. Wurzelraum
ausreichend durchfeuchten. Abgerechnet wird die Wässerung des Einzelgehölzes pro Jahr.
Gehölz = Heister.
Anzahl der Wässerungsgänge 'zweiter Wässerungsgang'
Mindestwassermenge je Pflanze pro Wässerungsgang = 20
Liter.
Während der Entwicklungspflege im 3. Pflegejahr.
Menge: 9,000 St
Zuordnung: 107

**03.09.0005 Eichensplintkäferbeh. 1.Gang 2030**
Europäische Eiche Stammumfang 20cm - 30cm mit
geeignetem Mittel mit Aufwandmenge nach
Herstellervorschriften unter Beachtung der
Zulassungsfristen gegen Eichsplintkäfer am Stamm und im
Astbereich behandeln. 1. Gang im April/Mai 2030.
Abrechnung pro Stück Eiche.
Menge: 26,000 St

**03.09.0006 Eichensplintkäferbeh. 2.Gang 2030**
Europäische Eiche Stammumfang 20cm - 30cm mit
geeignetem Mittel mit Aufwandmenge nach
Herstellervorschriften unter Beachtung der
Zulassungsfristen gegen Eichsplintkäfer am Stamm und im
Astbereich behandeln. 2. Gang im Juni/Juli 2030.
Abrechnung pro Stück Eiche.
Menge: 26,000 St

**03.09.0007 Einzelgehölz pflegen 1. Pflegegang*E.-pflege 3. Jahr Pflanzsch. jäten*Mulde, DU 100 cm Pfl.sch ü. 100 cm*Stamm u. Stock Bindung nachbess.*richten,entfernen**
StL-Nr. 22110761814134213
Hochstamm, Stammbusch, Solitärpflanze oder Heister in
Einzelstellung pflegen. Unerwünschter Aufwuchs nach
Wahl des AN verwerten.
Erster Pflegegang.
Während der Entwicklungspflege im 3. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.09.0008 Einzelgehölz pflegen 2. Pflegegang*E.-pflege 3. Jahr Pflanzsch. jäten*Mulde, DU 100 cm Pfl.sch ü. 100 cm*Stamm u. Stock Bindung nachbess.*richten,entfernen**
StL-Nr. 22110761824134213
Hochstamm, Stammbusch, Solitärpflanze oder Heister in
Einzelstellung pflegen. Unerwünschter Aufwuchs nach
Wahl des AN verwerten.
Zweiter Pflegegang.
Während der Entwicklungspflege im 3. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 35,000 St
Zuordnung: 107

**03.09.0009 Rasen mähen*1. Pflegegang E.-pflege 3. Jahr*Mähgut bleibt Höhe 4-6 cm**
StL-Nr. 221107606091411
Rasen mähen.
Mähfläche 'Grünstreifen mit Eichen-Alleebäumen und
Pflanzhügeln'
Erster Pflegegang.
Während der Entwicklungspflege im 3. Pflegejahr.
Mähgut bleibt liegen.
Schnitthöhe 4 bis 6 cm.
Menge: 2000,000 m2
Zuordnung: 107

**03.09.0010 Rasen mähen*2. Pflegegang E.-pflege 3. Jahr*Mähgut bleibt Höhe 4-6 cm**
StL-Nr. 221107606092411
Rasen mähen.
Mähfläche 'Grünstreifen mit Eichen-Alleebäumen und
Pflanzhügeln'
Zweiter Pflegegang.
Während der Entwicklungspflege im 3. Pflegejahr.
Mähgut bleibt liegen.
Schnitthöhe 4 bis 6 cm.
Menge: 2000,000 m2
Zuordnung: 107

**03.09.0011 Baumverankerung entfernen Dreibock*Verank. Verw. AN**
StL-Nr. 22110762431
Baumverankerung einschl. Bindung entfernen.
Verankerung = Dreibock.
Verankerung nach Wahl des AN verwerten.
Menge: 26,000 St
Zuordnung: 107

**03.09.0012 Baumverankerung entfernen Einzelpfahl*Verank. Verw. AN**
StL-Nr. 22110762411
Baumverankerung einschl. Bindung entfernen.
Verankerung = Einzelpfahl.
Verankerung nach Wahl des AN verwerten.
Menge: 9,000 St
Zuordnung: 107

**03.09.0013 Pflanzscheibe mulchen Pflanzsch. DU 100*Nadelholzr. 10/80 Dicke 10 cm**
StL-Nr. 2211073604202
Pflanzscheibe von Gehölz gleichmäßig dick mulchen.
Pflanzscheibengröße, Durchmesser = 100 cm.
Mulchstoff = Nadelholzrinde 10/80 mm, C/N-Verhältnis
>60.
Dicke der Mulchschicht = 10 cm.
Menge: 26,000 St
Zuordnung: 107

**03.09.0014 Pflanzscheibe mulchen Pflanzsch. DU 60*Nadelholzr. 10/80 Dicke 10 cm**
StL-Nr. 2211073602202
Pflanzscheibe von Gehölz gleichmäßig dick mulchen.
Pflanzscheibengröße, Durchmesser = 60 cm.
Mulchstoff = Nadelholzrinde 10/80 mm, C/N-Verhältnis
>60.
Dicke der Mulchschicht = 10 cm.
Menge: 9,000 St
Zuordnung: 107

**03.09.0015 Stäbung des Leittriebes entfernen**
StL-Nr. 221107730
Stäbung des Leittriebes einschl. der Befestigungen entfernen und nach Wahl des AN verwerten.
Menge: 26,000 St
Zuordnung: 107

**03.09.0016 Schutzvorrichtung entfernen Drahth./K.mansch.**
StL-Nr. 22110762601
Schutzvorrichtung von Gehölz entfernen. Schutzvorrichtung nach Wahl des AN verwerten.
Vorrichtung = Drahthose/Kunststoffmanschette.
Menge: 9,000 St
Zuordnung: 107

**03.09.0017 Erziehungsschn. an Jungbaum durchf.*Baumhöhe ü. 6-8 m Stammh. ü. 3-4 m*Kronen-DU ü. 3-5m 50 cm aufasten*geschnitten schlanker Schnitt**
StL-Nr. 22110772893332319
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'siehe Landschaftspflegerischen
Ausführungsplan'
Baumhöhe über 6,00 bis 8,00 m.
Stammhöhe über 3,00 m bis 4,00 m.
Kronendurchmesser über 3,00 m bis 5,00 m.
Krone um 50 cm aufasten, Schnitt auf Astring.
Pflegezustand = Schnittmaßnahmen regelmäßig durchgeführt.
Schnittmethode = schlanker Schnitt zur Förderung der
Terminale, nach Unterlagen des AG.
Leittrieb 'oben auf 100 cm Länge freistellen'
Menge: 35,000 St
Zuordnung: 107

### Abschnitt 04 A 16.1 Aufforstung Upheider Weg

#### Unterabschnitt 04.00 Vorarbeiten

**04.00.0001 Vegetationsfläche mulchen Sukzession*Mähgut als Mulch**
Vegetationsfläche für Aufforstung vor Beginn der
Pflanzarbeiten mulchen.
Fläche = Brachfläche mit Hochstauden, Brombeeren,
Sträuchern etc. mulchen,
Mulchhgut bleibt als Mulchschicht liegen.
Menge: 16380,000 m2
Zuordnung: 107

**04.00.0002 Vegetationsfläche vorbereiten*gesch.Pflanzdecke 2x fräsen*Tiefe 20 cm**
StL-Nr. 22110710491082000
Vegetationsfläche mit einer Neigung flacher als 1:4
vorbereiten. Boden lockern, Rand- und Restflächen bearbeiten.
Fläche 'Brachland / Sukzessionfläche gemulcht mit
Wurzeln von Hochstauden, Brombeeren und Sträuchern'
Fläche mit geschlossener Pflanzendecke.
Boden zweimal fräsen.
Lockerungstiefe ca. 20 cm.
Menge: 16380,000 m2
Zuordnung: 107

**04.00.0003 Lichtraumprofilschnitt durchf. 3,00 m f. Wildschutzzaun*... ... Freit ...**
Lichtraumprofilschnitt durchführen. Äste erforderlichenfalls auf Zugast einkürzen oder auf Astring
absägen. Abgerechnet wird nach Stück Baum.
Höhe des lichten Raumes = 3,00 m über herzustellendem
Wildschutzzaun gemessen vom Erdboden.
Breite 4,00m,
Schnittgut im an grenzenden Waldbestand gleichmäßig
verteilen Transportentfernung bis 25 m.
Menge: 50,000 St
Zuordnung: 107

**04.00.0004 Bäume fällen ohne Roden DU über 0,1-0,3 m*Holz Verwert. AN S.Abr.Verwert. AN**
StL-Nr. 2241060301011
Bäume fällen, höchstens 0,25 m über dem Erdboden
absägen. Gemessen wird der Durchmesser 1,00 m über dem
Erdboden. Wurzelstöcke roden bzw. ausfräsen wird gesondert vergütet.
Durchmesser über 0,10 bis 0,30 m.
Gesamtes Holz nach Wahl des AN verwerten.
Schlagabraum nach Wahl des AN verwerten.
Menge: 10,000 St
Zuordnung: 106

*Hinweis*
Auf Teilfläche SÜD vorhandene junge Kiefern u. andere
Bäume u. Sträucher aus Naturverjüngung bis ca. 7,00 m
Höhe bleiben erhalten und müssen umfahren werden. Diese
Erschwernis ist in nachfolgende OZ einzukalkulieren.

**04.00.0005 Vegetationsfläche mulchen Sukzession*Mähgut als Mulch**
Vegetationsfläche für Aufforstung vor Beginn der
Pflanzarbeiten mulchen.
Fläche = Brachfläche / Sukzessionsfläche mit
Hochstauden, Brombeeren etc. mulchen,
Mulchhgut bleibt als Mulchschicht liegen.
Menge: 12590,000 m2
Zuordnung: 107

*Hinweis*
Auf Teilfläche SÜD vorhandene junge Kiefern u. andere
Bäume u. Sträucher aus Naturverjüngung bis ca. 7,00 m
Höhe bleiben erhalten und müssen umfahren werden. Diese
Erschwernis ist in nachfolgende OZ einzukalkulieren.

**04.00.0006 Vegetationsfläche vorbereiten*gesch.Pflanzdecke 2x fräsen*Tiefe 20 cm**
StL-Nr. 22110710491082000
Vegetationsfläche mit einer Neigung flacher als 1:4
vorbereiten. Boden lockern, Rand- und Restflächen bearbeiten.
Fläche 'Brachfläche / Sukzessionfläche gemulcht mit
Wurzeln von Hochstauden, Brombeeren, Sträuchern und
Bäumen bis 30cm Stammdurchmesser in 1,00m über dem
Erdboden.'
Fläche mit geschlossener Pflanzendecke.
Boden zweimal fräsen.
Lockerungstiefe ca. 20 cm.
Menge: 12590,000 m2
Zuordnung: 107

#### Unterabschnitt 04.01 Ansaatarbeiten

**04.01.0001 Voranbau/Unteransaat herstellen*vor Pflanzung Menge 10 g/m2**
StL-Nr. 22110721609129099
Voranbau bzw. Unteransaat herstellen. Boden feinkrümelig lockern. Saatgut bei ungleicher Korngröße in getrennten Arbeitsgängen ausbringen und einarbeiten.
Ansaat 'nach dem Mulchen und Fräsen'
Ansaat vor Gehölzpflanzung.
Saatgutmenge = 10 g/m2.
Saatgut '= Waldstaudenroggen (Secale multicaule)'
Mähgut 'entfällt'
Menge: 16380,000 m2
Zuordnung: 107

*Hinweis*
Auf Teilfläche SÜD vorhandene junge Kiefern u. andere
Bäume u. Sträucher aus Naturverjüngung bis ca. 7,00 m
Höhe bleiben erhalten und müssen umfahren werden. Diese
Erschwernis ist in nachfolgende OZ einzukalkulieren.

**04.01.0002 Voranbau/Unteransaat herstellen*vor Pflanzung Menge 10 g/m2**
StL-Nr. 22110721609129099
Voranbau bzw. Unteransaat herstellen. Boden feinkrümelig lockern. Saatgut bei ungleicher Korngröße in getrennten Arbeitsgängen ausbringen und einarbeiten.
Ansaat 'nach dem Mulchen und Fräsen'
Ansaat vor Gehölzpflanzung.
Saatgutmenge = 10 g/m2.
Saatgut '= Waldstaudenroggen (Secale multicaule)'
Mähgut 'entfällt'
Menge: 12590,000 m2
Zuordnung: 107

#### Unterabschnitt 04.02 Zaunbauarbeiten

**04.02.0001 Wildschutzzaun herstellen H.1,6m Pf.L.2,4m*Pfostenabst.4,00m*Bodenklasse 3-5 Kn.gefl.23 Drähte*Rundh.90cm D6-8cm Zaun beids.ansch.**
StL-Nr. 22112820121991112
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 1,60 m, Pfostenlänge = 2,40 m.
Pfostenabstand = 4,00 m.
Pfosten 'Nadelholz gespitzt, geschält oder gefräst,
Durchmesser 10cm bis 12cm'
Bodenklasse 3 bis 5.
Knotengeflecht aus glattem Draht 2 mm, dickverzinkt,
Kopf- und Fußdraht 2,5 mm, Anzahl der waagerechten
Drähte 23 Stück. In den unteren 80 cm Abstand höchstens
5 cm. Senkrechter Abstand höchstens 15 cm. Reißfestigkeit der waagerechten Drähte mindestens 1150 N/mm2.
Rundholz, Länge = 90 cm, Durchmesser 6 bis 8 cm, in
Feldmitte einschlagen und die unteren 3 waagerechten
Drähte daran befestigen. Zusätzlich entlang des untersten Drahtes einen Stacheldraht befestigen.
Zaun beidseitig anschließen.
Menge: 957,000 m
Zuordnung: 128

**04.02.0002 Pfosten zusätzlich setzen (Zulage)**
StL-Nr. 221128209
Pfosten zusätzlich setzen.
Menge: 20,000 St
Zuordnung: 128

**04.02.0003 Pfostenverstrebung herstellen Strebe f.H.1,60 m*Bodenklasse 3-5**
StL-Nr. 2211282031991
Pfostenverstrebung einschließlich der erforderlichen
Erdarbeiten herstellen. Aushubmaterial innerhalb der
Baustelle flächenhaft verteilen.
Strebe für Zaunhöhe = 1,60 m.
Strebe 'Nadelholz gespitzt, geschält oder gefräst,
Durchmesser 10 cm bis 12 cm '
Länge '2,60 m'
Bodenklasse 3 bis 5.
Menge: 92,000 St
Zuordnung: 128

**04.02.0004 Tor herstellen 1-2 Schwebepfähle*Zaunfeldlänge**
StL-Nr. 22110737611
Tor in Verbissschutzzaun als Zugang zu den Vegetationsflächen herstellen.
Spanntor mit ein bis zwei Schwebepfählen aus Rundhölzern, buntgeschält.
Torbreite = Zaunfeldlänge.
Menge: 3,000 St
Zuordnung: 107

**04.02.0005 Zaunüberstieg herstellen Rundhölzer**
StL-Nr. 22110737801
Zaunüberstieg für Verbissschutzzaun herstellen.
Zaunüberstieg aus Rundhölzern, 10 bis 12 cm dick, buntgeschält, Sprossenabstand 30 bis 35 cm, Haltestange
1,00 m überragend, an Zaunhöhe anpassen.
Menge: 3,000 St
Zuordnung: 107

**04.02.0006 Sickerrohrleitung verlegen*Rohr DN 200 Vollsickerrohr*PE-HD-Rohr,Typ R2 Tiefe bis 1,25 m**
Sickerrohrleitung als Fuchsschleuse verlegen.
Einbau in 6 Teilstücken als Fuchsschleusen unter
Wildverbissschutzzaun, die beiden Enden beidseitig an
die Oberfläche führen, einschließlich aller
Erdarbeiten, anfallenden überschüssigen Boden seitlich
einplanieren
Rohr DN/ID 200.
Vollsickerrohr (TP).
Rohr aus PE-HD Typ R 2 (innen glatt, außen gewellt).
Fließsohlentiefe bis 1,25 m.
Menge: 18,000 m
Zuordnung: 110

#### Unterabschnitt 04.03 Pflanzenlieferung Jungpfl.

**04.03.0001 Betula pendula liefern 2j.v.S 1/1 50-80*HkG 804 01**
StL-Nr. 2181040230101
Betula pendula (Sandbirke) liefern.
Jungpflanze, 2-jährig verpflanzter Sämling, 1/1, 50
bis 80 cm.
Herkunftsgebiet Nordwestdeutsches Tiefland, 804 01.
Menge: 300,000 St
Zuordnung: 104

**04.03.0002 Quercus petraea liefern 3j.v.S 1/2 50-80*HkG 818 01**
StL-Nr. 218104501010001
Quercus petraea (Traubeneiche) liefern.
Jungpflanze, 3-jährig verpflanzter Sämling, 1/2, 50
bis 80 cm.
Herkunftsgebiet Niedersächsischer Küstenraum und Rheinisch-Westfälische Bucht, 818 01.
Menge: 10000,000 St
Zuordnung: 104

**04.03.0003 Quercus petraea liefern 3j.v.S 1/2 80-120*HkG 818 01**
StL-Nr. 218104501020001
Quercus petraea (Traubeneiche) liefern.
Jungpflanze, 3-jährig verpflanzter Sämling, 1/2, 80
bis 120 cm.
Herkunftsgebiet Niedersächsischer Küstenraum und Rheinisch-Westfälische Bucht, 818 01.
Menge: 100,000 St
Zuordnung: 104

**04.03.0004 Carpinus betulus liefern 3j.v.S. 1/2 50-80*HkG 806 01**
StL-Nr. 218104105010001
Carpinus betulus (Hainbuche) liefern.
Jungpflanze, 3-jährig verpflanzter Sämling, 1/2, 50
bis 80 cm.
Herkunftsgebiet Nordwestdeutsches Tiefland, 806 01.
Menge: 1600,000 St
Zuordnung: 104

**04.03.0005 Sorbus aucuparia liefern 2j.v.S 1/1 50-80*VkG 1**
StL-Nr. 2181046370101
Sorbus aucuparia (Eberesche) liefern.
Jungpflanze, 2-jährig verpflanzter Sämling, 1/1, 50
bis 80 cm.
Vorkommensgebiet 1, Norddeutsches Tiefland.
Menge: 300,000 St
Zuordnung: 104

#### Unterabschnitt 04.04 Pflanzenlieferung l. Sträucher

**04.04.0001 Corylus avellana liefern l.Str 2Tr. 70-90*VkG 1**
StL-Nr. 21810412121
Corylus avellana (Hasel) liefern.
Leichter Strauch, 2 Triebe, 70 bis 90 cm.
Vorkommensgebiet 1, Norddeutsches Tiefland.
Menge: 600,000 St
Zuordnung: 104

**04.04.0002 Frangula alnus liefern l.Str 2 Tr. 70-90*VkG 1**
StL-Nr. 21810420921
Frangula alnus (Faulbaum) - syn. Rhamnus frangula -
liefern.
Leichter Strauch, 2 Triebe, 70 bis 90 cm.
Vorkommensgebiet 1, Norddeutsches Tiefland.
Menge: 1000,000 St
Zuordnung: 104

**04.04.0003 Salix cinerea liefern l.Str 2Tr. 70-90*VkG 1**
StL-Nr. 21810460921
Salix cinerea (Grauweide) liefern.
Leichter Strauch, 2 Triebe, 70 bis 90 cm.
Vorkommensgebiet 1, Norddeutsches Tiefland.
Menge: 400,000 St
Zuordnung: 104

**04.04.0004 Salix aurita liefern l.Str 2Tr. 70-90**
StL-Nr. 21810460302
Salix aurita (Ohrweide) liefern.
Leichter Strauch, 2 Triebe, 70 bis 90 cm.
Menge: 400,000 St
Zuordnung: 104

#### Unterabschnitt 04.05 Pflanzeneinschlag

*Hinweis*
Aufgrund von Kaninchenvorkommen, ist der Einschlagplatz
wildsicher einzuzäunen. Dies ist in die Position
Einschlagplatz einrichten einzukalkulieren.

**04.05.0001 Einschlagplatz f. Gehölze einricht. wilds. einzäunen*Fläche AN**
StL-Nr. 22110730213
Einschlagplatz für Gehölze einrichten, unterhalten und
nach Abschluss der Arbeiten räumen.
Platz wildsicher einzäunen.
Fläche stellt AN.
Menge: 1,000 Psch
Zuordnung: 107

**04.05.0002 Gehölze ohne Ballen einschlagen J, l.Hei, Str**
StL-Nr. 22110730401
Gehölze ohne Ballen übersichtlich, nach Arten und Größe
getrennt, einschlagen. Gräben auf dem Einschlagplatz
herstellen. Gehölze im Einschlag feucht halten. Liefern
der Gehölze wird gesondert vergütet.
Gehölze = Jungpflanzen, leichte Heister, leichte Sträucher und verpflanzte Sträucher.
Menge: 14700,000 St
Zuordnung: 107

**04.05.0003 Gehölzwurzeln in Schutzlös. tauchen Lehmbrei*l.Hei, l.Str, J**
StL-Nr. 22110731221
Gehölzwurzeln ohne Ballen unmittelbar nach Entnahme aus
dem Einschlag bzw. vor Pflanzung in Schutzlösung tauchen.
Schutzlösung = Lehmbrei.
Gehölz = Leichter Heister, Leichter Strauch und/oder
Jungpflanze.
Menge: 14700,000 St
Zuordnung: 107

**04.05.0004 Geh.triebe in Verbissschutzlös. t.*l.Hei, l.Str, J**
Gehölztriebe unmittelbar nach Entnahme aus
dem Einschlag bzw. vor Pflanzung in Schutzlösung tauchen.
Schutzlösung Verbissschutzmittel mit Wirksamkeit für 6
Monate nach Wahl des AN, alle oberirdischen Triebe in
Verbissschutzmittel tauchen
Gehölz = Leichter Heister, Leichter Strauch und/oder
Jungpflanze.
Menge: 14700,000 St
Zuordnung: 107

*Hinweis*
Das Einschlämmen der Pflanzen ist gemäß DIN 18320
Nebenleistung und wird nicht gesondert vergütet. In den
Außenreihen nur Sträucher.

#### Unterabschnitt 04.06 Pflanzarbeiten

**04.06.0001 Pflanzstellen kennzeichnen bis Pflanzung**
StL-Nr. 22110730801
Pflanzstellen im Gelände nach Unterlagen des AG
(Pflanzplan), getrennt nach Hochstämmen, Alleebäumen,
Heistern und Pflanzeinheiten, mit unterschiedlichen
Pfählen deutlich sichtbar kennzeichnen.
Markierung der Pflanzeinheiten bis zur Pflanzung vorhalten.
Menge: 1,000 Psch
Zuordnung: 107

**04.06.0002 Bodenverbesserungsstoff liefern**
Bodenverbesserungsstoff STOCKOSORB 660 micro
Körnungsgröße 0,1 - 1 mm oder gleichwertig liefern.
Aufwandmenge: 50g STOCKOSORB pro Pflanzloch,
Seitenlänge 30cm x 30cm x 30 cm tief.
Menge: 735,000 kg

*Hinweis*
Der Einsatz forstlicher Pflanzmaschinen ist nur dann
zulässig, wenn damit die hier ausgeschriebenen
Pflanzensortimente  fachgerecht gepflanzt und
Bodenverbesserungsstoffe im Pflanzloch eingearbeitet
werden können.

**04.06.0003 Gehölz pflanzen l.Hei, l.Str.,J.*geschl. Grasn. Loch 30x30x30 cm*Bodenverb. ges. Boden einplan.**
StL-Nr. 22110732010220101
Gehölz pflanzen. Pflanzloch oder Pflanzgraben herstellen. Brauchbaren Boden wieder einbauen. Gehölz liefern
wird gesondert vergütet.
Gehölz = leichter Heister, leichter Strauch, Jungpflanze, Sämling.
Pflanzung auf Fläche mit geschlossener Grasnarbe.
Pflanzloch 30 x 30 cm oder Durchmesser = 35 cm, 30 cm
tief.
Bodenverbesserungsstoffe nach Unterlagen des AG mit
brauchbarem Boden vermischen. Bodenverbesserungsstoffe
werden gesondert vergütet.
Überschüssigen Boden seitlich einplanieren.
Menge: 14600,000 St
Zuordnung: 107

**04.06.0004 Gehölz pflanzen, erschwert l.Hei, l.Str, J Loch 30x30x30 cm*Bodenverb. ges. Boden einplan.**
StL-Nr. 221107322190211
Gehölz unter erschwerten Bedingungen pflanzen. Pflanzloch herstellen. Brauchbaren Boden wieder einbauen. Ge-
hölz liefern wird gesondert vergütet.
Gehölz = leichter Heister, leichter Strauch bzw. Jungpflanze.
Standort 'in Einzelstellung in größeren Bestandslücken
von vorhandenem Waldbestand, Erschwernis durch
Konkurenzvegetation von Brombeere, Adlerfarn,
Hochstauden etc., einschließlich Konkurenzvegetation an
Pflanzstelle von 1,00 m x 1,00 m abschneiden,
entfernen, Schnittgut seitlich lagern.'
Pflanzloch 30 x 30 cm oder Durchmesser = 35 cm, 30 cm
tief.
Bodenverbesserungsstoffe nach Unterlagen des AG mit
brauchbarem Boden vermischen. Bodenverbesserungsstoffe
werden gesondert vergütet.
Überschüssigen Boden seitlich einplanieren.
Menge: 100,000 St
Zuordnung: 107

**04.06.0005 Verbiss-/Fegeschutz herstellen Wuchsschutzhülle*Höhe 1,2 m**
Schutzvorrichtung an Gehölz gegen Verbiss- und Fe-
geschäden durch Wild herstellen.
Vorrichtung = einteilige Wuchsschutzhülle, klappbar
verrottbar, Kantenlänge 10cm x 10cm, Höhe = 1,20 m.
Vorrichtung zur Befestigung Robinienpfahl 20 mm X 20 mm
150 cm lang, gespitzt liefern und an Forstpflanze
80/120 in Einzelstellung in Bestandslücken standfest
einschlagen. Erschwernis beim Einbau durch
Konkurenzvegetation von Brombeere, Adlerfarn,
Hochstauden etc..
Menge: 100,000 St
Zuordnung: 107

#### Unterabschnitt 04.07 Fertigstellungspflege 2027

**04.07.0001 Vegetationsfläche wässern*20 Liter Fertigst.pflege**
StL-Nr. 2211076029401
Vegetationsfläche wässern, Wasser liefern. Bodenart,
Exposition und Fläche nach Unterlagen des AG. Abgerechnet wird die Wässerung der Vegetationsfläche pro Jahr.
Anzahl der Wässerungsgänge 'erster Wässerungsgang'
Mindestwassermenge je m2 pro Wässerungsgang = 20 Liter.
Während der Fertigstellungspflege.
Menge: 25252,000 m2
Zuordnung: 107

**04.07.0002 Vegetationsfläche wässern*20 Liter Fertigst.pflege**
StL-Nr. 2211076029401
Vegetationsfläche wässern, Wasser liefern. Bodenart,
Exposition und Fläche nach Unterlagen des AG. Abgerechnet wird die Wässerung der Vegetationsfläche pro Jahr.
Anzahl der Wässerungsgänge 'zweiter Wässerungsgang'
Mindestwassermenge je m2 pro Wässerungsgang = 20 Liter.
Während der Fertigstellungspflege.
Menge: 25252,000 m2
Zuordnung: 107

**04.07.0003 Vegetationsfläche wässern*20 Liter Fertigst.pflege**
StL-Nr. 2211076029401
Vegetationsfläche wässern, Wasser liefern. Bodenart,
Exposition und Fläche nach Unterlagen des AG. Abgerechnet wird die Wässerung der Vegetationsfläche pro Jahr.
Anzahl der Wässerungsgänge 'dritter Wässerungsgang'
Mindestwassermenge je m2 pro Wässerungsgang = 20 Liter.
Während der Fertigstellungspflege.
Menge: 25252,000 m2
Zuordnung: 107

**04.07.0004 Vegetationsfläche wässern*20 Liter Fertigst.pflege**
StL-Nr. 2211076029401
Vegetationsfläche wässern, Wasser liefern. Bodenart,
Exposition und Fläche nach Unterlagen des AG. Abgerechnet wird die Wässerung der Vegetationsfläche pro Jahr.
Anzahl der Wässerungsgänge 'vierter Wässerungsgang'
Mindestwassermenge je m2 pro Wässerungsgang = 20 Liter.
Während der Fertigstellungspflege.
Menge: 25252,000 m2
Zuordnung: 107

**04.07.0005 Vegetationsfläche wässern*20 Liter Fertigst.pflege**
StL-Nr. 2211076029401
Vegetationsfläche wässern, Wasser liefern. Bodenart,
Exposition und Fläche nach Unterlagen des AG. Abgerechnet wird die Wässerung der Vegetationsfläche pro Jahr.
Anzahl der Wässerungsgänge 'fünfter Wässerungsgang'
Mindestwassermenge je m2 pro Wässerungsgang = 20 Liter.
Während der Fertigstellungspflege.
Menge: 25252,000 m2
Zuordnung: 107

**04.07.0006 Vegetationsfläche wässern*20 Liter Fertigst.pflege**
StL-Nr. 2211076029401
Vegetationsfläche wässern, Wasser liefern. Bodenart,
Exposition und Fläche nach Unterlagen des AG. Abgerechnet wird die Wässerung der Vegetationsfläche pro Jahr.
Anzahl der Wässerungsgänge 'sechster Wässerungsgang'
Mindestwassermenge je m2 pro Wässerungsgang = 20 Liter.
Während der Fertigstellungspflege.
Menge: 25252,000 m2
Zuordnung: 107

**04.07.0007 Vegetationsfläche wässern*20 Liter Fertigst.pflege**
StL-Nr. 2211076029401
Vegetationsfläche wässern, Wasser liefern. Bodenart,
Exposition und Fläche nach Unterlagen des AG. Abgerechnet wird die Wässerung der Vegetationsfläche pro Jahr.
Anzahl der Wässerungsgänge 'siebter Wässerungsgang'
Mindestwassermenge je m2 pro Wässerungsgang = 20 Liter.
Während der Fertigstellungspflege.
Menge: 25252,000 m2
Zuordnung: 107

**04.07.0008 Vegetationsfläche wässern*20 Liter Fertigst.pflege**
StL-Nr. 2211076029401
Vegetationsfläche wässern, Wasser liefern. Bodenart,
Exposition und Fläche nach Unterlagen des AG. Abgerechnet wird die Wässerung der Vegetationsfläche pro Jahr.
Anzahl der Wässerungsgänge 'achter Wässerungsgang'
Mindestwassermenge je m2 pro Wässerungsgang = 20 Liter.
Während der Fertigstellungspflege.
Menge: 25252,000 m2
Zuordnung: 107

**04.07.0009 Gehölzfläche pflegen über 0,5-1 St/m2*1. Pflegegang Fertigst.pflege*Zw.fläche mähen Pfahl/Bind.n.bess*richten,entfernen Gehölzfl. mulchen**
StL-Nr. 22110761402113232
Gehölzfläche pflegen. Die Bearbeitungsgrenze außerhalb
der Randpflanzen entspricht einem halben Reihenabstand.
Mittlerer Gehölzbestand über 0,5 bis 1 Stück je m2.
Erster Pflegegang.
Während der Fertigstellungspflege.
Zwischenfläche mähen.
Pfähle und Bindungen nachbessern, zu enge Bindungen lockern. Ersetzen fehlender Pfähle wird gesondert
vergütet.
Gehölze richten und antreten, zu schwach austreibende
zurückschneiden, abgestorbene Gehölze/Gehölzteile entfernen. Abgestorbene Gehölze/Gehölzteile nach Wahl des
AN verwerten.
Mähgut als Mulch in Gehölzfläche gleichmäßig verteilen.
Menge: 25252,000 m2
Zuordnung: 107

**04.07.0010 Rasen mähen*1. Pflegegang Fertigst.pflege*Mähgut bleibt Höhe 6-10 cm**
StL-Nr. 221107606091112
Rasen mähen.
Mähfläche 'Saumstreifen beidseits des Wildschutzzaunes
je 1,00 m bis 4,00 m breit'
Erster Pflegegang.
Während der Fertigstellungspflege.
Mähgut bleibt liegen.
Schnitthöhe 6 bis 10 cm.
Menge: 3090,000 m2
Zuordnung: 107

**04.07.0011 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 10,000 m

**04.07.0012 Einzelgehölz gegen Wild schützen Schutz 12 Monate Verbissschutz**
StL-Nr. 2211073662902
Einzelgehölz gegen Wild schützen.
Schutzdauer = mindestens 12 Monate.
Wirkungsweise 'biologisch und/oder chemisch'
Schutz = Verbissschutz.
Menge: 140,000 St
Zuordnung: 107

**04.07.0013 Mäusebekämpfung 2027**
Mäusebekämpfung im gesamten Jahr 2027 ab Pflanzung mit
Mittel nach Wahl des Auftragnehmers unter Beachtung der
Zulassungsfristen mit Aufwandmengen entsprechend den
Herstellervorschriften auf den gesamten Pflanzflächen
der Ausgleichsfläche A16.1 Aufforstung Upheider Weg
ausführen. Bekämpfung aller Kurzschwanzmäuse,
insbesondere aller Feld-, Erd-, Scher- und Rötelmäuse.
Sämtliche eingesetzte Fallen und Köderstationen
verbleiben im Eigentum des Auftragnehmers und sind nach
Abschluss der Fertigstellungs- und Entwicklungspflege
vollständig zu entfernen. Die Abrechnung der Pauschale
erfolgt, wenn mindestens ein Gang zur Mäusebekämpfung
nachweislich auf den gesamten Pflanzflächen im Jahr
2027 ausgeführt wurde. Diese Position gilt für diesen
Abschnitt des Leistungsverzeichnisses.
Menge: 1,000 Psch

#### Unterabschnitt 04.08 Entwicklungspflege 2028

**04.08.0001 Vegetationsfläche wässern*20 Liter E.-pflege 1. Jahr**
StL-Nr. 2211076029402
Vegetationsfläche wässern, Wasser liefern. Bodenart,
Exposition und Fläche nach Unterlagen des AG. Abgerechnet wird die Wässerung der Vegetationsfläche pro Jahr.
Anzahl der Wässerungsgänge 'erster Wässerungsgang'
Mindestwassermenge je m2 pro Wässerungsgang = 20 Liter.
Während der Entwicklungspflege im 1. Pflegejahr.
Menge: 25252,000 m2
Zuordnung: 107

**04.08.0002 Vegetationsfläche wässern*20 Liter E.-pflege 1. Jahr**
StL-Nr. 2211076029402
Vegetationsfläche wässern, Wasser liefern. Bodenart,
Exposition und Fläche nach Unterlagen des AG. Abgerechnet wird die Wässerung der Vegetationsfläche pro Jahr.
Anzahl der Wässerungsgänge 'zweiter Wässerungsgang'
Mindestwassermenge je m2 pro Wässerungsgang = 20 Liter.
Während der Entwicklungspflege im 1. Pflegejahr.
Menge: 25252,000 m2
Zuordnung: 107

**04.08.0003 Vegetationsfläche wässern*20 Liter E.-pflege 1. Jahr**
StL-Nr. 2211076029402
Vegetationsfläche wässern, Wasser liefern. Bodenart,
Exposition und Fläche nach Unterlagen des AG. Abgerechnet wird die Wässerung der Vegetationsfläche pro Jahr.
Anzahl der Wässerungsgänge 'dritter Wässerungsgang'
Mindestwassermenge je m2 pro Wässerungsgang = 20 Liter.
Während der Entwicklungspflege im 1. Pflegejahr.
Menge: 25252,000 m2
Zuordnung: 107

**04.08.0004 Vegetationsfläche wässern*20 Liter E.-pflege 1. Jahr**
StL-Nr. 2211076029402
Vegetationsfläche wässern, Wasser liefern. Bodenart,
Exposition und Fläche nach Unterlagen des AG. Abgerechnet wird die Wässerung der Vegetationsfläche pro Jahr.
Anzahl der Wässerungsgänge 'vierter Wässerungsgang'
Mindestwassermenge je m2 pro Wässerungsgang = 20 Liter.
Während der Entwicklungspflege im 1. Pflegejahr.
Menge: 25252,000 m2
Zuordnung: 107

**04.08.0005 Vegetationsfläche wässern*20 Liter E.-pflege 1. Jahr**
StL-Nr. 2211076029402
Vegetationsfläche wässern, Wasser liefern. Bodenart,
Exposition und Fläche nach Unterlagen des AG. Abgerechnet wird die Wässerung der Vegetationsfläche pro Jahr.
Anzahl der Wässerungsgänge 'fünfter Wässerungsgang'
Mindestwassermenge je m2 pro Wässerungsgang = 20 Liter.
Während der Entwicklungspflege im 1. Pflegejahr.
Menge: 25252,000 m2
Zuordnung: 107

**04.08.0006 Vegetationsfläche wässern*20 Liter E.-pflege 1. Jahr**
StL-Nr. 2211076029402
Vegetationsfläche wässern, Wasser liefern. Bodenart,
Exposition und Fläche nach Unterlagen des AG. Abgerechnet wird die Wässerung der Vegetationsfläche pro Jahr.
Anzahl der Wässerungsgänge 'sechster Wässerungsgang'
Mindestwassermenge je m2 pro Wässerungsgang = 20 Liter.
Während der Entwicklungspflege im 1. Pflegejahr.
Menge: 25252,000 m2
Zuordnung: 107

**04.08.0007 Gehölzfläche pflegen über 0,5-1 St/m2*1. Pflegegang E.-pflege 1. Jahr*Zw.fläche mähen Pfahl/Bind.n.bess*richten,entfernen Gehölzfl. mulchen**
StL-Nr. 22110761402123232
Gehölzfläche pflegen. Die Bearbeitungsgrenze außerhalb
der Randpflanzen entspricht einem halben Reihenabstand.
Mittlerer Gehölzbestand über 0,5 bis 1 Stück je m2.
Erster Pflegegang.
Während der Entwicklungspflege im 1. Pflegejahr.
Zwischenfläche mähen.
Pfähle und Bindungen nachbessern, zu enge Bindungen lockern. Ersetzen fehlender Pfähle wird gesondert
vergütet.
Gehölze richten und antreten, zu schwach austreibende
zurückschneiden, abgestorbene Gehölze/Gehölzteile entfernen. Abgestorbene Gehölze/Gehölzteile nach Wahl des
AN verwerten.
Mähgut als Mulch in Gehölzfläche gleichmäßig verteilen.
Menge: 25252,000 m2
Zuordnung: 107

**04.08.0008 Rasen mähen*1. Pflegegang E.-pflege 1. Jahr*Mähgut bleibt Höhe 6-10 cm**
StL-Nr. 221107606091212
Rasen mähen.
Mähfläche 'Saumstreifen beidseits des Wildschutzzaunes
je 1,00 m bis 4,00 m breit'
Erster Pflegegang.
Während der Entwicklungspflege im 1. Pflegejahr.
Mähgut bleibt liegen.
Schnitthöhe 6 bis 10 cm.
Menge: 3090,000 m2
Zuordnung: 107

**04.08.0009 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 20,000 m

**04.08.0010 Einzelgehölz gegen Wild schützen Schutz 12 Monate Verbissschutz**
StL-Nr. 2211073662902
Einzelgehölz gegen Wild schützen.
Schutzdauer = mindestens 12 Monate.
Wirkungsweise 'biologisch und/oder chemisch'
Schutz = Verbissschutz.
Menge: 140,000 St
Zuordnung: 107

**04.08.0011 Mäusebekämpfung 2028**
Mäusebekämpfung im gesamten Jahr 2028 mit Mittel nach
Wahl des Auftragnehmers unter Beachtung der
Zulassungsfristen mit Aufwandmengen entsprechend den
Herstellervorschriften auf den gesamten Pflanzflächen
der Ausgleichsfläche A16.1 Aufforstung Upheider Weg
ausführen. Bekämpfung aller Kurzschwanzmäuse,
insbesondere aller Feld-, Erd-, Scher- und Rötelmäuse.
Sämtliche eingesetzte Fallen und Köderstationen
verbleiben im Eigentum des Auftragnehmers und sind nach
Abschluss der Fertigstellungs- und Entwicklungspflege
vollständig zu entfernen. Die Abrechnung der Pauschale
erfolgt, wenn mindestens ein Gang zur Mäusebekämpfung
nachweislich auf den gesamten Pflanzflächen im Jahr
2028 ausgeführt wurde. Diese Position gilt für diesen
Abschnitt des Leistungsverzeichnisses.
Menge: 1,000 Psch

#### Unterabschnitt 04.09 Entwicklungspflege 2029

**04.09.0001 Vegetationsfläche wässern*20 Liter E.-pflege 2. Jahr**
StL-Nr. 2211076029403
Vegetationsfläche wässern, Wasser liefern. Bodenart,
Exposition und Fläche nach Unterlagen des AG. Abgerechnet wird die Wässerung der Vegetationsfläche pro Jahr.
Anzahl der Wässerungsgänge 'erster Wässerungsgang'
Mindestwassermenge je m2 pro Wässerungsgang = 20 Liter.
Während der Entwicklungspflege im 2. Pflegejahr.
Menge: 25252,000 m2
Zuordnung: 107

**04.09.0002 Vegetationsfläche wässern*20 Liter E.-pflege 2. Jahr**
StL-Nr. 2211076029403
Vegetationsfläche wässern, Wasser liefern. Bodenart,
Exposition und Fläche nach Unterlagen des AG. Abgerechnet wird die Wässerung der Vegetationsfläche pro Jahr.
Anzahl der Wässerungsgänge 'zweiter Wässerungsgang'
Mindestwassermenge je m2 pro Wässerungsgang = 20 Liter.
Während der Entwicklungspflege im 2. Pflegejahr.
Menge: 25252,000 m2
Zuordnung: 107

**04.09.0003 Vegetationsfläche wässern*20 Liter E.-pflege 2. Jahr**
StL-Nr. 2211076029403
Vegetationsfläche wässern, Wasser liefern. Bodenart,
Exposition und Fläche nach Unterlagen des AG. Abgerechnet wird die Wässerung der Vegetationsfläche pro Jahr.
Anzahl der Wässerungsgänge 'dritter Wässerungsgang'
Mindestwassermenge je m2 pro Wässerungsgang = 20 Liter.
Während der Entwicklungspflege im 2. Pflegejahr.
Menge: 25252,000 m2
Zuordnung: 107

**04.09.0004 Vegetationsfläche wässern*20 Liter E.-pflege 2. Jahr**
StL-Nr. 2211076029403
Vegetationsfläche wässern, Wasser liefern. Bodenart,
Exposition und Fläche nach Unterlagen des AG. Abgerechnet wird die Wässerung der Vegetationsfläche pro Jahr.
Anzahl der Wässerungsgänge 'vierter Wässerungsgang'
Mindestwassermenge je m2 pro Wässerungsgang = 20 Liter.
Während der Entwicklungspflege im 2. Pflegejahr.
Menge: 25252,000 m2
Zuordnung: 107

**04.09.0005 Gehölzfläche pflegen über 0,5-1 St/m2*1. Pflegegang E.-pflege 2. Jahr*Zw.fläche mähen richten,entfernen*Gehölzfl. mulchen**
StL-Nr. 22110761402133032
Gehölzfläche pflegen. Die Bearbeitungsgrenze außerhalb
der Randpflanzen entspricht einem halben Reihenabstand.
Mittlerer Gehölzbestand über 0,5 bis 1 Stück je m2.
Erster Pflegegang.
Während der Entwicklungspflege im 2. Pflegejahr.
Zwischenfläche mähen.
Gehölze richten und antreten, zu schwach austreibende
zurückschneiden, abgestorbene Gehölze/Gehölzteile entfernen. Abgestorbene Gehölze/Gehölzteile nach Wahl des
AN verwerten.
Mähgut als Mulch in Gehölzfläche gleichmäßig verteilen.
Menge: 25252,000 m2
Zuordnung: 107

**04.09.0006 Rasen mähen*1. Pflegegang E.-pflege 2. Jahr*Mähgut bleibt Höhe 6-10 cm**
StL-Nr. 221107606091312
Rasen mähen.
Mähfläche 'Saumstreifen beidseits des Wildschutzzaunes
je 1,00 m bis 4,00 m breit'
Erster Pflegegang.
Während der Entwicklungspflege im 2. Pflegejahr.
Mähgut bleibt liegen.
Schnitthöhe 6 bis 10 cm.
Menge: 3090,000 m2
Zuordnung: 107

**04.09.0007 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 30,000 m

**04.09.0008 Einzelgehölz gegen Wild schützen Schutz 12 Monate Verbissschutz**
StL-Nr. 2211073662902
Einzelgehölz gegen Wild schützen.
Schutzdauer = mindestens 12 Monate.
Wirkungsweise 'biologisch und/oder chemisch'
Schutz = Verbissschutz.
Menge: 140,000 St
Zuordnung: 107

**04.09.0009 Mäusebekämpfung 2029**
Mäusebekämpfung im gesamten Jahr 2029 mit Mittel nach
Wahl des Auftragnehmers unter Beachtung der
Zulassungsfristen mit Aufwandmengen entsprechend den
Herstellervorschriften auf den gesamten Pflanzflächen
der Ausgleichsfläche A16.1 Aufforstung Upheider Weg
ausführen. Bekämpfung aller Kurzschwanzmäuse,
insbesondere aller Feld-, Erd-, Scher- und Rötelmäuse.
Sämtliche eingesetzte Fallen und Köderstationen
verbleiben im Eigentum des Auftragnehmers und sind nach
Abschluss der Fertigstellungs- und Entwicklungspflege
vollständig zu entfernen. Die Abrechnung der Pauschale
erfolgt, wenn mindestens ein Gang zur Mäusebekämpfung
nachweislich auf den gesamten Pflanzflächen im Jahr
2029 ausgeführt wurde. Diese Position gilt für diesen
Abschnitt des Leistungsverzeichnisses.
Menge: 1,000 Psch

#### Unterabschnitt 04.10 Entwicklungspflege 2030

**04.10.0001 Vegetationsfläche wässern*20 Liter E.-pflege 3. Jahr**
StL-Nr. 2211076029404
Vegetationsfläche wässern, Wasser liefern. Bodenart,
Exposition und Fläche nach Unterlagen des AG. Abgerechnet wird die Wässerung der Vegetationsfläche pro Jahr.
Anzahl der Wässerungsgänge 'erster Wässerungsgang'
Mindestwassermenge je m2 pro Wässerungsgang = 20 Liter.
Während der Entwicklungspflege im 3. Pflegejahr.
Menge: 25252,000 m2
Zuordnung: 107

**04.10.0002 Vegetationsfläche wässern*20 Liter E.-pflege 3. Jahr**
StL-Nr. 2211076029404
Vegetationsfläche wässern, Wasser liefern. Bodenart,
Exposition und Fläche nach Unterlagen des AG. Abgerechnet wird die Wässerung der Vegetationsfläche pro Jahr.
Anzahl der Wässerungsgänge 'zweiter Wässerungsgang'
Mindestwassermenge je m2 pro Wässerungsgang = 20 Liter.
Während der Entwicklungspflege im 3. Pflegejahr.
Menge: 25252,000 m2
Zuordnung: 107

**04.10.0003 Gehölzfläche pflegen über 0,5-1 St/m2*1. Pflegegang E.-pflege 3. Jahr*Zw.fläche mähen richten,entfernen*Gehölzfl. mulchen**
StL-Nr. 22110761402143032
Gehölzfläche pflegen. Die Bearbeitungsgrenze außerhalb
der Randpflanzen entspricht einem halben Reihenabstand.
Mittlerer Gehölzbestand über 0,5 bis 1 Stück je m2.
Erster Pflegegang.
Während der Entwicklungspflege im 3. Pflegejahr.
Zwischenfläche mähen.
Gehölze richten und antreten, zu schwach austreibende
zurückschneiden, abgestorbene Gehölze/Gehölzteile entfernen. Abgestorbene Gehölze/Gehölzteile nach Wahl des
AN verwerten.
Mähgut als Mulch in Gehölzfläche gleichmäßig verteilen.
Menge: 25252,000 m2
Zuordnung: 107

**04.10.0004 Rasen mähen*1. Pflegegang E.-pflege 3. Jahr*Mähgut bleibt Höhe 6-10 cm**
StL-Nr. 221107606091412
Rasen mähen.
Mähfläche 'Saumstreifen beidseits des Wildschutzzaunes
je 1,00 m bis 4,00 m breit'
Erster Pflegegang.
Während der Entwicklungspflege im 3. Pflegejahr.
Mähgut bleibt liegen.
Schnitthöhe 6 bis 10 cm.
Menge: 3090,000 m2
Zuordnung: 107

**04.10.0005 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 40,000 m

**04.10.0006 Einzelgehölz gegen Wild schützen Schutz 12 Monate Verbissschutz**
StL-Nr. 2211073662902
Einzelgehölz gegen Wild schützen.
Schutzdauer = mindestens 12 Monate.
Wirkungsweise 'biologisch und/oder chemisch'
Schutz = Verbissschutz.
Menge: 140,000 St
Zuordnung: 107

**04.10.0007 Mäusebekämpfung 2030**
Mäusebekämpfung im gesamten Jahr 2030 mit Mittel nach
Wahl des Auftragnehmers unter Beachtung der
Zulassungsfristen mit Aufwandmengen entsprechend den
Herstellervorschriften auf den gesamten Pflanzflächen
der Ausgleichsfläche A16.1 Aufforstung Upheider Weg
ausführen. Bekämpfung aller Kurzschwanzmäuse,
insbesondere aller Feld-, Erd-, Scher- und Rötelmäuse.
Sämtliche eingesetzte Fallen und Köderstationen
verbleiben im Eigentum des Auftragnehmers und sind nach
Abschluss der Fertigstellungs- und Entwicklungspflege
vollständig zu entfernen. Die Abrechnung der Pauschale
erfolgt, wenn mindestens ein Gang zur Mäusebekämpfung
nachweislich auf den gesamten Pflanzflächen im Jahr
2030 ausgeführt wurde. Diese Position gilt für diesen
Abschnitt des Leistungsverzeichnisses.
Menge: 1,000 Psch

#### Unterabschnitt 04.11 Zaunrückbau 2031

**04.11.0001 Verbissschutzzaun abbauen Höhe Gefl. 1,60 m*Pfahl Nadelholz Pf. 2,5m,DU8-10cm*Pfahlabstand 4 m**
StL-Nr. 221107380112399
Verbissschutzzaun aus Drahtgeflecht einschließlich der
Tore und Zaunüberstiege abbauen und nach Wahl des AN
verwerten.
Höhe des Drahtgeflechts = 1,60 m.
Pfahl aus Nadelholz, buntgeschält.
Pfahllänge = 2,50 m, Durchmesser 8 bis 10 cm.
Pfahlabstand = 4,00 m.
Anzahl Verstrebungen '92 Stück'
Menge: 965,000 m
Zuordnung: 107

**04.11.0002 Sickerrohrleitung aufnehmen**
Sickerrohrleitung aus Vollsickerrohr DN 200, wie im
Jahr 2026 als Fuchsschleusen in Teilstücken unter
Wildverbissschutzzaun hergestellt, ausbauen und
aufnehmen. Anfallendes Material entsorgen bzw. einer
Wiederverwertung nach Wahl des Auftragnehmers zuführen.
Entstandene Löcher mit örtlich anstehendem Boden aus
Baubereich verfüllen und einebnen.
Menge: 18,000 m

**04.11.0003 Hainbuchen kappen**
Mittelleittrieb von jungen Hainbuchen 5 Jahre nach
Pflanzung ca. 2,00 m bis 3,00 m hoch nach Anweisung der
örtlichen Bauüberwachung in 120 cm bis 150cm Höhe am
Astring zum nächstgelegen Seitenast kappen, umlenken.
Schnittgut verbleibt im Bestand.
Menge: 1600,000 St

### Abschnitt 05 A 16.13 Streuobstwiese Upheider Weg

#### Unterabschnitt 05.00 Vorarbeiten

**05.00.0001 Begrenzungspfähle setzen Stieleiche*Pfahl 2,00 m Zopf-DU 12-16 cm**
StL-Nr. 2211070263349
Begrenzungspfähle zum Abgrenzen von Vegetationsflächen
nach Unterlagen des AG standfest setzen.
Pfähle aus Stiel- oder Traubeneiche (Spaltpfahl).
Pfahllänge = 2,00 m.
Zopfdurchmesser = 12 bis 16 cm.
Pfähle 'zur Abgrenzung der Ausgleichsfläche mit 50 cm
Abstand [Schwengelrecht] von Nachbarflurstücken und
anderen Flächenutzungen'
Menge: 16,000 St
Zuordnung: 107

**05.00.0002 Bäume fällen ohne Roden DU über 0,1-0,3 m*Holz Verwert. AN S.Abr.Verwert. AN**
StL-Nr. 2241060301011
Bäume fällen, höchstens 0,25 m über dem Erdboden
absägen. Gemessen wird der Durchmesser 1,00 m über dem
Erdboden. Wurzelstöcke roden bzw. ausfräsen wird gesondert vergütet.
Durchmesser über 0,10 bis 0,30 m.
Gesamtes Holz nach Wahl des AN verwerten.
Schlagabraum nach Wahl des AN verwerten.
Menge: 30,000 St
Zuordnung: 106

**05.00.0003 Bäume fällen ohne Roden DU über 0,3-0,5 m*Holz Verwert. AN S.Abr.Verwert. AN**
StL-Nr. 2241060302011
Bäume fällen, höchstens 0,25 m über dem Erdboden
absägen. Gemessen wird der Durchmesser 1,00 m über dem
Erdboden. Wurzelstöcke roden bzw. ausfräsen wird gesondert vergütet.
Durchmesser über 0,30 bis 0,50 m.
Gesamtes Holz nach Wahl des AN verwerten.
Schlagabraum nach Wahl des AN verwerten.
Menge: 10,000 St
Zuordnung: 106

**05.00.0004 Wurzelstöcke ausfräsen DU über 0,1-0,3 m*Tiefe bis 30 cm verfüll/Boden AG*Fräsgut Verw. AN**
StL-Nr. 224106023110101
Wurzelstöcke einschließlich Wurzelansätze ausfräsen.
Gemessen wird der Durchmesser der Schnittstelle des
Wurzelstocks.
Durchmesser über 0,10 bis 0,30 m.
Frästiefe bis 30 cm.
Wurzellöcher mit geeignetem Boden verfüllen. Boden aus
Abtragsbereichen profilgerecht lösen.
Fräsgut aufnehmen und nach Wahl des AN verwerten.
Menge: 30,000 St
Zuordnung: 106

**05.00.0005 Wurzelstöcke ausfräsen DU über 0,3-0,5 m*Tiefe bis 30 cm verfüll/Boden AG*Fräsgut Verw. AN**
StL-Nr. 224106023210101
Wurzelstöcke einschließlich Wurzelansätze ausfräsen.
Gemessen wird der Durchmesser der Schnittstelle des
Wurzelstocks.
Durchmesser über 0,30 bis 0,50 m.
Frästiefe bis 30 cm.
Wurzellöcher mit geeignetem Boden verfüllen. Boden aus
Abtragsbereichen profilgerecht lösen.
Fräsgut aufnehmen und nach Wahl des AN verwerten.
Menge: 10,000 St
Zuordnung: 106

**05.00.0006 Vegetationsfläche mulchen Sukzession*Mähgut als Mulch**
Vegetationsfläche mit einer Neigung flacher als 1:4 für
Streuobstwiese vor Beginn der Pflanzarbeiten bis zum
Erboden mulchen.
Fläche = mit Hochstauden, Sträuchern, Ziersträuchern
und Koniferen aus gärtnerischer Fremdnutzung bis ca
7,00 m Höhe sowie jungen Kiefern und anderen Bäumen aus
Naturverjüngung bis 10 cm Stammdurchmesser in 1 m Höhe
über dem Erdboden gemessen. Mulchhgut bleibt als
Mulchschicht liegen.
Bäumen >10 cm Stammdurchmesser in 1,00 m Höhe über dem
Erdboden fällen und deren Stubben fräsen  werden
gesondert vergütet.
Menge: 8135,000 m2
Zuordnung: 107

**05.00.0007 Vegetationsfläche vorbereiten*gesch.Pflanzdecke 2x fräsen*Tiefe 20 cm**
StL-Nr. 22110710491082000
Vegetationsfläche mit einer Neigung flacher als 1:4
vorbereiten. Boden lockern, Rand- und Restflächen bearbeiten.
Fläche '= Sukzessionfläche zurvor über andere
Leistungsposition gemulcht mit Wurzeln von Hochstauden,
Sträuchern, Ziersträuchern bis ca. 7,00 m Höhe sowie
Konifernen und Bäumen bis 50 cm Durchmesser in 1,00m
über dem Erdboden.'
Fläche mit geschlossener Pflanzendecke.
Boden zweimal fräsen.
Lockerungstiefe ca. 20 cm.
Menge: 8135,000 m2
Zuordnung: 107

#### Unterabschnitt 05.01 Pflanzenlieferung Obstbäume

**05.01.0001 Cydonia oblonga Hybr. liefern*Birnenquitte**
StL-Nr. 21810414792
Cydonia oblonga Hybr. (Quitte) liefern.
Güte 'Hochstamm, dreimal verpflanzt, mit Drahtballen,
Stammumfang 12 bis 14 cm.
Sorte = Bereczki'
Sorte = Birnenquitte.
Menge: 1,000 St
Zuordnung: 104

**05.01.0002 Malus domestica Hybr. liefern H 3xv mDb 12-14**
StL-Nr. 21810432929
Malus domestica Hybr. (Apfel) liefern.
Hochstamm, dreimal verpflanzt, mit Drahtballen, Stammumfang 12 bis 14 cm.
Sorte 'Roter Münsterländer Borsdorfer'
Menge: 10,000 St
Zuordnung: 104

**05.01.0003 Malus domestica Hybr. liefern H 3xv mDb 12-14**
StL-Nr. 21810432929
Malus domestica Hybr. (Apfel) liefern.
Hochstamm, dreimal verpflanzt, mit Drahtballen, Stammumfang 12 bis 14 cm.
Sorte 'Ravensberger'
Menge: 11,000 St
Zuordnung: 104

**05.01.0004 Malus domestica Hybr. liefern H 3xv mDb 12-14**
StL-Nr. 21810432929
Malus domestica Hybr. (Apfel) liefern.
Hochstamm, dreimal verpflanzt, mit Drahtballen, Stammumfang 12 bis 14 cm.
Sorte 'Dülmener Rosenapfel'
Menge: 11,000 St
Zuordnung: 104

**05.01.0005 Malus domestica Hybr. liefern H 3xv mDb 12-14**
StL-Nr. 21810432929
Malus domestica Hybr. (Apfel) liefern.
Hochstamm, dreimal verpflanzt, mit Drahtballen, Stammumfang 12 bis 14 cm.
Sorte 'Westfälische Tiefblüte'
Menge: 5,000 St
Zuordnung: 104

**05.01.0006 Prunus avium Hybr. liefern H 3xv mDb 12-14**
StL-Nr. 21810442929
Prunus avium Hybride (Süßkirsche) liefern.
Hochstamm, dreimal verpflanzt, mit Drahtballen, Stammumfang 12 bis 14 cm.
Sorte 'Ampener Knorpelkirsche'
Menge: 4,000 St
Zuordnung: 104

**05.01.0007 Pyrus communis Hybr. liefern H 3xv mDb 12-14**
StL-Nr. 21810444729
Pyrus communis Hybride (Birne) liefern.
Hochstamm, dreimal verpflanzt, mit Drahtballen, Stammumfang 12 bis 14 cm.
Sorte 'Herrenhäuser Christbirne'
Menge: 10,000 St
Zuordnung: 104

#### Unterabschnitt 05.02 Pflanzeneinschlag

*Hinweis*
Aufgrund von Kaninchenvorkommen, ist der Einschlagplatz
wildsicher einzuzäunen. Dies ist in die Position
Einschlagplatz einrichten einzukalkulieren.

**05.02.0001 Einschlagplatz f. Gehölze einricht. wilds. einzäunen*Fläche AN**
StL-Nr. 22110730213
Einschlagplatz für Gehölze einrichten, unterhalten und
nach Abschluss der Arbeiten räumen.
Platz wildsicher einzäunen.
Fläche stellt AN.
Menge: 1,000 Psch
Zuordnung: 107

**05.02.0002 Gehölze mit Ballen einschlagen H, Al, Sol**
StL-Nr. 22110730601
Gehölze mit Ballen oder Container übersichtlich, nach
Arten und Größen getrennt, einschlagen. Ballen/ Container allseitig mit lockerem Boden oder Mulchstoff umgeben. Gehölze im Einschlag feucht halten. Liefern der
Gehölze wird gesondert vergütet.
Gehölze = Hochstämme, Alleebäume und Solitärgehölze.
Menge: 52,000 St
Zuordnung: 107

*Hinweis*
Das Einschlämmen der Pflanzen ist gemäß DIN 18320
Nebenleistung und wird nicht gesondert vergütet.

#### Unterabschnitt 05.03 Pflanzarbeiten

**05.03.0001 Pflanzstellen kennzeichnen bis Pflanzung**
StL-Nr. 22110730801
Pflanzstellen im Gelände nach Unterlagen des AG
(Pflanzplan), getrennt nach Hochstämmen, Alleebäumen,
Heistern und Pflanzeinheiten, mit unterschiedlichen
Pfählen deutlich sichtbar kennzeichnen.
Markierung der Pflanzeinheiten bis zur Pflanzung vorhalten.
Menge: 1,000 Psch
Zuordnung: 107

**05.03.0002 Austauschboden einbauen*Auftragsprofile**
Austauschboden nach Unterlagen des AG einbauen.
Austauschboden = gesiebten bindig-humosen Oberboden
Materialwerte nach EBV = BM-0 liefern und in 52
Pflanzgruben 80x80cm von Alleebäumen oben 30 cm dick
einbauen; 30cm dicken nährstoffarmen Sandbodenaushub
zuvor aus Pflanzgruben 80x80cm der beim Aushub der
Pflanzgruben anfällt flächig verteilen und einebnen,
Abrechnung nach Auftragsprofilen durch örtliches Aufmaß
des gelieferten bindig-humosen Oberbodens der in die
obersten 30 cm der Pflanzgruben eingefüllt wurde.
Menge: 10,000 m3
Zuordnung: 107

**05.03.0003 Bodenverbesserungsstoff liefern**
Bodenverbesserungsstoff STOCKOSORB 660 micro
Körnungsgröße 0,1 - 1 mm oder gleichwertig liefern.
Aufwandmenge: 750g STOCKOSORB pro Pflanzloch,
Seitenlänge 80cm x 80cm x 60 cm tief.
Menge: 40,000 kg

**05.03.0004 Wühlmausschutz herstellen 80x80x60 cm*Sechseckdrahtg.**
StL-Nr. 22110734022
Wühlmausschutz herstellen. Wühlmausschutz in Pflanzloch
ausbreiten und nach dem Pflanzen am Wurzelhals verschließen.
Pflanzloch 80 x 80 x 60 cm.
Wühlmausschutz = Sechseckdrahtgeflecht, 13 mm Maschenweite, unverzinkt.
Menge: 52,000 St
Zuordnung: 107

*Hinweis*
Der fachgerechte Obstbaum-Pflanzschnitt siehe
Pflanzarbeiten unter 1.1 der Baubeschreibung ist als
Nebenleistung in OZ der Pflanzung einzukalkulieren.

**05.03.0005 Hochstamm / Alleebaum pflanzen H ü. 10-14cm m.B.*geschl. Grasnarbe 80x80x60 cm*Boden, DU 100 cm Bodenverb.gesond.*Boden einplan.**
StL-Nr. 22110731823207101
Hochstamm, Alleebaum, Stammbusch oder Solitär pflanzen.
Pflanzschnitt durchführen. Pflanzloch herstellen.
Brauchbaren Boden wieder einbauen. Gehölz liefern wird
gesondert vergütet.
Hochstamm/Stammbusch, mit Ballen/Container, Stammumfang
über 10 bis 14 cm.
Pflanzung auf Fläche mit geschlossener Grasnarbe.
Pflanzloch 80 x 80 x 60 cm.
Gießrand aus anstehendem Boden herstellen, Mindesthöhe
des Gießrandes über der Pflanzscheibe 20 cm, Durchmesser 100 cm.
Bodenverbesserungsstoffe nach Unterlagen des AG mit dem
brauchbaren Boden vermischen. Bodenverbesserungsstoffe
werden gesondert vergütet.
Überschüssigen Boden seitlich einplanieren.
Menge: 52,000 St
Zuordnung: 107

**05.03.0006 Organischen Dünger liefern**
StL-Nr. 22110711099
Organischen Dünger liefern.
Organischer Dünger 'Hornspäne'
Menge: 5,200 kg
Zuordnung: 107

**05.03.0007 Dünger ausbringen organ. Dünger*100 g/Gehölz Einzelgehölz**
StL-Nr. 22110712699020904
Dünger ausbringen. Dünger liefern wird gesondert
vergütet.
Neigung 'flacher 1 zu 4 '
Fläche 'Baumscheibe von Obstbaum-Hochstämmen, vor dem
Mulchen ausbringen'
Organischer Dünger, mind. 6 v.H. N.
Ausbringmenge = 100 g/Gehölz.
Vegetation = Einzelgehölz.
Menge: 5,200 kg
Zuordnung: 107

**05.03.0008 Pflanzscheibe mulchen Pflanzsch. DU 100*Nadelholzr. 10/80 Dicke 10 cm**
StL-Nr. 2211073604202
Pflanzscheibe von Gehölz gleichmäßig dick mulchen.
Pflanzscheibengröße, Durchmesser = 100 cm.
Mulchstoff = Nadelholzrinde 10/80 mm, C/N-Verhältnis
>60.
Dicke der Mulchschicht = 10 cm.
Menge: 52,000 St
Zuordnung: 107

**05.03.0009 Rindenschutz herstellen StU bis 20 cm*Höhe bis 2,20 m Stammschutzfarbe**
StL-Nr. 2211073521101
Rindenschutz herstellen.
Stammumfang bis 20 cm.
Schutzhöhe bis 2,20 m.
Schutz = Stammschutzfarbe, Mindesthaltbarkeit 5 Jahre.
Menge: 52,000 St
Zuordnung: 107

**05.03.0010 Baumverankerung (Pfahlbock) herst. Dreibock*L 2,5m,DU 8-10cm geschält*Querholz halbr. 1 Bindung/Pfahl*Kokosstrick dick Verbissschutz**
StL-Nr. 22110734421211201
Baumverankerung als Pfahlbock herstellen. Pfähle gekegelt bzw. gefast und gespitzt, standfest einschlagen.
Pfahlbock mit drei Pfählen.
Pfahllänge 2,50 m, Zopfdurchmesser 8 bis 10 cm.
Pfahl aus Nadelholz geschält.
Pfahlzöpfe durch Querhölzer seitlich verbinden, Pfahlverbindung = Halbrundholz geschält, Durchmesser = 50mm.
Eine Bindung je Pfahl.
Bindung = Kokosstrick, dick (1 kg = 40 m), Bindung aus
doppelter 8er-Schlaufe auf Abstand umwickelt. Bindung
am Pfahl oder Querholz annageln.
Verbissschutz aus Maschendraht, Sechseckgeflecht, Ma-
schenweite 25 mm, 1,00 m hoch, anbringen und 10 cm tief
in den Boden einlassen.
Menge: 52,000 St
Zuordnung: 107

*Hinweis*
Die Ansaatarbeiten sind nach der Pflanzung der
Obstbaum-Hochstämme auszuführen.

#### Unterabschnitt 05.04 Ansaatarbeiten

**05.04.0001 Saatbett vorbereiten*auf gefräster Fl. Kreiselegge/Krümmelwalze*Tiefe 10cm**
Saatbett auf zuvor gefräster Fläche vorbereiten,
einschließlich Feinplanum für extensive
Fläche/Streuobstwiese nach Pflanzung der Obstbaum
Hochstämme gemäß DIN 18917, 6.6.2 Kategorie 2
fachgerecht herstellen. Ausführung mit
Kreiselegge-Krümmelwalze-(Stabrohrwalze)-Kombination,
Rand- und Restflächen bearbeiten.
Neigung der Fläche flacher 1 zu 4
Lockerungstiefe ca. 10 cm.
Menge: 8135,000 m2
Zuordnung: 107

**05.04.0002 Rasenansaat mit RSM Regio herst. landw. Fläche*Feinplanum lock. Menge 5 g/m2*UG 02 Grundmischung**
StL-Nr. 22110720407120210
Rasenansaat mit RSM Regio herstellen. Saatgut ohne Entmischung ausbringen, einarbeiten und andrücken.
Fläche = landwirtschaftliche Fläche.
Feinplanum feinkrümelig lockern.
Saatgutmenge = 5 g/m2.
Regiosaatgutmischung (RSM Regio), Ursprungsgebiet 2,
Westdeutsches Tiefland.
Standortvariante Grundmischung.
Menge: 8135,000 m2
Zuordnung: 107

#### Unterabschnitt 05.05 Fertigstellungspflege 2027

**05.05.0001 Einzelgehölz wässern Hochstamm, Stbu 100 Liter*Fertigst.pflege**
StL-Nr. 2211076041961
Einzelgehölz wässern, Wasser liefern. Bodenart, Exposition und Standort nach Unterlagen des AG. Wurzelraum
ausreichend durchfeuchten. Abgerechnet wird die Wässerung des Einzelgehölzes pro Jahr.
Gehölz = Hochstamm, Stammbusch.
Anzahl der Wässerungsgänge 'erster Wässerungsgang'
Mindestwassermenge je Pflanze pro Wässerungsgang = 100
Liter.
Während der Fertigstellungspflege.
Menge: 52,000 St
Zuordnung: 107

**05.05.0002 Einzelgehölz wässern Hochstamm, Stbu 100 Liter*Fertigst.pflege**
StL-Nr. 2211076041961
Einzelgehölz wässern, Wasser liefern. Bodenart, Exposition und Standort nach Unterlagen des AG. Wurzelraum
ausreichend durchfeuchten. Abgerechnet wird die Wässerung des Einzelgehölzes pro Jahr.
Gehölz = Hochstamm, Stammbusch.
Anzahl der Wässerungsgänge 'zweiter Wässerungsgang'
Mindestwassermenge je Pflanze pro Wässerungsgang = 100
Liter.
Während der Fertigstellungspflege.
Menge: 52,000 St
Zuordnung: 107

**05.05.0003 Einzelgehölz wässern Hochstamm, Stbu 100 Liter*Fertigst.pflege**
StL-Nr. 2211076041961
Einzelgehölz wässern, Wasser liefern. Bodenart, Exposition und Standort nach Unterlagen des AG. Wurzelraum
ausreichend durchfeuchten. Abgerechnet wird die Wässerung des Einzelgehölzes pro Jahr.
Gehölz = Hochstamm, Stammbusch.
Anzahl der Wässerungsgänge 'dritter Wässerungsgang'
Mindestwassermenge je Pflanze pro Wässerungsgang = 100
Liter.
Während der Fertigstellungspflege.
Menge: 52,000 St
Zuordnung: 107

**05.05.0004 Einzelgehölz wässern Hochstamm, Stbu 100 Liter*Fertigst.pflege**
StL-Nr. 2211076041961
Einzelgehölz wässern, Wasser liefern. Bodenart, Exposition und Standort nach Unterlagen des AG. Wurzelraum
ausreichend durchfeuchten. Abgerechnet wird die Wässerung des Einzelgehölzes pro Jahr.
Gehölz = Hochstamm, Stammbusch.
Anzahl der Wässerungsgänge 'vierter Wässerungsgang'
Mindestwassermenge je Pflanze pro Wässerungsgang = 100
Liter.
Während der Fertigstellungspflege.
Menge: 52,000 St
Zuordnung: 107

**05.05.0005 Einzelgehölz wässern Hochstamm, Stbu 100 Liter*Fertigst.pflege**
StL-Nr. 2211076041961
Einzelgehölz wässern, Wasser liefern. Bodenart, Exposition und Standort nach Unterlagen des AG. Wurzelraum
ausreichend durchfeuchten. Abgerechnet wird die Wässerung des Einzelgehölzes pro Jahr.
Gehölz = Hochstamm, Stammbusch.
Anzahl der Wässerungsgänge 'fünfter Wässerungsgang'
Mindestwassermenge je Pflanze pro Wässerungsgang = 100
Liter.
Während der Fertigstellungspflege.
Menge: 52,000 St
Zuordnung: 107

**05.05.0006 Einzelgehölz wässern Hochstamm, Stbu 100 Liter*Fertigst.pflege**
StL-Nr. 2211076041961
Einzelgehölz wässern, Wasser liefern. Bodenart, Exposition und Standort nach Unterlagen des AG. Wurzelraum
ausreichend durchfeuchten. Abgerechnet wird die Wässerung des Einzelgehölzes pro Jahr.
Gehölz = Hochstamm, Stammbusch.
Anzahl der Wässerungsgänge 'sechster Wässerungsgang'
Mindestwassermenge je Pflanze pro Wässerungsgang = 100
Liter.
Während der Fertigstellungspflege.
Menge: 52,000 St
Zuordnung: 107

**05.05.0007 Einzelgehölz wässern Hochstamm, Stbu 100 Liter*Fertigst.pflege**
StL-Nr. 2211076041961
Einzelgehölz wässern, Wasser liefern. Bodenart, Exposition und Standort nach Unterlagen des AG. Wurzelraum
ausreichend durchfeuchten. Abgerechnet wird die Wässerung des Einzelgehölzes pro Jahr.
Gehölz = Hochstamm, Stammbusch.
Anzahl der Wässerungsgänge 'siebter Wässerungsgang'
Mindestwassermenge je Pflanze pro Wässerungsgang = 100
Liter.
Während der Fertigstellungspflege.
Menge: 52,000 St
Zuordnung: 107

**05.05.0008 Einzelgehölz wässern Hochstamm, Stbu 100 Liter*Fertigst.pflege**
StL-Nr. 2211076041961
Einzelgehölz wässern, Wasser liefern. Bodenart, Exposition und Standort nach Unterlagen des AG. Wurzelraum
ausreichend durchfeuchten. Abgerechnet wird die Wässerung des Einzelgehölzes pro Jahr.
Gehölz = Hochstamm, Stammbusch.
Anzahl der Wässerungsgänge 'achter Wässerungsgang'
Mindestwassermenge je Pflanze pro Wässerungsgang = 100
Liter.
Während der Fertigstellungspflege.
Menge: 52,000 St
Zuordnung: 107

**05.05.0009 Einzelgehölz pflegen 1. Pflegegang*Fertigst.pflege Pflanzsch. jäten*Mulde, DU 100 cm Pfl.sch ü. 100 cm*Stamm u. Stock Bindung nachbess.*richten,entfernen**
StL-Nr. 22110761811134213
Hochstamm, Stammbusch, Solitärpflanze oder Heister in
Einzelstellung pflegen. Unerwünschter Aufwuchs nach
Wahl des AN verwerten.
Erster Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.05.0010 Einzelgehölz pflegen 2. Pflegegang*Fertigst.pflege Pflanzsch. jäten*Mulde, DU 100 cm Pfl.sch ü. 100 cm*Stamm u. Stock Bindung nachbess.*richten,entfernen**
StL-Nr. 22110761821134213
Hochstamm, Stammbusch, Solitärpflanze oder Heister in
Einzelstellung pflegen. Unerwünschter Aufwuchs nach
Wahl des AN verwerten.
Zweiter Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.05.0011 Organischen Dünger liefern**
StL-Nr. 22110711099
Organischen Dünger liefern.
Organischer Dünger 'Hornspäne'
Menge: 5,200 kg
Zuordnung: 107

**05.05.0012 Dünger ausbringen organ. Dünger*100 g/Gehölz Einzelgehölz**
StL-Nr. 22110712699020904
Dünger ausbringen. Dünger liefern wird gesondert
vergütet.
Neigung 'flacher 1 zu 4'
Fläche 'Baumscheibe von Obstbaum-Hochstämmen, in die
Mulchenscheibe einarbeiten / einharken'
Organischer Dünger, mind. 6 v.H. N.
Ausbringmenge = 100 g/Gehölz.
Vegetation = Einzelgehölz.
Menge: 5,200 kg
Zuordnung: 107

**05.05.0013 Rasen mähen*1. Pflegegang Fertigst.pflege*Mähgut bleibt Höhe 4-6 cm**
StL-Nr. 221107606091111
Rasen mähen.
Mähfläche 'Streuobstwiese'
Erster Pflegegang.
Während der Fertigstellungspflege.
Mähgut bleibt liegen.
Schnitthöhe 4 bis 6 cm.
Menge: 8135,000 m2
Zuordnung: 107

**05.05.0014 Rasen mähen*2. Pflegegang Fertigst.pflege*Mähgut bleibt Höhe 4-6 cm**
StL-Nr. 221107606092111
Rasen mähen.
Mähfläche 'Streuobstwiese'
Zweiter Pflegegang.
Während der Fertigstellungspflege.
Mähgut bleibt liegen.
Schnitthöhe 4 bis 6 cm.
Menge: 8135,000 m2
Zuordnung: 107

**05.05.0015 Rasen mähen*3. Pflegegang Fertigst.pflege*Mähgut bleibt Höhe 4-6 cm**
StL-Nr. 221107606093111
Rasen mähen.
Mähfläche 'Streuobstwiese'
Dritter Pflegegang.
Während der Fertigstellungspflege.
Mähgut bleibt liegen.
Schnitthöhe 4 bis 6 cm.
Menge: 8135,000 m2
Zuordnung: 107

**05.05.0016 Rasen mähen Fertigst.pflege*Mähgut bleibt Höhe 4-6 cm**
StL-Nr. 221107606099111
Rasen mähen.
Mähfläche 'Streuobstwiese'
Pflegegang 'vierter Mähgang'
Während der Fertigstellungspflege.
Mähgut bleibt liegen.
Schnitthöhe 4 bis 6 cm.
Menge: 8135,000 m2
Zuordnung: 107

**05.05.0017 Obstbaum schneiden Erziehungsschnitt*Hochstamm Apfel*Baumhöhe bis 5 m Schnittg. Verw.AN**
StL-Nr. 221107726111103
Obstbaum nach Unterlagen des AG schneiden. Stamm- und
Stockaustriebe entfernen.
Schnitt = Erziehungsschnitt.
Obstbaum = Hochstamm.
Baumart = Apfel.
Baumhöhe bis 5,00 m.
Schnittgut nach Wahl des AN verwerten.
Menge: 32,000 St
Zuordnung: 107

**05.05.0018 Obstbaum schneiden Erziehungsschnitt*Hochstamm*Baumhöhe bis 5 m Schnittg. Verw.AN**
StL-Nr. 221107726119103
Obstbaum nach Unterlagen des AG schneiden. Stamm- und
Stockaustriebe entfernen.
Schnitt = Erziehungsschnitt.
Obstbaum = Hochstamm.
Baumart '= Süßkirsche'
Baumhöhe bis 5,00 m.
Schnittgut nach Wahl des AN verwerten.
Menge: 5,000 St
Zuordnung: 107

**05.05.0019 Obstbaum schneiden Erziehungsschnitt*Hochstamm Birne*Baumhöhe bis 5 m Schnittg. Verw.AN**
StL-Nr. 221107726112103
Obstbaum nach Unterlagen des AG schneiden. Stamm- und
Stockaustriebe entfernen.
Schnitt = Erziehungsschnitt.
Obstbaum = Hochstamm.
Baumart = Birne.
Baumhöhe bis 5,00 m.
Schnittgut nach Wahl des AN verwerten.
Menge: 10,000 St
Zuordnung: 107

**05.05.0020 Obstbaum schneiden Erziehungsschnitt*Hochstamm Zwetschge/Pflaume*Baumhöhe bis 5 m Schnittg. Verw.AN**
StL-Nr. 221107726113103
Obstbaum nach Unterlagen des AG schneiden. Stamm- und
Stockaustriebe entfernen.
Schnitt = Erziehungsschnitt.
Obstbaum = Hochstamm.
Baumart = Zwetschge/Pflaume.
Baumhöhe bis 5,00 m.
Schnittgut nach Wahl des AN verwerten.
Menge: 4,000 St
Zuordnung: 107

**05.05.0021 Obstbaum schneiden Erziehungsschnitt*Hochstamm*Baumhöhe bis 5 m Schnittg. Verw.AN**
StL-Nr. 221107726119103
Obstbaum nach Unterlagen des AG schneiden. Stamm- und
Stockaustriebe entfernen.
Schnitt = Erziehungsschnitt.
Obstbaum = Hochstamm.
Baumart '= Quitte'
Baumhöhe bis 5,00 m.
Schnittgut nach Wahl des AN verwerten.
Menge: 1,000 St
Zuordnung: 107

*Hinweis*
Ersatz für abgängige Pfähle der Baumverankerungen. Der
Mehraufwand für die Wiederherstellung des Pfahlbocks
einschließlich Halbrundholz ist einzukalkulieren,
einschließlich Entsorgung des abgängigen Pfahls.

**05.05.0022 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 5,000 St
Zuordnung: 107

**05.05.0023 Obstbaum-Hochstamm umpflanzen**
Obstbaum-Hochstamm mit Stammumfang 16cm bis 20cm, ca. 1
bis 4 Jahre nach Pflanzung nach örtlicher Weisung durch
den Auftraggeber umpflanzen, Transportentfernung bis
ca. 5.000m, vorhandenen Dreibock abbauen und entsorgen,
Obstbaum-Hochstamm mit Ballen ausgraben und fachgerecht
ballieren, Grabloch mit Gießrand, Mulchscheibe und
Boden aus Baubereich verschließen und einebnen,
Rasenansaat an Grabstelle mit Landschaftsrasen Standard
ohne Kräuter RSM 7.1.1 herstellen, Obstbaum-Hochstamm
laden, transportienen und entladen, Pflanzschnitt
fachgerecht ausführen, Pflanzgrube an neuem Standort
mit einer Seitenlänge von 100 cm x 100 cm x 70 cm tief
herstellen, Obstbaum-Hochstamm fachrecht pflanzen,
Gießrand aus örtlich anstehendem vom Boden von
Pflanzlochaushub herstellen, neuen Dreibbock und
Mulchscheibe herstellen wird gesondert über Positionen
aus Untertitel 05.03. Pflanzarbeiten vergütet,
Abrechung pro Stück umgepflanztem Obstbaum-Hochstamm.
Menge: 2,000 St

**05.05.0024 Mäusebekämpfung 2027**
Mäusebekämpfung im gesamten Jahr 2027 ab Pflanzung mit
Mittel nach Wahl des Auftragnehmers unter Beachtung der
Zulassungsfristen mit Aufwandmengen entsprechend den
Herstellervorschriften auf allen Baumscheiben der
Ausgleichsfläche A16.13 Streuobstwiese ausführen.
Bekämpfung aller Kurzschwanzmäuse, insbesondere aller
Feld-, Erd-, Scher- und Rötelmäuse. Sämtliche
eingesetzte Fallen und Köderstationen verbleiben im
Eigentum des Auftragnehmers und sind nach Abschluss der
Fertigstellungs- und Entwicklungspflege vollständig zu
entfernen. Die Abrechnung der Pauschale erfolgt, wenn
mindestens ein Gang zur Mäusebekämpfung nachweislich
auf allen Baumscheiben im Jahr 2027 ausgeführt wurde.
Diese Position gilt für diesen Abschnitt des
Leistungsverzeichnisses.
Menge: 1,000 Psch

#### Unterabschnitt 05.06 Entwicklungspflege 2028

**05.06.0001 Einzelgehölz wässern Hochstamm, Stbu 100 Liter*E.-pflege 1. Jahr**
StL-Nr. 2211076041962
Einzelgehölz wässern, Wasser liefern. Bodenart, Exposition und Standort nach Unterlagen des AG. Wurzelraum
ausreichend durchfeuchten. Abgerechnet wird die Wässerung des Einzelgehölzes pro Jahr.
Gehölz = Hochstamm, Stammbusch.
Anzahl der Wässerungsgänge 'erster Wässerungsgang'
Mindestwassermenge je Pflanze pro Wässerungsgang = 100
Liter.
Während der Entwicklungspflege im 1. Pflegejahr.
Menge: 52,000 St
Zuordnung: 107

**05.06.0002 Einzelgehölz wässern Hochstamm, Stbu 100 Liter*E.-pflege 1. Jahr**
StL-Nr. 2211076041962
Einzelgehölz wässern, Wasser liefern. Bodenart, Exposition und Standort nach Unterlagen des AG. Wurzelraum
ausreichend durchfeuchten. Abgerechnet wird die Wässerung des Einzelgehölzes pro Jahr.
Gehölz = Hochstamm, Stammbusch.
Anzahl der Wässerungsgänge 'zweiter Wässerungsgang'
Mindestwassermenge je Pflanze pro Wässerungsgang = 100
Liter.
Während der Entwicklungspflege im 1. Pflegejahr.
Menge: 52,000 St
Zuordnung: 107

**05.06.0003 Einzelgehölz wässern Hochstamm, Stbu 100 Liter*E.-pflege 1. Jahr**
StL-Nr. 2211076041962
Einzelgehölz wässern, Wasser liefern. Bodenart, Exposition und Standort nach Unterlagen des AG. Wurzelraum
ausreichend durchfeuchten. Abgerechnet wird die Wässerung des Einzelgehölzes pro Jahr.
Gehölz = Hochstamm, Stammbusch.
Anzahl der Wässerungsgänge 'dritter Wässerungsgang'
Mindestwassermenge je Pflanze pro Wässerungsgang = 100
Liter.
Während der Entwicklungspflege im 1. Pflegejahr.
Menge: 52,000 St
Zuordnung: 107

**05.06.0004 Einzelgehölz wässern Hochstamm, Stbu 100 Liter*E.-pflege 1. Jahr**
StL-Nr. 2211076041962
Einzelgehölz wässern, Wasser liefern. Bodenart, Exposition und Standort nach Unterlagen des AG. Wurzelraum
ausreichend durchfeuchten. Abgerechnet wird die Wässerung des Einzelgehölzes pro Jahr.
Gehölz = Hochstamm, Stammbusch.
Anzahl der Wässerungsgänge 'vierter Wässerungsgang'
Mindestwassermenge je Pflanze pro Wässerungsgang = 100
Liter.
Während der Entwicklungspflege im 1. Pflegejahr.
Menge: 52,000 St
Zuordnung: 107

**05.06.0005 Einzelgehölz wässern Hochstamm, Stbu 100 Liter*E.-pflege 1. Jahr**
StL-Nr. 2211076041962
Einzelgehölz wässern, Wasser liefern. Bodenart, Exposition und Standort nach Unterlagen des AG. Wurzelraum
ausreichend durchfeuchten. Abgerechnet wird die Wässerung des Einzelgehölzes pro Jahr.
Gehölz = Hochstamm, Stammbusch.
Anzahl der Wässerungsgänge 'fünfter Wässerungsgang'
Mindestwassermenge je Pflanze pro Wässerungsgang = 100
Liter.
Während der Entwicklungspflege im 1. Pflegejahr.
Menge: 52,000 St
Zuordnung: 107

**05.06.0006 Einzelgehölz wässern Hochstamm, Stbu 100 Liter*E.-pflege 1. Jahr**
StL-Nr. 2211076041962
Einzelgehölz wässern, Wasser liefern. Bodenart, Exposition und Standort nach Unterlagen des AG. Wurzelraum
ausreichend durchfeuchten. Abgerechnet wird die Wässerung des Einzelgehölzes pro Jahr.
Gehölz = Hochstamm, Stammbusch.
Anzahl der Wässerungsgänge 'sechster Wässerungsgang'
Mindestwassermenge je Pflanze pro Wässerungsgang = 100
Liter.
Während der Entwicklungspflege im 1. Pflegejahr.
Menge: 52,000 St
Zuordnung: 107

**05.06.0007 Einzelgehölz pflegen 1. Pflegegang*E.-pflege 1. Jahr Pflanzsch. jäten*Mulde, DU 100 cm Pfl.sch ü. 100 cm*Stamm u. Stock Bindung nachbess.*richten,entfernen**
StL-Nr. 22110761812134213
Hochstamm, Stammbusch, Solitärpflanze oder Heister in
Einzelstellung pflegen. Unerwünschter Aufwuchs nach
Wahl des AN verwerten.
Erster Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.06.0008 Einzelgehölz pflegen 2. Pflegegang*E.-pflege 1. Jahr Pflanzsch. jäten*Mulde, DU 100 cm Pfl.sch ü. 100 cm*Stamm u. Stock Bindung nachbess.*richten,entfernen**
StL-Nr. 22110761822134213
Hochstamm, Stammbusch, Solitärpflanze oder Heister in
Einzelstellung pflegen. Unerwünschter Aufwuchs nach
Wahl des AN verwerten.
Zweiter Pflegegang.
Während der Entwicklungspflege im 1. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.06.0009 Organischen Dünger liefern**
StL-Nr. 22110711099
Organischen Dünger liefern.
Organischer Dünger 'Hornspäne'
Menge: 5,200 kg
Zuordnung: 107

**05.06.0010 Dünger ausbringen organ. Dünger*100 g/Gehölz Einzelgehölz**
StL-Nr. 22110712699020904
Dünger ausbringen. Dünger liefern wird gesondert
vergütet.
Neigung 'flacher 1 zu 4'
Fläche 'Baumscheibe von Obstbaum-Hochstämmen, in die
Mulchenscheibe einarbeiten / einharken'
Organischer Dünger, mind. 6 v.H. N.
Ausbringmenge = 100 g/Gehölz.
Vegetation = Einzelgehölz.
Menge: 5,200 kg
Zuordnung: 107

**05.06.0011 Rasen mähen*1. Pflegegang E.-pflege 1. Jahr*Mähgut bleibt Höhe 4-6 cm**
StL-Nr. 221107606091211
Rasen mähen.
Mähfläche 'Streuobstwiese'
Erster Pflegegang.
Während der Entwicklungspflege im 1. Pflegejahr.
Mähgut bleibt liegen.
Schnitthöhe 4 bis 6 cm.
Menge: 8135,000 m2
Zuordnung: 107

**05.06.0012 Rasen mähen*2. Pflegegang E.-pflege 1. Jahr*Mähgut bleibt Höhe 4-6 cm**
StL-Nr. 221107606092211
Rasen mähen.
Mähfläche 'Streuobstwiese'
Zweiter Pflegegang.
Während der Entwicklungspflege im 1. Pflegejahr.
Mähgut bleibt liegen.
Schnitthöhe 4 bis 6 cm.
Menge: 8135,000 m2
Zuordnung: 107

**05.06.0013 Rasen mähen*3. Pflegegang E.-pflege 1. Jahr*Mähgut bleibt Höhe 4-6 cm**
StL-Nr. 221107606093211
Rasen mähen.
Mähfläche 'Streuobstwiese'
Dritter Pflegegang.
Während der Entwicklungspflege im 1. Pflegejahr.
Mähgut bleibt liegen.
Schnitthöhe 4 bis 6 cm.
Menge: 8135,000 m2
Zuordnung: 107

**05.06.0014 Rasen mähen E.-pflege 1. Jahr*Mähgut bleibt Höhe 4-6 cm**
StL-Nr. 221107606099211
Rasen mähen.
Mähfläche 'Streuobstwiese'
Pflegegang 'vierter Mähgang'
Während der Entwicklungspflege im 1. Pflegejahr.
Mähgut bleibt liegen.
Schnitthöhe 4 bis 6 cm.
Menge: 8135,000 m2
Zuordnung: 107

**05.06.0015 Obstbaum schneiden Erziehungsschnitt*Hochstamm Apfel*Baumhöhe bis 5 m Schnittg. Verw.AN**
StL-Nr. 221107726111103
Obstbaum nach Unterlagen des AG schneiden. Stamm- und
Stockaustriebe entfernen.
Schnitt = Erziehungsschnitt.
Obstbaum = Hochstamm.
Baumart = Apfel.
Baumhöhe bis 5,00 m.
Schnittgut nach Wahl des AN verwerten.
Menge: 32,000 St
Zuordnung: 107

**05.06.0016 Obstbaum schneiden Erziehungsschnitt*Hochstamm*Baumhöhe bis 5 m Schnittg. Verw.AN**
StL-Nr. 221107726119103
Obstbaum nach Unterlagen des AG schneiden. Stamm- und
Stockaustriebe entfernen.
Schnitt = Erziehungsschnitt.
Obstbaum = Hochstamm.
Baumart '= Süß-Kirsche'
Baumhöhe bis 5,00 m.
Schnittgut nach Wahl des AN verwerten.
Menge: 5,000 St
Zuordnung: 107

**05.06.0017 Obstbaum schneiden Erziehungsschnitt*Hochstamm Birne*Baumhöhe bis 5 m Schnittg. Verw.AN**
StL-Nr. 221107726112103
Obstbaum nach Unterlagen des AG schneiden. Stamm- und
Stockaustriebe entfernen.
Schnitt = Erziehungsschnitt.
Obstbaum = Hochstamm.
Baumart = Birne.
Baumhöhe bis 5,00 m.
Schnittgut nach Wahl des AN verwerten.
Menge: 10,000 St
Zuordnung: 107

**05.06.0018 Obstbaum schneiden Erziehungsschnitt*Hochstamm Zwetschge/Pflaume*Baumhöhe bis 5 m Schnittg. Verw.AN**
StL-Nr. 221107726113103
Obstbaum nach Unterlagen des AG schneiden. Stamm- und
Stockaustriebe entfernen.
Schnitt = Erziehungsschnitt.
Obstbaum = Hochstamm.
Baumart = Zwetschge/Pflaume.
Baumhöhe bis 5,00 m.
Schnittgut nach Wahl des AN verwerten.
Menge: 4,000 St
Zuordnung: 107

**05.06.0019 Obstbaum schneiden Erziehungsschnitt*Hochstamm*Baumhöhe bis 5 m Schnittg. Verw.AN**
StL-Nr. 221107726119103
Obstbaum nach Unterlagen des AG schneiden. Stamm- und
Stockaustriebe entfernen.
Schnitt = Erziehungsschnitt.
Obstbaum = Hochstamm.
Baumart '= Quitte'
Baumhöhe bis 5,00 m.
Schnittgut nach Wahl des AN verwerten.
Menge: 1,000 St
Zuordnung: 107

*Hinweis*
Ersatz für abgängige Pfähle der Baumverankerungen. Der
Mehraufwand für die Wiederherstellung des Pfahlbocks
einschließlich Halbrundholz ist einzukalkulieren,
einschließlich Entsorgung des abgängigen Pfahls.

**05.06.0020 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 10,000 St
Zuordnung: 107

**05.06.0021 Mäusebekämpfung 2028**
Mäusebekämpfung im gesamten Jahr 2028 mit Mittel nach
Wahl des Auftragnehmers unter Beachtung der
Zulassungsfristen mit Aufwandmengen entsprechend den
Herstellervorschriften auf allen Baumscheiben der
Ausgleichsfläche A16.13 Streuobstwiese Upheider Weg
ausführen. Bekämpfung aller Kurzschwanzmäuse,
insbesondere aller Feld-, Erd-, Scher- und Rötelmäuse.
Sämtliche eingesetzte Fallen und Köderstationen
verbleiben im Eigentum des Auftragnehmers und sind nach
Abschluss der Fertigstellungs- und Entwicklungspflege
vollständig zu entfernen. Die Abrechnung der Pauschale
erfolgt, wenn mindestens ein Gang zur Mäusebekämpfung
nachweislich auf allen Baumscheiben im Jahr 2028
ausgeführt wurde. Diese Position gilt für diesen
Abschnitt des Leistungsverzeichnisses.
Menge: 1,000 Psch

#### Unterabschnitt 05.07 Entwicklungspflege 2029

**05.07.0001 Einzelgehölz wässern Hochstamm, Stbu 100 Liter*E.-pflege 2. Jahr**
StL-Nr. 2211076041963
Einzelgehölz wässern, Wasser liefern. Bodenart, Exposition und Standort nach Unterlagen des AG. Wurzelraum
ausreichend durchfeuchten. Abgerechnet wird die Wässerung des Einzelgehölzes pro Jahr.
Gehölz = Hochstamm, Stammbusch.
Anzahl der Wässerungsgänge 'erster Wässerungsgang'
Mindestwassermenge je Pflanze pro Wässerungsgang = 100
Liter.
Während der Entwicklungspflege im 2. Pflegejahr.
Menge: 52,000 St
Zuordnung: 107

**05.07.0002 Einzelgehölz wässern Hochstamm, Stbu 100 Liter*E.-pflege 2. Jahr**
StL-Nr. 2211076041963
Einzelgehölz wässern, Wasser liefern. Bodenart, Exposition und Standort nach Unterlagen des AG. Wurzelraum
ausreichend durchfeuchten. Abgerechnet wird die Wässerung des Einzelgehölzes pro Jahr.
Gehölz = Hochstamm, Stammbusch.
Anzahl der Wässerungsgänge 'zweiter Wässerungsgang'
Mindestwassermenge je Pflanze pro Wässerungsgang = 100
Liter.
Während der Entwicklungspflege im 2. Pflegejahr.
Menge: 52,000 St
Zuordnung: 107

**05.07.0003 Einzelgehölz wässern Hochstamm, Stbu 100 Liter*E.-pflege 2. Jahr**
StL-Nr. 2211076041963
Einzelgehölz wässern, Wasser liefern. Bodenart, Exposition und Standort nach Unterlagen des AG. Wurzelraum
ausreichend durchfeuchten. Abgerechnet wird die Wässerung des Einzelgehölzes pro Jahr.
Gehölz = Hochstamm, Stammbusch.
Anzahl der Wässerungsgänge 'dritter Wässerungsgang'
Mindestwassermenge je Pflanze pro Wässerungsgang = 100
Liter.
Während der Entwicklungspflege im 2. Pflegejahr.
Menge: 52,000 St
Zuordnung: 107

**05.07.0004 Einzelgehölz wässern Hochstamm, Stbu 100 Liter*E.-pflege 2. Jahr**
StL-Nr. 2211076041963
Einzelgehölz wässern, Wasser liefern. Bodenart, Exposition und Standort nach Unterlagen des AG. Wurzelraum
ausreichend durchfeuchten. Abgerechnet wird die Wässerung des Einzelgehölzes pro Jahr.
Gehölz = Hochstamm, Stammbusch.
Anzahl der Wässerungsgänge 'vierter Wässerungsgang'
Mindestwassermenge je Pflanze pro Wässerungsgang = 100
Liter.
Während der Entwicklungspflege im 2. Pflegejahr.
Menge: 52,000 St
Zuordnung: 107

**05.07.0005 Einzelgehölz pflegen 1. Pflegegang*E.-pflege 2. Jahr Pflanzsch. jäten*Mulde, DU 100 cm Pfl.sch ü. 100 cm*Stamm u. Stock Bindung nachbess.*richten,entfernen**
StL-Nr. 22110761813134213
Hochstamm, Stammbusch, Solitärpflanze oder Heister in
Einzelstellung pflegen. Unerwünschter Aufwuchs nach
Wahl des AN verwerten.
Erster Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.07.0006 Einzelgehölz pflegen 2. Pflegegang*E.-pflege 2. Jahr Pflanzsch. jäten*Mulde, DU 100 cm Pfl.sch ü. 100 cm*Stamm u. Stock Bindung nachbess.*richten,entfernen**
StL-Nr. 22110761823134213
Hochstamm, Stammbusch, Solitärpflanze oder Heister in
Einzelstellung pflegen. Unerwünschter Aufwuchs nach
Wahl des AN verwerten.
Zweiter Pflegegang.
Während der Entwicklungspflege im 2. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.07.0007 Organischen Dünger liefern**
StL-Nr. 22110711099
Organischen Dünger liefern.
Organischer Dünger 'Hornspäne'
Menge: 5,200 kg
Zuordnung: 107

**05.07.0008 Dünger ausbringen organ. Dünger*100 g/Gehölz Einzelgehölz**
StL-Nr. 22110712699020904
Dünger ausbringen. Dünger liefern wird gesondert
vergütet.
Neigung 'flacher 1 zu 4'
Fläche 'Baumscheibe von Obstbaum-Hochstämmen, in die
Mulchenscheibe einarbeiten / einharken'
Organischer Dünger, mind. 6 v.H. N.
Ausbringmenge = 100 g/Gehölz.
Vegetation = Einzelgehölz.
Menge: 5,200 kg
Zuordnung: 107

**05.07.0009 Rasen mähen*1. Pflegegang E.-pflege 2. Jahr*Mähgut bleibt Höhe 4-6 cm**
StL-Nr. 221107606091311
Rasen mähen.
Mähfläche 'Streuobstwiese'
Erster Pflegegang.
Während der Entwicklungspflege im 2. Pflegejahr.
Mähgut bleibt liegen.
Schnitthöhe 4 bis 6 cm.
Menge: 8135,000 m2
Zuordnung: 107

**05.07.0010 Rasen mähen*2. Pflegegang E.-pflege 2. Jahr*Mähgut bleibt Höhe 4-6 cm**
StL-Nr. 221107606092311
Rasen mähen.
Mähfläche 'Streuobstwiese'
Zweiter Pflegegang.
Während der Entwicklungspflege im 2. Pflegejahr.
Mähgut bleibt liegen.
Schnitthöhe 4 bis 6 cm.
Menge: 8135,000 m2
Zuordnung: 107

**05.07.0011 Rasen mähen*3. Pflegegang E.-pflege 2. Jahr*Mähgut bleibt Höhe 4-6 cm**
StL-Nr. 221107606093311
Rasen mähen.
Mähfläche 'Streuobstwiese'
Dritter Pflegegang.
Während der Entwicklungspflege im 2. Pflegejahr.
Mähgut bleibt liegen.
Schnitthöhe 4 bis 6 cm.
Menge: 8135,000 m2
Zuordnung: 107

**05.07.0012 Rasen mähen E.-pflege 2. Jahr*Mähgut bleibt Höhe 4-6 cm**
StL-Nr. 221107606099311
Rasen mähen.
Mähfläche 'Streuobstwiese'
Pflegegang 'vierter Mähgang'
Während der Entwicklungspflege im 2. Pflegejahr.
Mähgut bleibt liegen.
Schnitthöhe 4 bis 6 cm.
Menge: 8135,000 m2
Zuordnung: 107

**05.07.0013 Obstbaum schneiden Erziehungsschnitt*Hochstamm Apfel*Baumhöhe bis 5 m Schnittg. Verw.AN**
StL-Nr. 221107726111103
Obstbaum nach Unterlagen des AG schneiden. Stamm- und
Stockaustriebe entfernen.
Schnitt = Erziehungsschnitt.
Obstbaum = Hochstamm.
Baumart = Apfel.
Baumhöhe bis 5,00 m.
Schnittgut nach Wahl des AN verwerten.
Menge: 32,000 St
Zuordnung: 107

**05.07.0014 Obstbaum schneiden Erziehungsschnitt*Hochstamm*Baumhöhe bis 5 m Schnittg. Verw.AN**
StL-Nr. 221107726119103
Obstbaum nach Unterlagen des AG schneiden. Stamm- und
Stockaustriebe entfernen.
Schnitt = Erziehungsschnitt.
Obstbaum = Hochstamm.
Baumart '= Süß-Kirsche'
Baumhöhe bis 5,00 m.
Schnittgut nach Wahl des AN verwerten.
Menge: 5,000 St
Zuordnung: 107

**05.07.0015 Obstbaum schneiden Erziehungsschnitt*Hochstamm Birne*Baumhöhe bis 5 m Schnittg. Verw.AN**
StL-Nr. 221107726112103
Obstbaum nach Unterlagen des AG schneiden. Stamm- und
Stockaustriebe entfernen.
Schnitt = Erziehungsschnitt.
Obstbaum = Hochstamm.
Baumart = Birne.
Baumhöhe bis 5,00 m.
Schnittgut nach Wahl des AN verwerten.
Menge: 10,000 St
Zuordnung: 107

**05.07.0016 Obstbaum schneiden Erziehungsschnitt*Hochstamm Zwetschge/Pflaume*Baumhöhe bis 5 m Schnittg. Verw.AN**
StL-Nr. 221107726113103
Obstbaum nach Unterlagen des AG schneiden. Stamm- und
Stockaustriebe entfernen.
Schnitt = Erziehungsschnitt.
Obstbaum = Hochstamm.
Baumart = Zwetschge/Pflaume.
Baumhöhe bis 5,00 m.
Schnittgut nach Wahl des AN verwerten.
Menge: 4,000 St
Zuordnung: 107

**05.07.0017 Obstbaum schneiden Erziehungsschnitt*Hochstamm*Baumhöhe bis 5 m Schnittg. Verw.AN**
StL-Nr. 221107726119103
Obstbaum nach Unterlagen des AG schneiden. Stamm- und
Stockaustriebe entfernen.
Schnitt = Erziehungsschnitt.
Obstbaum = Hochstamm.
Baumart '= Quitte'
Baumhöhe bis 5,00 m.
Schnittgut nach Wahl des AN verwerten.
Menge: 1,000 St
Zuordnung: 107

**05.07.0018 Mäusebekämpfung 2029**
Mäusebekämpfung im gesamten Jahr 2029 mit Mittel nach
Wahl des Auftragnehmers unter Beachtung der
Zulassungsfristen mit Aufwandmengen entsprechend den
Herstellervorschriften auf allen Baumscheiben der
Ausgleichsfläche A16.13 Streuobstwiese Upheider Weg
ausführen. Bekämpfung aller Kurzschwanzmäuse,
insbesondere aller Feld-, Erd-, Scher- und Rötelmäuse.
Sämtliche eingesetzte Fallen und Köderstationen
verbleiben im Eigentum des Auftragnehmers und sind nach
Abschluss der Fertigstellungs- und Entwicklungspflege
vollständig zu entfernen. Die Abrechnung der Pauschale
erfolgt, wenn mindestens ein Gang zur Mäusebekämpfung
nachweislich auf allen Baumscheiben im Jahr 2029
ausgeführt wurde. Diese Position gilt für diesen
Abschnitt des Leistungsverzeichnisses.
Menge: 1,000 Psch

*Hinweis*
Ersatz für abgängige Pfähle der Baumverankerungen. Der
Mehraufwand für die Wiederherstellung des Pfahlbocks
einschließlich Halbrundholz ist einzukalkulieren,
einschließlich Entsorgung des abgängigen Pfahls.

**05.07.0019 Baumverankerung (Baumpfahl) setzen L 2,5m, DU 8-10cm*bunt geschält 1 Bindung/Pfahl*Kokosstrick dick**
StL-Nr. 221107342062103
Baumpfahl, gekegelt bzw. gefast und gespitzt, standfest
setzen. Gehölz anbinden.
Pfahllänge 2,50 m, Zopfdurchmesser 8 bis 10 cm.
Pfahl aus Nadelholz, bunt geschält.
Eine Bindung je Pfahl.
Bindung = Kokosstrick, dick (1 kg = 40 m), Bindung ausdoppelter 8-er Schlaufe, auf Abstand umwickelt. Bindung
am Pfahl annageln.
Menge: 15,000 St
Zuordnung: 107

#### Unterabschnitt 05.08 Entwicklungspflege 2030

**05.08.0001 Einzelgehölz wässern Hochstamm, Stbu 100 Liter*E.-pflege 3. Jahr**
StL-Nr. 2211076041964
Einzelgehölz wässern, Wasser liefern. Bodenart, Exposition und Standort nach Unterlagen des AG. Wurzelraum
ausreichend durchfeuchten. Abgerechnet wird die Wässerung des Einzelgehölzes pro Jahr.
Gehölz = Hochstamm, Stammbusch.
Anzahl der Wässerungsgänge 'erster Wässerungsgang'
Mindestwassermenge je Pflanze pro Wässerungsgang = 100
Liter.
Während der Entwicklungspflege im 3. Pflegejahr.
Menge: 52,000 St
Zuordnung: 107

**05.08.0002 Einzelgehölz wässern Hochstamm, Stbu 100 Liter*E.-pflege 3. Jahr**
StL-Nr. 2211076041964
Einzelgehölz wässern, Wasser liefern. Bodenart, Exposition und Standort nach Unterlagen des AG. Wurzelraum
ausreichend durchfeuchten. Abgerechnet wird die Wässerung des Einzelgehölzes pro Jahr.
Gehölz = Hochstamm, Stammbusch.
Anzahl der Wässerungsgänge 'zweiter Wässerungsgang'
Mindestwassermenge je Pflanze pro Wässerungsgang = 100
Liter.
Während der Entwicklungspflege im 3. Pflegejahr.
Menge: 52,000 St
Zuordnung: 107

**05.08.0003 Einzelgehölz pflegen 1. Pflegegang*E.-pflege 3. Jahr Pflanzsch. jäten*Mulde, DU 100 cm Pfl.sch ü. 100 cm*Stamm u. Stock Bindung nachbess.*richten,entfernen**
StL-Nr. 22110761814134213
Hochstamm, Stammbusch, Solitärpflanze oder Heister in
Einzelstellung pflegen. Unerwünschter Aufwuchs nach
Wahl des AN verwerten.
Erster Pflegegang.
Während der Entwicklungspflege im 3. Pflegejahr.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.08.0004 Einzelgehölz pflegen 2. Pflegegang*Fertigst.pflege Pflanzsch. jäten*Mulde, DU 100 cm Pfl.sch ü. 100 cm*Stamm u. Stock Bindung nachbess.*richten,entfernen**
StL-Nr. 22110761821134213
Hochstamm, Stammbusch, Solitärpflanze oder Heister in
Einzelstellung pflegen. Unerwünschter Aufwuchs nach
Wahl des AN verwerten.
Zweiter Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 52,000 St
Zuordnung: 107

**05.08.0005 Organischen Dünger liefern**
StL-Nr. 22110711099
Organischen Dünger liefern.
Organischer Dünger 'Hornspäne'
Menge: 5,200 kg
Zuordnung: 107

**05.08.0006 Dünger ausbringen organ. Dünger*100 g/Gehölz Einzelgehölz**
StL-Nr. 22110712699020904
Dünger ausbringen. Dünger liefern wird gesondert
vergütet.
Neigung 'flacher 1 zu 4'
Fläche 'Baumscheibe von Obstbaum-Hochstämmen, in die
Mulchenscheibe einarbeiten / einharken'
Organischer Dünger, mind. 6 v.H. N.
Ausbringmenge = 100 g/Gehölz.
Vegetation = Einzelgehölz.
Menge: 5,200 kg
Zuordnung: 107

**05.08.0007 Rasen mähen*1. Pflegegang E.-pflege 3. Jahr*Mähgut bleibt Höhe 4-6 cm**
StL-Nr. 221107606091411
Rasen mähen.
Mähfläche 'Streuobstwiese'
Erster Pflegegang.
Während der Entwicklungspflege im 3. Pflegejahr.
Mähgut bleibt liegen.
Schnitthöhe 4 bis 6 cm.
Menge: 8135,000 m2
Zuordnung: 107

**05.08.0008 Rasen mähen*2. Pflegegang E.-pflege 3. Jahr*Mähgut bleibt Höhe 4-6 cm**
StL-Nr. 221107606092411
Rasen mähen.
Mähfläche 'Streuobstwiese'
Zweiter Pflegegang.
Während der Entwicklungspflege im 3. Pflegejahr.
Mähgut bleibt liegen.
Schnitthöhe 4 bis 6 cm.
Menge: 8135,000 m2
Zuordnung: 107

**05.08.0009 Rasen mähen*3. Pflegegang E.-pflege 3. Jahr*Mähgut bleibt Höhe 4-6 cm**
StL-Nr. 221107606093411
Rasen mähen.
Mähfläche 'Streuobstwiese'
Dritter Pflegegang.
Während der Entwicklungspflege im 3. Pflegejahr.
Mähgut bleibt liegen.
Schnitthöhe 4 bis 6 cm.
Menge: 8135,000 m2
Zuordnung: 107

**05.08.0010 Rasen mähen E.-pflege 3. Jahr*Mähgut bleibt Höhe 4-6 cm**
StL-Nr. 221107606099411
Rasen mähen.
Mähfläche 'Streuobstwiese'
Pflegegang 'vierter Mähgang'
Während der Entwicklungspflege im 3. Pflegejahr.
Mähgut bleibt liegen.
Schnitthöhe 4 bis 6 cm.
Menge: 8135,000 m2
Zuordnung: 107

**05.08.0011 Obstbaum schneiden Erziehungsschnitt*Hochstamm Apfel*Baumhöhe ü. 5-10m Schnittg. Verw.AN**
StL-Nr. 221107726111203
Obstbaum nach Unterlagen des AG schneiden. Stamm- und
Stockaustriebe entfernen.
Schnitt = Erziehungsschnitt.
Obstbaum = Hochstamm.
Baumart = Apfel.
Baumhöhe über 5,00 bis 10,00 m.
Schnittgut nach Wahl des AN verwerten.
Menge: 32,000 St
Zuordnung: 107

**05.08.0012 Obstbaum schneiden Erziehungsschnitt*Hochstamm*Baumhöhe ü. 5-10m Schnittg. Verw.AN**
StL-Nr. 221107726119203
Obstbaum nach Unterlagen des AG schneiden. Stamm- und
Stockaustriebe entfernen.
Schnitt = Erziehungsschnitt.
Obstbaum = Hochstamm.
Baumart '= Süßkirsche'
Baumhöhe über 5,00 bis 10,00 m.
Schnittgut nach Wahl des AN verwerten.
Menge: 5,000 St
Zuordnung: 107

**05.08.0013 Obstbaum schneiden Erziehungsschnitt*Hochstamm Birne*Baumhöhe ü. 5-10m Schnittg. Verw.AN**
StL-Nr. 221107726112203
Obstbaum nach Unterlagen des AG schneiden. Stamm- und
Stockaustriebe entfernen.
Schnitt = Erziehungsschnitt.
Obstbaum = Hochstamm.
Baumart = Birne.
Baumhöhe über 5,00 bis 10,00 m.
Schnittgut nach Wahl des AN verwerten.
Menge: 10,000 St
Zuordnung: 107

**05.08.0014 Obstbaum schneiden Erziehungsschnitt*Hochstamm Zwetschge/Pflaume*Baumhöhe bis 5 m Schnittg. Verw.AN**
StL-Nr. 221107726113103
Obstbaum nach Unterlagen des AG schneiden. Stamm- und
Stockaustriebe entfernen.
Schnitt = Erziehungsschnitt.
Obstbaum = Hochstamm.
Baumart = Zwetschge/Pflaume.
Baumhöhe bis 5,00 m.
Schnittgut nach Wahl des AN verwerten.
Menge: 4,000 St
Zuordnung: 107

**05.08.0015 Obstbaum schneiden Erziehungsschnitt*Hochstamm*Baumhöhe ü. 5-10m Schnittg. Verw.AN**
StL-Nr. 221107726119203
Obstbaum nach Unterlagen des AG schneiden. Stamm- und
Stockaustriebe entfernen.
Schnitt = Erziehungsschnitt.
Obstbaum = Hochstamm.
Baumart '= Quitte'
Baumhöhe über 5,00 bis 10,00 m.
Schnittgut nach Wahl des AN verwerten.
Menge: 1,000 St
Zuordnung: 107

**05.08.0016 Mäusebekämpfung 2030**
Mäusebekämpfung im gesamten Jahr 2030 bis zur Abnahme
mit Mittel nach Wahl des Auftragnehmers unter Beachtung
der Zulassungsfristen mit Aufwandmengen entsprechend
den Herstellervorschriften auf allen Baumscheiben der
Ausgleichsfläche A16.13 Streuobstwiese Upheider Weg
ausführen. Bekämpfung aller Kurzschwanzmäuse,
insbesondere aller Feld-, Erd-, Scher- und Rötelmäuse.
Sämtliche eingesetzte Fallen und Köderstationen
verbleiben im Eigentum des Auftragnehmers und sind nach
Abschluss der Fertigstellungs- und Entwicklungspflege
vollständig zu entfernen. Die Abrechnung der Pauschale
erfolgt, wenn mindestens ein Gang zur Mäusebekämpfung
nachweislich auf allen Baumscheiben im Jahr 2030
ausgeführt wurde. Diese Position gilt für diesen
Abschnitt des Leistungsverzeichnisses.
Menge: 1,000 Psch

**05.08.0017 Baumverankerung entfernen Dreibock*Verank. Verw. AN**
StL-Nr. 22110762431
Baumverankerung einschl. Bindung entfernen.
Verankerung = Dreibock.
Verankerung nach Wahl des AN verwerten.
Menge: 52,000 St
Zuordnung: 107

**05.08.0018 Rindenschutz herstellen StU über 20-30 cm*Höhe bis 2,20 m Stammschutzfarbe**
StL-Nr. 2211073522101
Rindenschutz herstellen.
Stammumfang über 20 bis 30 cm.
Schutzhöhe bis 2,20 m.
Schutz = Stammschutzfarbe, Mindesthaltbarkeit 5 Jahre.
Menge: 52,000 St
Zuordnung: 107

**05.08.0019 Pflanzscheibe mulchen Pflanzsch. DU 100*Nadelholzr. 10/80 Dicke 10 cm**
StL-Nr. 2211073604202
Pflanzscheibe von Gehölz gleichmäßig dick mulchen.
Pflanzscheibengröße, Durchmesser = 100 cm.
Mulchstoff = Nadelholzrinde 10/80 mm, C/N-Verhältnis
>60.
Dicke der Mulchschicht = 10 cm.
Menge: 52,000 St
Zuordnung: 107

**05.08.0020 Verbiss-/Fegeschutz herstellen Klappmanschette*Höhe 1,50 m bodenbündig**
StL-Nr. 2211073502401
Schutzvorrichtung an Gehölz gegen Verbiss- und Fe-
geschäden durch Wild herstellen.
Vorrichtung = einteilige Kunststoff-Klapp-Manschette.
Höhe = 1,50 m.
Vorrichtung bodenbündig anbringen und verankern.
Menge: 52,000 St
Zuordnung: 107

**05.08.0021 Baumverankerung (Pfahlbock) herst. Dreibock*L 2,5m,DU 8-10cm geschält*Querholz halbr. 1 Bindung/Pfahl*Kokosstrick dick Verbissschutz**
StL-Nr. 22110734421211201
Baumverankerung als Pfahlbock herstellen. Pfähle gekegelt bzw. gefast und gespitzt, standfest einschlagen.
Pfahlbock mit drei Pfählen.
Pfahllänge 2,50 m, Zopfdurchmesser 8 bis 10 cm.
Pfahl aus Nadelholz geschält.
Pfahlzöpfe durch Querhölzer seitlich verbinden, Pfahlverbindung = Halbrundholz geschält, Durchmesser = 50mm.
Eine Bindung je Pfahl.
Bindung = Kokosstrick, dick (1 kg = 40 m), Bindung aus
doppelter 8er-Schlaufe auf Abstand umwickelt. Bindung
am Pfahl oder Querholz annageln.
Verbissschutz aus Maschendraht, Sechseckgeflecht, Ma-
schenweite 25 mm, 1,00 m hoch, anbringen und 10 cm tief
in den Boden einlassen.
Menge: 52,000 St
Zuordnung: 107

### Abschnitt 06 A 24.1 Aufforstung Nerzweg

#### Unterabschnitt 06.00 Vorarbeiten

**06.00.0001 Vegetationsfläche mulchen . Freit. .*Mulchgut bleibt liegen**
Vegetationsfläche vor Beginn der Pflanzarbeiten bis
Erdboden mulchen.
Fläche: Extensiv-Grünland mit vereinzelten Flächen von
Brombeere, Hochstauden etc.
Mulchgut bleibt als Mulchschicht liegen.
Menge: 7694,000 m2
Zuordnung: 107

*Hinweis*
Graben, Durchlass und Verrohrung fallen im
Jahresverlauf trocken. Arbeitsausführung des Rückbaues
im Hochsommer wenn Graben, Durchlass und Verohrung kein
Wasser führen und trocken gefallen sind.

#### Unterabschnitt 06.01 Rückbau DL u. Verrohrung

**06.01.0001 Bauschutt v. DL ausb. u, entsorgen**
Bauschutt aller Art aus Betonplattenstücken,
Ziegelbruch, Schotter etc. mit Boden vermischt ohne
sensorische Auffälligkeiten auf Durchlass eingebaut,
ausbauen, aufnehmen, laden und Entsorgung auf einer
Deponie zuführen, einschließlich Entsorgungsgebühr und
Nachweis. Abrechnung durch örtliches Aufmaß der
Ausbauprofile.
Menge: 10,000 m3

**06.01.0002 Leitungsgraben herstellen*Tiefe bis 1,25 m BM-0**
StL-Nr. 22410820791909199
Leitungsgraben profilgerecht herstellen. Straßenaufbruch wird gesondert vergütet.
In gewachsenem Boden. Homogenbereiche
'Standard-Homogenbereiche O und B, sandigen Oberboden
und Unterboden getrennt aufnehmen und laden'
Grabentiefe bis 1,25 m.
Breite der Grabensohle 'zum Ausbau von KGU Rohr DN 200
'
Aushub 'von Oberboden und Unterboden getrennt zur
Bodenlagerfläche an der A33 Anschlussstelle
Borgholzhausen transportieren, einfache
Transportentfernung ca. 25km, Oberboden an vorhandener
regelmäßig geformter Miete bis 2,00m Höhe locker
aufsetzen. Ansaat und Mähen einer Decksaat werden
gesondert vergütet. Unterboden profilgerecht an
vorhandenes Unterbodenlager anfüllen.'
Materialwerte nach EBV = BM-0
Zum Verfüllen nicht verwendeten Aushub 'entfällt'
Abrechnung 'nach Abtragsprofil zum Zeitpunkt der
größten Aushubtiefe'
Menge: 25,000 m3
Zuordnung: 108

**06.01.0003 Rohrleitung ausbauen*Kunststoff DN/ID 200*Steckmuffe mit Befestigung**
StL-Nr. 221111304932301
Rohrleitung nach Unterlagen des AG ausbauen. Abgerechnet wird nach Länge in der Achse der Rohrleitung. Ausbaustoffe nach Wahl des AN verwerten.
Ausbauort 'Durchlass bzw. Verrohrung im Grabenverlauf
bis 1,25 m Tiefe einschließlich Bettung und
Überdeckung, KGU-Rohr'
Rohr-Material = Kunststoff.
Rohr DN/ID 200.
Rohrverbindung = Steckmuffe mit Gummiring.
Befestigungskonstruktion ausbauen.
Menge: 26,000 m
Zuordnung: 111

**06.01.0004 Oberboden abtragen und lagern*Abtr.über 10-30cm Oberbod.a.lagern Abrechnung Abtrag**
StL-Nr. 224106110902291
Oberboden ggf. einschließlich Vegetationsdecke abtragen
und lagern. Oberboden in regelmäßig geformten Mieten
locker aufsetzen. Ansaat und Mähen einer Decksaat werden gesondert vergütet. Beschreibung der Homogenbereiche nach Unterlagen des AG.
Homogenbereich 'Standard-Homogenbereich O / sandiger
Oberboden, Materialwerte nach EBV = BM-0'
Dicke des Abtrages über 10 bis 30 cm.
Oberboden fördern und außerhalb der Baustelle auf
Flächen nach Unterlagen des AG lagern.
Lagerflächen 'Bodenlagerfläche an der A33
Anschlussstelle Borgholzhausen, einfache
Transportentfernung ca. 25km'
Abrechnung nach Abtragsprofilen.
Menge: 20,000 m3
Zuordnung: 106

**06.01.0005 Graben herstellen*Breite 0,30 m Tiefe über 1-1,5m*Böschneig. 1:1,5 Boden a.verdicht.*BM-0**
StL-Nr. 22410652390131419
Graben profilgerecht herstellen.
Homogenbereich 'Standard-Homogenbereich B, sandiger
Unterboden, Herstellung des Grabens im Verlauf des
zuvor hergestellten Leitungsgrabens, Graben mit
Längsgefälle entsprechend dem Verrohrungsauslauf und
dem vorhandenen Grabenanschluss herstellen, anfallenden
sandigen Unterboden, laden und zur Bodenlagerfläche an
der A33 Anschlussstelle Borgholzhausen transportieren,
einfache Transportentfernung ca. 25km. Unterboden
profilgerecht an vorhandenes Unterbodenlager anfüllen.'
Sohlenbreite = 0,30 m.
Grabentiefe über 1,00 bis 1,50 m.
Böschungsneigung 1:1,5.
Boden bzw. Fels fördern und außerhalb der Baustelle auf
Flächen nach Unterlagen des AG einbauen und verdichten.
Materialwerte nach EBV = BM-0
Abrechnung 'nach Abtragsprofilen'
Menge: 30,000 m3
Zuordnung: 106

**06.01.0006 vorhandene Grabenböschung abflachen**
Vorhandene Grabenböschung mit Neigung steiler 1 zu 1
abflachen und in Neigung 1 zu 1,5 herstellen,
Boden: Standard-Homogenbereich B, sandiger Unterboden,
Materialwerte nach EBV = BM-0,
anfallenden sandigen Unterboden laden und zur
Bodenlagerfläche an der A33 Anschlussstelle
Borgholzhausen transportieren, einfache
Transportentfernung ca. 25km. Unterboden profilgerecht
an vorhandenes Unterbodenlager anfüllen.
Abrechnung nach Abtragsprofilen.
Menge: 15,000 m3

#### Unterabschnitt 06.02 Ansaatarbeiten

**06.02.0001 Deckansaat herstellen Menge 20 g/m2**
StL-Nr. 221107214994900
Deckansaat herstellen.
Neigung 'bis 1 zu 1,5 '
Ansaat 'auf Oberbodenmiete'
Saatgutmenge = 20 g/m2.
Saatgut 'Regelsaatgutmischung (RSM) 7.1.1
Landschaftsrasen -
Standard ohne Kräuter.'
Menge: 100,000 m2
Zuordnung: 107

**06.02.0002 Rasenansaat mit RSM Regio herst.*Bösch., Trennstr. Feinplanum lock.*Menge 7 g/m2 UG 02*feucht*Roggentrespe**
StL-Nr. 22110720495130241
Rasenansaat mit RSM Regio herstellen. Saatgut ohne Entmischung ausbringen, einarbeiten und andrücken.
Neigung '1 zu 1,5'
Fläche = Böschungen, Trennstreifen und Mulden.
Feinplanum feinkrümelig lockern.
Saatgutmenge = 7 g/m2.
Regiosaatgutmischung (RSM Regio), Ursprungsgebiet 2,
Westdeutsches Tiefland.
Standortvariante feucht.
Roggentrespe 2 g/m2 beimischen.
Menge: 160,000 m2
Zuordnung: 107

**06.02.0003 Erosionsschutzgewebe verlegen*Kokos 400-500 g/m2*Rand 15cm eingra. Überlappung 10 cm*mit Holzpflöcken 6 Stück/m2**
StL-Nr. 22110755292111202
Erosionsschutzgewebe auf Böschungen, in Mulden oder
Gräben nach Unterlagen des AG verlegen. Gewebe in ungespanntem Zustand auslegen. Abgerechnet wird die abgedeckte Fläche.
Neigung der Böschung 'ca. 1 zu 1,5'
Gewebe aus Kokos.
Gewicht 400 bis 500 g/m2.
Oberen Rand 15 cm tief eingraben.
Überlappung der Bahnen ca. 10 cm.
Sichern der Matte mit Holzpflöcken 30 cm lang.
Anzahl = 6 Stück/m2.
Menge: 160,000 m2
Zuordnung: 107

**06.02.0004 Vegetationsfläche vorbereiten*gesch.Pflanzdecke 2x fräsen*Tiefe 20 cm**
StL-Nr. 22110710491082000
Vegetationsfläche mit einer Neigung flacher als 1:4
vorbereiten. Boden lockern, Rand- und Restflächen bearbeiten.
Fläche '= extensives Grünland / Brachland mit
Hochstauden und Brombeeren'
Fläche mit geschlossener Pflanzendecke.
Boden zweimal fräsen.
Lockerungstiefe ca. 20 cm.
Menge: 5837,000 m2
Zuordnung: 107

**06.02.0005 Voranbau/Unteransaat herstellen*vor Pflanzung Menge 10 g/m2**
StL-Nr. 22110721609129099
Voranbau bzw. Unteransaat herstellen. Boden feinkrümelig lockern. Saatgut bei ungleicher Korngröße in getrennten Arbeitsgängen ausbringen und einarbeiten.
Ansaat 'nach dem Mulchen und Fräsen'
Ansaat vor Gehölzpflanzung.
Saatgutmenge = 10 g/m2.
Saatgut '= Waldstaudenroggen (Secale multicaule'
Mähgut 'entfällt'
Menge: 5837,000 m2
Zuordnung: 107

#### Unterabschnitt 06.03 Zaunbauarbeiten

**06.03.0001 Wildschutzzaun herstellen H.1,6m Pf.L.2,4m*Pfostenabst.4,00m*Bodenklasse 3-5 Kn.gefl.23 Drähte*Rundh.90cm D6-8cm Zaun beids.ansch.**
StL-Nr. 22112820121991112
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 1,60 m, Pfostenlänge = 2,40 m.
Pfostenabstand = 4,00 m.
Pfosten 'Nadelholz gespitzt, geschält oder gefräst,
Durchmesser 10cm bis 12cm'
Bodenklasse 3 bis 5.
Knotengeflecht aus glattem Draht 2 mm, dickverzinkt,
Kopf- und Fußdraht 2,5 mm, Anzahl der waagerechten
Drähte 23 Stück. In den unteren 80 cm Abstand höchstens
5 cm. Senkrechter Abstand höchstens 15 cm. Reißfestigkeit der waagerechten Drähte mindestens 1150 N/mm2.
Rundholz, Länge = 90 cm, Durchmesser 6 bis 8 cm, in
Feldmitte einschlagen und die unteren 3 waagerechten
Drähte daran befestigen. Zusätzlich entlang des untersten Drahtes einen Stacheldraht befestigen.
Zaun beidseitig anschließen.
Menge: 312,000 m
Zuordnung: 128

**06.03.0002 Pfosten zusätzlich setzen (Zulage)**
StL-Nr. 221128209
Pfosten zusätzlich setzen.
Menge: 6,000 St
Zuordnung: 128

**06.03.0003 Pfostenverstrebung herstellen Strebe f.H.1,60 m*Bodenklasse 3-5**
StL-Nr. 2211282031991
Pfostenverstrebung einschließlich der erforderlichen
Erdarbeiten herstellen. Aushubmaterial innerhalb der
Baustelle flächenhaft verteilen.
Strebe für Zaunhöhe = 1,60 m.
Strebe 'Nadelholz gespitzt, geschält oder gefräst,
Durchmesser 10 cm bis 12 cm '
Länge '2,60 m'
Bodenklasse 3 bis 5.
Menge: 30,000 St
Zuordnung: 128

**06.03.0004 Tor herstellen 1-2 Schwebepfähle*Zaunfeldlänge**
StL-Nr. 22110737611
Tor in Verbissschutzzaun als Zugang zu den Vegetationsflächen herstellen.
Spanntor mit ein bis zwei Schwebepfählen aus Rundhölzern, buntgeschält.
Torbreite = Zaunfeldlänge.
Menge: 2,000 St
Zuordnung: 107

**06.03.0005 Zaunüberstieg herstellen Rundhölzer**
StL-Nr. 22110737801
Zaunüberstieg für Verbissschutzzaun herstellen.
Zaunüberstieg aus Rundhölzern, 10 bis 12 cm dick, buntgeschält, Sprossenabstand 30 bis 35 cm, Haltestange
1,00 m überragend, an Zaunhöhe anpassen.
Menge: 1,000 St
Zuordnung: 107

**06.03.0006 Sickerrohrleitung verlegen*Rohr DN 200 Vollsickerrohr*PE-HD-Rohr,Typ R2 Tiefe bis 1,25 m**
Sickerrohrleitung als Fuchsschleuse verlegen.
Einbau in zwei Teilstücken als Fuchsschleusen unter
Wildverbissschutzzaun, die beiden Enden beidseitig an
die Oberfläche führen, einschließlich aller
Erdarbeiten, anfallenden überschüssigen Boden seitlich
einplanieren
Rohr DN/ID 200.
Vollsickerrohr (TP).
Rohr aus PE-HD Typ R 2 (innen glatt, außen gewellt).
Fließsohlentiefe bis 1,25 m.
Menge: 6,000 m
Zuordnung: 110

#### Unterabschnitt 06.04 Pflanzenlieferung Jungpfl.

**06.04.0001 Betula pendula liefern 2j.v.S 1/1 50-80*HkG 804 01**
StL-Nr. 2181040230101
Betula pendula (Sandbirke) liefern.
Jungpflanze, 2-jährig verpflanzter Sämling, 1/1, 50
bis 80 cm.
Herkunftsgebiet Nordwestdeutsches Tiefland, 804 01.
Menge: 230,000 St
Zuordnung: 104

**06.04.0002 Quercus robur liefern 3j.v.S 1/2 50-80*HkG 817 01**
StL-Nr. 218104503010001
Quercus robur (Stieleiche) liefern.
Jungpflanze, 3-jährig verpflanzter Sämling, 1/2, 50
bis 80 cm.
Herkunftsgebiet Niedersächsischer Küstenraum und Rheinisch-Westfälische Bucht, 817 01.
Menge: 1600,000 St
Zuordnung: 104

**06.04.0003 Sorbus aucuparia liefern 2j.v.S 1/1 50-80*VkG 1**
StL-Nr. 2181046370101
Sorbus aucuparia (Eberesche) liefern.
Jungpflanze, 2-jährig verpflanzter Sämling, 1/1, 50
bis 80 cm.
Vorkommensgebiet 1, Norddeutsches Tiefland.
Menge: 230,000 St
Zuordnung: 104

#### Unterabschnitt 06.05 Pflanzenlieferung l. Sträucher

**06.05.0001 Corylus avellana liefern l.Str 2Tr. 70-90*VkG 1**
StL-Nr. 21810412121
Corylus avellana (Hasel) liefern.
Leichter Strauch, 2 Triebe, 70 bis 90 cm.
Vorkommensgebiet 1, Norddeutsches Tiefland.
Menge: 400,000 St
Zuordnung: 104

**06.05.0002 Frangula alnus liefern l.Str 2 Tr. 70-90*VkG 1**
StL-Nr. 21810420921
Frangula alnus (Faulbaum) - syn. Rhamnus frangula -
liefern.
Leichter Strauch, 2 Triebe, 70 bis 90 cm.
Vorkommensgebiet 1, Norddeutsches Tiefland.
Menge: 800,000 St
Zuordnung: 104

**06.05.0003 Salix caprea liefern l.Str 2Tr. 70-90*VkG 1**
StL-Nr. 21810460721
Salix caprea (Salweide) liefern.
Leichter Strauch, 2 Triebe, 70 bis 90 cm.
Vorkommensgebiet 1, Norddeutsches Tiefland.
Menge: 40,000 St
Zuordnung: 104

**06.05.0004 Salix cinerea liefern l.Str 2Tr. 70-90*VkG 1**
StL-Nr. 21810460921
Salix cinerea (Grauweide) liefern.
Leichter Strauch, 2 Triebe, 70 bis 90 cm.
Vorkommensgebiet 1, Norddeutsches Tiefland.
Menge: 300,000 St
Zuordnung: 104

**06.05.0005 Salix aurita liefern l.Str 2Tr. 70-90**
StL-Nr. 21810460302
Salix aurita (Ohrweide) liefern.
Leichter Strauch, 2 Triebe, 70 bis 90 cm.
Menge: 300,000 St
Zuordnung: 104

#### Unterabschnitt 06.06 Pflanzeneinschlag

**06.06.0001 Einschlagplatz f. Gehölze einricht. Fläche AN**
StL-Nr. 22110730203
Einschlagplatz für Gehölze einrichten, unterhalten und
nach Abschluss der Arbeiten räumen.
Fläche stellt AN.
Menge: 1,000 Psch
Zuordnung: 107

**06.06.0002 Gehölze ohne Ballen einschlagen J, l.Hei, Str**
StL-Nr. 22110730401
Gehölze ohne Ballen übersichtlich, nach Arten und Größe
getrennt, einschlagen. Gräben auf dem Einschlagplatz
herstellen. Gehölze im Einschlag feucht halten. Liefern
der Gehölze wird gesondert vergütet.
Gehölze = Jungpflanzen, leichte Heister, leichte Sträucher und verpflanzte Sträucher.
Menge: 3900,000 St
Zuordnung: 107

**06.06.0003 Gehölzwurzeln in Schutzlös. tauchen Lehmbrei*l.Hei, l.Str, J**
StL-Nr. 22110731221
Gehölzwurzeln ohne Ballen unmittelbar nach Entnahme aus
dem Einschlag bzw. vor Pflanzung in Schutzlösung tauchen.
Schutzlösung = Lehmbrei.
Gehölz = Leichter Heister, Leichter Strauch und/oder
Jungpflanze.
Menge: 3900,000 St
Zuordnung: 107

**06.06.0004 Geh. in Verbissschutzlös. t.*l.Hei, l.Str, J**
Gehölztriebe unmittelbar nach Entnahme aus
dem Einschlag bzw. vor Pflanzung in Schutzlösung tauchen.
Schutzlösung Verbissschutzmittel mit Wirksamkeit für 6
Monate nach Wahl des AN, alle oberirdischen Triebe in
Verbissschutzmittel tauchen
Gehölz = Leichter Heister, Leichter Strauch und/oder
Jungpflanze.
Menge: 210,000 St
Zuordnung: 107

*Hinweis*
Das Einschlämmen der Pflanzen ist gemäß DIN 18320
Nebenleistung und wird nicht gesondert vergütet. In den
 Außenreihen nur Sträucher.

#### Unterabschnitt 06.07 Pflanzarbeiten

**06.07.0001 Pflanzstellen kennzeichnen bis Pflanzung**
StL-Nr. 22110730801
Pflanzstellen im Gelände nach Unterlagen des AG
(Pflanzplan), getrennt nach Hochstämmen, Alleebäumen,
Heistern und Pflanzeinheiten, mit unterschiedlichen
Pfählen deutlich sichtbar kennzeichnen.
Markierung der Pflanzeinheiten bis zur Pflanzung vorhalten.
Menge: 1,000 Psch
Zuordnung: 107

**06.07.0002 Bodenverbesserungsstoff liefern**
Bodenverbesserungsstoff STOCKOSORB 660 micro
Körnungsgröße 0,1 - 1 mm oder gleichwertig liefern.
Aufwandmenge: 50g STOCKOSORB pro Pflanzloch,
Seitenlänge 30cm x 30cm x 30 cm tief.
Menge: 195,000 kg

*Hinweis*
Der Einsatz forstlicher Pflanzmaschinen ist nur dann
zulässig, wenn damit die hier ausgeschriebenen
Pflanzensortimente  fachgerecht gepflanzt und der
Bodenverbesserungsstoff im Pflanzloch eingearbeitet
werden können.

**06.07.0003 Gehölz pflanzen l.Hei, l.Str.,J.*geschl. Grasn. Loch 30x30x30 cm*Bodenverb. ges. Boden einplan.**
StL-Nr. 22110732010220101
Gehölz pflanzen. Pflanzloch oder Pflanzgraben herstellen. Brauchbaren Boden wieder einbauen. Gehölz liefern
wird gesondert vergütet.
Gehölz = leichter Heister, leichter Strauch, Jungpflanze, Sämling.
Pflanzung auf Fläche mit geschlossener Grasnarbe.
Pflanzloch 30 x 30 cm oder Durchmesser = 35 cm, 30 cm
tief.
Bodenverbesserungsstoffe nach Unterlagen des AG mit
brauchbarem Boden vermischen. Bodenverbesserungsstoffe
werden gesondert vergütet.
Überschüssigen Boden seitlich einplanieren.
Menge: 3900,000 St
Zuordnung: 107

#### Unterabschnitt 06.08 Fertigstellungspflege 2027

**06.08.0001 Vegetationsfläche wässern*20 Liter Fertigst.pflege**
StL-Nr. 2211076029401
Vegetationsfläche wässern, Wasser liefern. Bodenart,
Exposition und Fläche nach Unterlagen des AG. Abgerechnet wird die Wässerung der Vegetationsfläche pro Jahr.
Anzahl der Wässerungsgänge 'erster Wässerungsgang'
Mindestwassermenge je m2 pro Wässerungsgang = 20 Liter.
Während der Fertigstellungspflege.
Menge: 5837,000 m2
Zuordnung: 107

**06.08.0002 Vegetationsfläche wässern*20 Liter Fertigst.pflege**
StL-Nr. 2211076029401
Vegetationsfläche wässern, Wasser liefern. Bodenart,
Exposition und Fläche nach Unterlagen des AG. Abgerechnet wird die Wässerung der Vegetationsfläche pro Jahr.
Anzahl der Wässerungsgänge 'zweiter Wässerungsgang'
Mindestwassermenge je m2 pro Wässerungsgang = 20 Liter.
Während der Fertigstellungspflege.
Menge: 5837,000 m2
Zuordnung: 107

**06.08.0003 Vegetationsfläche wässern*20 Liter Fertigst.pflege**
StL-Nr. 2211076029401
Vegetationsfläche wässern, Wasser liefern. Bodenart,
Exposition und Fläche nach Unterlagen des AG. Abgerechnet wird die Wässerung der Vegetationsfläche pro Jahr.
Anzahl der Wässerungsgänge 'dritter Wässerungsgang'
Mindestwassermenge je m2 pro Wässerungsgang = 20 Liter.
Während der Fertigstellungspflege.
Menge: 5837,000 m2
Zuordnung: 107

**06.08.0004 Vegetationsfläche wässern*20 Liter Fertigst.pflege**
StL-Nr. 2211076029401
Vegetationsfläche wässern, Wasser liefern. Bodenart,
Exposition und Fläche nach Unterlagen des AG. Abgerechnet wird die Wässerung der Vegetationsfläche pro Jahr.
Anzahl der Wässerungsgänge 'vierter Wässerungsgang'
Mindestwassermenge je m2 pro Wässerungsgang = 20 Liter.
Während der Fertigstellungspflege.
Menge: 5837,000 m2
Zuordnung: 107

**06.08.0005 Vegetationsfläche wässern*20 Liter Fertigst.pflege**
StL-Nr. 2211076029401
Vegetationsfläche wässern, Wasser liefern. Bodenart,
Exposition und Fläche nach Unterlagen des AG. Abgerechnet wird die Wässerung der Vegetationsfläche pro Jahr.
Anzahl der Wässerungsgänge 'fünfter Wässerungsgang'
Mindestwassermenge je m2 pro Wässerungsgang = 20 Liter.
Während der Fertigstellungspflege.
Menge: 5837,000 m2
Zuordnung: 107

**06.08.0006 Vegetationsfläche wässern*20 Liter Fertigst.pflege**
StL-Nr. 2211076029401
Vegetationsfläche wässern, Wasser liefern. Bodenart,
Exposition und Fläche nach Unterlagen des AG. Abgerechnet wird die Wässerung der Vegetationsfläche pro Jahr.
Anzahl der Wässerungsgänge 'sechster Wässerungsgang'
Mindestwassermenge je m2 pro Wässerungsgang = 20 Liter.
Während der Fertigstellungspflege.
Menge: 5837,000 m2
Zuordnung: 107

**06.08.0007 Vegetationsfläche wässern*20 Liter Fertigst.pflege**
StL-Nr. 2211076029401
Vegetationsfläche wässern, Wasser liefern. Bodenart,
Exposition und Fläche nach Unterlagen des AG. Abgerechnet wird die Wässerung der Vegetationsfläche pro Jahr.
Anzahl der Wässerungsgänge 'siebter Wässerungsgang'
Mindestwassermenge je m2 pro Wässerungsgang = 20 Liter.
Während der Fertigstellungspflege.
Menge: 5837,000 m2
Zuordnung: 107

**06.08.0008 Vegetationsfläche wässern*20 Liter Fertigst.pflege**
StL-Nr. 2211076029401
Vegetationsfläche wässern, Wasser liefern. Bodenart,
Exposition und Fläche nach Unterlagen des AG. Abgerechnet wird die Wässerung der Vegetationsfläche pro Jahr.
Anzahl der Wässerungsgänge 'achter Wässerungsgang'
Mindestwassermenge je m2 pro Wässerungsgang = 20 Liter.
Während der Fertigstellungspflege.
Menge: 5837,000 m2
Zuordnung: 107

**06.08.0009 Gehölzfläche pflegen über 0,5-1 St/m2*1. Pflegegang Fertigst.pflege*Zw.fläche mähen Pfahl/Bind.n.bess*richten,entfernen Gehölzfl. mulchen**
StL-Nr. 22110761402113232
Gehölzfläche pflegen. Die Bearbeitungsgrenze außerhalb
der Randpflanzen entspricht einem halben Reihenabstand.
Mittlerer Gehölzbestand über 0,5 bis 1 Stück je m2.
Erster Pflegegang.
Während der Fertigstellungspflege.
Zwischenfläche mähen.
Pfähle und Bindungen nachbessern, zu enge Bindungen lockern. Ersetzen fehlender Pfähle wird gesondert
vergütet.
Gehölze richten und antreten, zu schwach austreibende
zurückschneiden, abgestorbene Gehölze/Gehölzteile entfernen. Abgestorbene Gehölze/Gehölzteile nach Wahl des
AN verwerten.
Mähgut als Mulch in Gehölzfläche gleichmäßig verteilen.
Menge: 5837,000 m2
Zuordnung: 107

**06.08.0010 Rasen mähen*1. Pflegegang Fertigst.pflege*Mähgut bleibt Höhe 6-10 cm**
StL-Nr. 221107606091112
Rasen mähen.
Mähfläche 'Saumstreifen beidseits des Wildschutzzaunes
je 1,00 m bis 4,00 m breit'
Erster Pflegegang.
Während der Fertigstellungspflege.
Mähgut bleibt liegen.
Schnitthöhe 6 bis 10 cm.
Menge: 1773,000 m2
Zuordnung: 107

**06.08.0011 Einzelgehölz gegen Wild schützen Schutz 12 Monate Verbissschutz**
StL-Nr. 2211073662902
Einzelgehölz gegen Wild schützen.
Schutzdauer = mindestens 12 Monate.
Wirkungsweise 'biologisch und/oder chemisch'
Schutz = Verbissschutz.
Menge: 210,000 St
Zuordnung: 107

**06.08.0012 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 4,000 m

**06.08.0013 Mäusebekämpfung 2027**
Mäusebekämpfung im gesamten Jahr 2027 ab Pflanzung mit
Mittel nach Wahl des Auftragnehmers unter Beachtung der
Zulassungsfristen mit Aufwandmengen entsprechend den
Herstellervorschriften auf den gesamten Pflanzflächen
der Ausgleichsfläche A24.1 Aufforstung Nerzweg
ausführen. Bekämpfung aller Kurzschwanzmäuse,
insbesondere aller Feld-, Erd-, Scher- und Rötelmäuse.
Sämtliche eingesetzte Fallen und Köderstationen
verbleiben im Eigentum des Auftragnehmers und sind nach
Abschluss der Fertigstellungs- und Entwicklungspflege
vollständig zu entfernen. Die Abrechnung der Pauschale
erfolgt, wenn mindestens ein Gang zur Mäusebekämpfung
nachweislich auf den gesamten Pflanzflächen im Jahr
2027 ausgeführt wurde. Diese Position gilt für diesen
Abschnitt des Leistungsverzeichnisses.
Menge: 1,000 Psch

#### Unterabschnitt 06.09 Entwicklungspflege 2028

**06.09.0001 Vegetationsfläche wässern*20 Liter E.-pflege 1. Jahr**
StL-Nr. 2211076029402
Vegetationsfläche wässern, Wasser liefern. Bodenart,
Exposition und Fläche nach Unterlagen des AG. Abgerechnet wird die Wässerung der Vegetationsfläche pro Jahr.
Anzahl der Wässerungsgänge 'erster Wässerungsgang'
Mindestwassermenge je m2 pro Wässerungsgang = 20 Liter.
Während der Entwicklungspflege im 1. Pflegejahr.
Menge: 5837,000 m2
Zuordnung: 107

**06.09.0002 Vegetationsfläche wässern*20 Liter E.-pflege 1. Jahr**
StL-Nr. 2211076029402
Vegetationsfläche wässern, Wasser liefern. Bodenart,
Exposition und Fläche nach Unterlagen des AG. Abgerechnet wird die Wässerung der Vegetationsfläche pro Jahr.
Anzahl der Wässerungsgänge 'zweiter Wässerungsgang'
Mindestwassermenge je m2 pro Wässerungsgang = 20 Liter.
Während der Entwicklungspflege im 1. Pflegejahr.
Menge: 5837,000 m2
Zuordnung: 107

**06.09.0003 Vegetationsfläche wässern*20 Liter E.-pflege 1. Jahr**
StL-Nr. 2211076029402
Vegetationsfläche wässern, Wasser liefern. Bodenart,
Exposition und Fläche nach Unterlagen des AG. Abgerechnet wird die Wässerung der Vegetationsfläche pro Jahr.
Anzahl der Wässerungsgänge 'dritter Wässerungsgang'
Mindestwassermenge je m2 pro Wässerungsgang = 20 Liter.
Während der Entwicklungspflege im 1. Pflegejahr.
Menge: 5837,000 m2
Zuordnung: 107

**06.09.0004 Vegetationsfläche wässern*20 Liter E.-pflege 1. Jahr**
StL-Nr. 2211076029402
Vegetationsfläche wässern, Wasser liefern. Bodenart,
Exposition und Fläche nach Unterlagen des AG. Abgerechnet wird die Wässerung der Vegetationsfläche pro Jahr.
Anzahl der Wässerungsgänge 'vierter Wässerungsgang'
Mindestwassermenge je m2 pro Wässerungsgang = 20 Liter.
Während der Entwicklungspflege im 1. Pflegejahr.
Menge: 5387,000 m2
Zuordnung: 107

**06.09.0005 Vegetationsfläche wässern*20 Liter E.-pflege 1. Jahr**
StL-Nr. 2211076029402
Vegetationsfläche wässern, Wasser liefern. Bodenart,
Exposition und Fläche nach Unterlagen des AG. Abgerechnet wird die Wässerung der Vegetationsfläche pro Jahr.
Anzahl der Wässerungsgänge 'fünfter Wässerungsgang'
Mindestwassermenge je m2 pro Wässerungsgang = 20 Liter.
Während der Entwicklungspflege im 1. Pflegejahr.
Menge: 5837,000 m2
Zuordnung: 107

**06.09.0006 Vegetationsfläche wässern*20 Liter E.-pflege 1. Jahr**
StL-Nr. 2211076029402
Vegetationsfläche wässern, Wasser liefern. Bodenart,
Exposition und Fläche nach Unterlagen des AG. Abgerechnet wird die Wässerung der Vegetationsfläche pro Jahr.
Anzahl der Wässerungsgänge 'sechster Wässerungsgang'
Mindestwassermenge je m2 pro Wässerungsgang = 20 Liter.
Während der Entwicklungspflege im 1. Pflegejahr.
Menge: 5837,000 m2
Zuordnung: 107

**06.09.0007 Gehölzfläche pflegen über 0,5-1 St/m2*1. Pflegegang E.-pflege 1. Jahr*Zw.fläche mähen Pfahl/Bind.n.bess*richten,entfernen Gehölzfl. mulchen**
StL-Nr. 22110761402123232
Gehölzfläche pflegen. Die Bearbeitungsgrenze außerhalb
der Randpflanzen entspricht einem halben Reihenabstand.
Mittlerer Gehölzbestand über 0,5 bis 1 Stück je m2.
Erster Pflegegang.
Während der Entwicklungspflege im 1. Pflegejahr.
Zwischenfläche mähen.
Pfähle und Bindungen nachbessern, zu enge Bindungen lockern. Ersetzen fehlender Pfähle wird gesondert
vergütet.
Gehölze richten und antreten, zu schwach austreibende
zurückschneiden, abgestorbene Gehölze/Gehölzteile entfernen. Abgestorbene Gehölze/Gehölzteile nach Wahl des
AN verwerten.
Mähgut als Mulch in Gehölzfläche gleichmäßig verteilen.
Menge: 5837,000 m2
Zuordnung: 107

**06.09.0008 Rasen mähen*1. Pflegegang E.-pflege 1. Jahr*Mähgut bleibt Höhe 6-10 cm**
StL-Nr. 221107606091212
Rasen mähen.
Mähfläche 'Saumstreifen beiseits des Wildschutzzaunes
je 1,00 m bis 4,00 m breit'
Erster Pflegegang.
Während der Entwicklungspflege im 1. Pflegejahr.
Mähgut bleibt liegen.
Schnitthöhe 6 bis 10 cm.
Menge: 1773,000 m2
Zuordnung: 107

**06.09.0009 Einzelgehölz gegen Wild schützen Schutz 12 Monate Verbissschutz**
StL-Nr. 2211073662902
Einzelgehölz gegen Wild schützen.
Schutzdauer = mindestens 12 Monate.
Wirkungsweise 'biologisch und/oder chemisch'
Schutz = Verbissschutz.
Menge: 210,000 St
Zuordnung: 107

**06.09.0010 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 8,000 m

**06.09.0011 Mäusebekämpfung 2028**
Mäusebekämpfung im gesamten Jahr 2028 mit Mittel nach
Wahl des Auftragnehmers unter Beachtung der
Zulassungsfristen mit Aufwandmengen entsprechend den
Herstellervorschriften auf den gesamten Pflanzflächen
der Ausgleichsfläche A24.1 Aufforstung Nerzweg
ausführen. Bekämpfung aller Kurzschwanzmäuse,
insbesondere aller Feld-, Erd-, Scher- und Rötelmäuse.
Sämtliche eingesetzte Fallen und Köderstationen
verbleiben im Eigentum des Auftragnehmers und sind nach
Abschluss der Fertigstellungs- und Entwicklungspflege
vollständig zu entfernen. Die Abrechnung der Pauschale
erfolgt, wenn mindestens ein Gang zur Mäusebekämpfung
nachweislich auf den gesamten Pflanzflächen im Jahr
2028 ausgeführt wurde. Diese Position gilt für diesen
Abschnitt des Leistungsverzeichnisses.
Menge: 1,000 Psch

#### Unterabschnitt 06.10 Entwicklungspflege 2029

**06.10.0001 Vegetationsfläche wässern*20 Liter E.-pflege 2. Jahr**
StL-Nr. 2211076029403
Vegetationsfläche wässern, Wasser liefern. Bodenart,
Exposition und Fläche nach Unterlagen des AG. Abgerechnet wird die Wässerung der Vegetationsfläche pro Jahr.
Anzahl der Wässerungsgänge 'erster Wässerungsgang'
Mindestwassermenge je m2 pro Wässerungsgang = 20 Liter.
Während der Entwicklungspflege im 2. Pflegejahr.
Menge: 5837,000 m2
Zuordnung: 107

**06.10.0002 Vegetationsfläche wässern*20 Liter E.-pflege 2. Jahr**
StL-Nr. 2211076029403
Vegetationsfläche wässern, Wasser liefern. Bodenart,
Exposition und Fläche nach Unterlagen des AG. Abgerechnet wird die Wässerung der Vegetationsfläche pro Jahr.
Anzahl der Wässerungsgänge 'zweiter Wässerungsgang'
Mindestwassermenge je m2 pro Wässerungsgang = 20 Liter.
Während der Entwicklungspflege im 2. Pflegejahr.
Menge: 5837,000 m2
Zuordnung: 107

**06.10.0003 Vegetationsfläche wässern*20 Liter E.-pflege 2. Jahr**
StL-Nr. 2211076029403
Vegetationsfläche wässern, Wasser liefern. Bodenart,
Exposition und Fläche nach Unterlagen des AG. Abgerechnet wird die Wässerung der Vegetationsfläche pro Jahr.
Anzahl der Wässerungsgänge 'dritter Wässerungsgang'
Mindestwassermenge je m2 pro Wässerungsgang = 20 Liter.
Während der Entwicklungspflege im 2. Pflegejahr.
Menge: 5837,000 m2
Zuordnung: 107

**06.10.0004 Vegetationsfläche wässern*20 Liter E.-pflege 2. Jahr**
StL-Nr. 2211076029403
Vegetationsfläche wässern, Wasser liefern. Bodenart,
Exposition und Fläche nach Unterlagen des AG. Abgerechnet wird die Wässerung der Vegetationsfläche pro Jahr.
Anzahl der Wässerungsgänge 'vierter Wässerungsgang'
Mindestwassermenge je m2 pro Wässerungsgang = 20 Liter.
Während der Entwicklungspflege im 2. Pflegejahr.
Menge: 5837,000 m2
Zuordnung: 107

**06.10.0005 Gehölzfläche pflegen über 0,5-1 St/m2*1. Pflegegang E.-pflege 2. Jahr*Zw.fläche mähen richten,entfernen*Gehölzfl. mulchen**
StL-Nr. 22110761402133032
Gehölzfläche pflegen. Die Bearbeitungsgrenze außerhalb
der Randpflanzen entspricht einem halben Reihenabstand.
Mittlerer Gehölzbestand über 0,5 bis 1 Stück je m2.
Erster Pflegegang.
Während der Entwicklungspflege im 2. Pflegejahr.
Zwischenfläche mähen.
Gehölze richten und antreten, zu schwach austreibende
zurückschneiden, abgestorbene Gehölze/Gehölzteile entfernen. Abgestorbene Gehölze/Gehölzteile nach Wahl des
AN verwerten.
Mähgut als Mulch in Gehölzfläche gleichmäßig verteilen.
Menge: 5837,000 m2
Zuordnung: 107

**06.10.0006 Rasen mähen*1. Pflegegang E.-pflege 2. Jahr*Mähgut bleibt Höhe 6-10 cm**
StL-Nr. 221107606091312
Rasen mähen.
Mähfläche 'Saumstreifen beidseits des Wildschutzzaunes
je 1,00 m bis 4,00 m breit'
Erster Pflegegang.
Während der Entwicklungspflege im 2. Pflegejahr.
Mähgut bleibt liegen.
Schnitthöhe 6 bis 10 cm.
Menge: 1773,000 m2
Zuordnung: 107

**06.10.0007 Einzelgehölz gegen Wild schützen Schutz 12 Monate Verbissschutz**
StL-Nr. 2211073662902
Einzelgehölz gegen Wild schützen.
Schutzdauer = mindestens 12 Monate.
Wirkungsweise 'biologisch und/oder chemisch'
Schutz = Verbissschutz.
Menge: 210,000 St
Zuordnung: 107

**06.10.0008 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 12,000 m

**06.10.0009 Mäusebekämpfung 2029**
Mäusebekämpfung im gesamten Jahr 2029 mit Mittel nach
Wahl des Auftragnehmers unter Beachtung der
Zulassungsfristen mit Aufwandmengen entsprechend den
Herstellervorschriften auf den gesamten Pflanzflächen
der Ausgleichsfläche A24.1 Aufforstung Nerzweg
ausführen. Bekämpfung aller Kurzschwanzmäuse,
insbesondere aller Feld-, Erd-, Scher- und Rötelmäuse.
Sämtliche eingesetzte Fallen und Köderstationen
verbleiben im Eigentum des Auftragnehmers und sind nach
Abschluss der Fertigstellungs- und Entwicklungspflege
vollständig zu entfernen. Die Abrechnung der Pauschale
erfolgt, wenn mindestens ein Gang zur Mäusebekämpfung
nachweislich auf den gesamten Pflanzflächen im Jahr
2029 ausgeführt wurde. Diese Position gilt für diesen
Abschnitt des Leistungsverzeichnisses.
Menge: 1,000 Psch

#### Unterabschnitt 06.11 Entwicklungspflege 2030

**06.11.0001 Vegetationsfläche wässern*20 Liter E.-pflege 3. Jahr**
StL-Nr. 2211076029404
Vegetationsfläche wässern, Wasser liefern. Bodenart,
Exposition und Fläche nach Unterlagen des AG. Abgerechnet wird die Wässerung der Vegetationsfläche pro Jahr.
Anzahl der Wässerungsgänge 'erster Wässerungsgang'
Mindestwassermenge je m2 pro Wässerungsgang = 20 Liter.
Während der Entwicklungspflege im 3. Pflegejahr.
Menge: 5837,000 m2
Zuordnung: 107

**06.11.0002 Vegetationsfläche wässern*20 Liter E.-pflege 3. Jahr**
StL-Nr. 2211076029404
Vegetationsfläche wässern, Wasser liefern. Bodenart,
Exposition und Fläche nach Unterlagen des AG. Abgerechnet wird die Wässerung der Vegetationsfläche pro Jahr.
Anzahl der Wässerungsgänge 'zweiter Wässerungsgang'
Mindestwassermenge je m2 pro Wässerungsgang = 20 Liter.
Während der Entwicklungspflege im 3. Pflegejahr.
Menge: 5837,000 m2
Zuordnung: 107

**06.11.0003 Gehölzfläche pflegen über 0,5-1 St/m2*1. Pflegegang E.-pflege 3. Jahr*Zw.fläche mähen richten,entfernen*Gehölzfl. mulchen**
StL-Nr. 22110761402143032
Gehölzfläche pflegen. Die Bearbeitungsgrenze außerhalb
der Randpflanzen entspricht einem halben Reihenabstand.
Mittlerer Gehölzbestand über 0,5 bis 1 Stück je m2.
Erster Pflegegang.
Während der Entwicklungspflege im 3. Pflegejahr.
Zwischenfläche mähen.
Gehölze richten und antreten, zu schwach austreibende
zurückschneiden, abgestorbene Gehölze/Gehölzteile entfernen. Abgestorbene Gehölze/Gehölzteile nach Wahl des
AN verwerten.
Mähgut als Mulch in Gehölzfläche gleichmäßig verteilen.
Menge: 5837,000 m2
Zuordnung: 107

**06.11.0004 Rasen mähen*1. Pflegegang E.-pflege 3. Jahr*Mähgut bleibt Höhe 6-10 cm**
StL-Nr. 221107606091412
Rasen mähen.
Mähfläche 'Saumstreifen beidseits des Wildschutzzaunes
je 1,00 m bis 4,00 m breit'
Erster Pflegegang.
Während der Entwicklungspflege im 3. Pflegejahr.
Mähgut bleibt liegen.
Schnitthöhe 6 bis 10 cm.
Menge: 1773,000 m2
Zuordnung: 107

**06.11.0005 Einzelgehölz gegen Wild schützen Schutz 12 Monate Verbissschutz**
StL-Nr. 2211073662902
Einzelgehölz gegen Wild schützen.
Schutzdauer = mindestens 12 Monate.
Wirkungsweise 'biologisch und/oder chemisch'
Schutz = Verbissschutz.
Menge: 210,000 St
Zuordnung: 107

**06.11.0006 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 16,000 m

**06.11.0007 Mäusebekämpfung 2030**
Mäusebekämpfung im gesamten Jahr 2030 mit Mittel nach
Wahl des Auftragnehmers unter Beachtung der
Zulassungsfristen mit Aufwandmengen entsprechend den
Herstellervorschriften auf den gesamten Pflanzflächen
der Ausgleichsfläche A24.1 Aufforstung Nerzweg
ausführen. Bekämpfung aller Kurzschwanzmäuse,
insbesondere aller Feld-, Erd-, Scher- und Rötelmäuse.
Sämtliche eingesetzte Fallen und Köderstationen
verbleiben im Eigentum des Auftragnehmers und sind nach
Abschluss der Fertigstellungs- und Entwicklungspflege
vollständig zu entfernen. Die Abrechnung der Pauschale
erfolgt, wenn mindestens ein Gang zur Mäusebekämpfung
nachweislich auf den gesamten Pflanzflächen im Jahr
2030 ausgeführt wurde. Diese Position gilt für diesen
Abschnitt des Leistungsverzeichnisses.
Menge: 1,000 Psch

#### Unterabschnitt 06.12 Zaunrückbau 2031

**06.12.0001 Verbissschutzzaun abbauen Höhe Gefl. 1,60 m*Pfahl Nadelholz Pf. 2,5m,DU8-10cm*Pfahlabstand 4 m**
StL-Nr. 221107380112399
Verbissschutzzaun aus Drahtgeflecht einschließlich der
Tore und Zaunüberstiege abbauen und nach Wahl des AN
verwerten.
Höhe des Drahtgeflechts = 1,60 m.
Pfahl aus Nadelholz, buntgeschält.
Pfahllänge = 2,50 m, Durchmesser 8 bis 10 cm.
Pfahlabstand = 4,00 m.
Anzahl Verstrebungen '30 Stück'
Menge: 312,000 m
Zuordnung: 107

**06.12.0002 Sickerrohrleitung aufnehmen**
Sickerrohrleitung aus Vollsickerrohr DN 200, wie im
Jahr 2026 als Fuchsschleusen in Teilstücken unter
Wildverbissschutzzaun hergestellt, ausbauen und
aufnehmen. Anfallendes Material entsorgen bzw. einer
Wiederverwertung nach Wahl des Auftragnehmers zuführen.
Entstande Löcher mit örtlich anstehendem Boden
verfüllen und einebnen.
Menge: 6,000 m

### Abschnitt 07 E 21.1 Aufforstung G. Friedrichsruh

#### Unterabschnitt 07.00 Vorarbeiten

**07.00.0001 Stoppel-fläche mulchen Acker*Mulch bleibt liegen**
Landwirtschaftliche Getreidestoppeln [Roggen] und
Ackerunkräuter vor Beginn der Pflanzarbeiten mulchen.
Fläche = Acker.
Mulchgut bleibt liegen.
Menge: 28020,000 m2
Zuordnung: 107

**07.00.0002 Vegetationsfläche vorbereiten Acker*gesch.Pflanzdecke 2x fräsen*Tiefe 20 cm**
StL-Nr. 22110710451082000
Vegetationsfläche mit einer Neigung flacher als 1:4
vorbereiten. Boden lockern, Rand- und Restflächen bearbeiten.
Fläche = Acker.
Fläche mit geschlossener Pflanzendecke.
Boden zweimal fräsen.
Lockerungstiefe ca. 20 cm.
Menge: 28020,000 m2
Zuordnung: 107

**07.00.0003 Bäume fällen ohne Roden DU über 0,1-0,3 m**
StL-Nr. 2241060301999
Bäume fällen, höchstens 0,25 m über dem Erdboden
absägen. Gemessen wird der Durchmesser 1,00 m über dem
Erdboden. Wurzelstöcke roden bzw. ausfräsen wird gesondert vergütet.
Durchmesser über 0,10 bis 0,30 m.
Neigung der Fläche 'flacher 1 zu 4 '
Bäume 'in geschlossenem Waldbestand am Waldrand und am
Weg, anfallendes Stammholz ab 10 cm Zopfdurchmesser aus
Waldbestand von Wegen und Ackerflächen beräumen in 3m
lange Abschnitte aufarbeiten und auf der
Ausgleichsfläche im Waldbestand am Wegrand poltern /
lagern, Nutzholz verbleibt im Eigentum des AG.'
Schlagabraum 'von Weg und Ackerfläche beräumen und in
Waldbestand gleichmäßig verteilen.'
Menge: 26,000 St
Zuordnung: 106

**07.00.0004 Bäume fällen ohne Roden DU über 0,3-0,5 m**
StL-Nr. 2241060302999
Bäume fällen, höchstens 0,25 m über dem Erdboden
absägen. Gemessen wird der Durchmesser 1,00 m über dem
Erdboden. Wurzelstöcke roden bzw. ausfräsen wird gesondert vergütet.
Durchmesser über 0,30 bis 0,50 m.
Neigung der Fläche 'flacher 1 zu 4'
Bäume 'in geschlossenem Waldbestand am Waldrand und am
Weg, anfallendes Stammholz ab 10 cm Zopfdurchmesser aus
Waldbestand von Wegen und Ackerflächen beräumen in 3m
lange Abschnitte aufarbeiten und auf der
Ausgleichsfläche im Waldbestand am Wegrand poltern /
lagern, Nutzholz verbleibt im Eigentum des AG.'
Schlagabraum 'von Weg und Ackerfläche beräumen und in
Waldbestand gleichmäßig verteilen.'
Menge: 4,000 St
Zuordnung: 106

**07.00.0005 Begrenzungspfähle setzen Stieleiche*Pfahl 2,00 m Zopf-DU 12-16 cm**
StL-Nr. 2211070263349
Begrenzungspfähle zum Abgrenzen von Vegetationsflächen
nach Unterlagen des AG standfest setzen.
Pfähle aus Stiel- oder Traubeneiche (Spaltpfahl).
Pfahllänge = 2,00 m.
Zopfdurchmesser = 12 bis 16 cm.
Pfähle 'zur Abgrenzung der Ausgleichsfläche mit 50 cm
Abstand [Schwengelrecht] von Nachbarflurstücken und
anderen Flächenutzungen'
Menge: 35,000 St
Zuordnung: 107

#### Unterabschnitt 07.01 Ansaatarbeiten

**07.01.0001 Voranbau/Unteransaat herstellen*vor Pflanzung Menge 10 g/m2**
StL-Nr. 22110721609129099
Voranbau bzw. Unteransaat herstellen. Boden feinkrümelig lockern. Saatgut bei ungleicher Korngröße in getrennten Arbeitsgängen ausbringen und einarbeiten.
Ansaat 'nach dem Mulchen und Fräsen'
Ansaat vor Gehölzpflanzung.
Saatgutmenge = 10 g/m2.
Saatgut '= Waldstaudenroggen (Secale multicaule)'
Mähgut 'entfällt'
Menge: 28020,000 m2
Zuordnung: 107

#### Unterabschnitt 07.02 Zaunbauarbeiten

**07.02.0001 Wildschutzzaun herstellen H.1,6m Pf.L.2,4m*Pfostenabst.4,00m*Bodenklasse 3-5 Kn.gefl.23 Drähte*Rundh.90cm D6-8cm Zaun eins.anschl.**
StL-Nr. 22112820121991111
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 1,60 m, Pfostenlänge = 2,40 m.
Pfostenabstand = 4,00 m.
Pfosten 'Nadelholz gespitzt, geschält oder gefräst,
Durchmesser 10cm bis 12cm'
Bodenklasse 3 bis 5.
Knotengeflecht aus glattem Draht 2 mm, dickverzinkt,
Kopf- und Fußdraht 2,5 mm, Anzahl der waagerechten
Drähte 23 Stück. In den unteren 80 cm Abstand höchstens
5 cm. Senkrechter Abstand höchstens 15 cm. Reißfestigkeit der waagerechten Drähte mindestens 1150 N/mm2.
Rundholz, Länge = 90 cm, Durchmesser 6 bis 8 cm, in
Feldmitte einschlagen und die unteren 3 waagerechten
Drähte daran befestigen. Zusätzlich entlang des untersten Drahtes einen Stacheldraht befestigen.
Zaun einseitig anschließen.
Menge: 815,000 m
Zuordnung: 128

**07.02.0002 Pfosten zusätzlich setzen (Zulage)**
StL-Nr. 221128209
Pfosten zusätzlich setzen.
Menge: 5,000 St
Zuordnung: 128

**07.02.0003 Pfostenverstrebung herstellen Strebe f.H.1,60 m*Bodenklasse 3-5**
StL-Nr. 2211282031991
Pfostenverstrebung einschließlich der erforderlichen
Erdarbeiten herstellen. Aushubmaterial innerhalb der
Baustelle flächenhaft verteilen.
Strebe für Zaunhöhe = 1,60 m.
Strebe 'Nadelholz gespitzt, geschält oder gefräst,
Durchmesser 10 cm bis 12 cm '
Länge '2,60 m'
Bodenklasse 3 bis 5.
Menge: 56,000 St
Zuordnung: 128

**07.02.0004 Tor herstellen 1-2 Schwebepfähle*Zaunfeldlänge**
StL-Nr. 22110737611
Tor in Verbissschutzzaun als Zugang zu den Vegetationsflächen herstellen.
Spanntor mit ein bis zwei Schwebepfählen aus Rundhölzern, buntgeschält.
Torbreite = Zaunfeldlänge.
Menge: 1,000 St
Zuordnung: 107

**07.02.0005 Zaunüberstieg herstellen Rundhölzer**
StL-Nr. 22110737801
Zaunüberstieg für Verbissschutzzaun herstellen.
Zaunüberstieg aus Rundhölzern, 10 bis 12 cm dick, buntgeschält, Sprossenabstand 30 bis 35 cm, Haltestange
1,00 m überragend, an Zaunhöhe anpassen.
Menge: 2,000 St
Zuordnung: 107

**07.02.0006 Sickerrohrleitung verlegen*Rohr DN 200 Vollsickerrohr*PE-HD-Rohr,Typ R2 Tiefe bis 1,25 m**
Sickerrohrleitung als Fuchsschleuse verlegen.
Einbau in vier Teilstücken als Fuchsschleusen unter
Wildverbissschutzzaun, die beiden Enden beidseitig an
die Oberfläche führen, einschließlich aller
Erdarbeiten, anfallenden überschüssigen Boden seitlich
einplanieren
Rohr DN/ID 200.
Vollsickerrohr (TP).
Rohr aus PE-HD Typ R 2 (innen glatt, außen gewellt).
Fließsohlentiefe bis 1,25 m.
Menge: 12,000 m
Zuordnung: 110

#### Unterabschnitt 07.03 Pflanzenlieferung Jungpfl.

**07.03.0001 Betula pendula liefern 2j.v.S 1/1 50-80*HkG 804 01**
StL-Nr. 2181040230101
Betula pendula (Sandbirke) liefern.
Jungpflanze, 2-jährig verpflanzter Sämling, 1/1, 50
bis 80 cm.
Herkunftsgebiet Nordwestdeutsches Tiefland, 804 01.
Menge: 240,000 St
Zuordnung: 104

**07.03.0002 Fagus sylvatica liefern 3j.v.S 1/2 50-80*HkG 810 01**
StL-Nr. 218104207010001
Fagus sylvatica (Rotbuche) liefern.
Jungpflanze, 3-jährig verpflanzter Sämling, 1/2, 50
bis 80 cm.
Herkunftsgebiet Niedersächsischer Küstenraum und Rheinisch Westfälische Bucht, 810 01.
Menge: 1300,000 St
Zuordnung: 104

**07.03.0003 Quercus robur liefern 3j.v.S 1/2 50-80*HkG 817 01**
StL-Nr. 218104503010001
Quercus robur (Stieleiche) liefern.
Jungpflanze, 3-jährig verpflanzter Sämling, 1/2, 50
bis 80 cm.
Herkunftsgebiet Niedersächsischer Küstenraum und Rheinisch-Westfälische Bucht, 817 01.
Menge: 6100,000 St
Zuordnung: 104

**07.03.0004 Carpinus betulus liefern 3j.v.S. 1/2 50-80*HkG 806 01**
StL-Nr. 218104105010001
Carpinus betulus (Hainbuche) liefern.
Jungpflanze, 3-jährig verpflanzter Sämling, 1/2, 50
bis 80 cm.
Herkunftsgebiet Nordwestdeutsches Tiefland, 806 01.
Menge: 1900,000 St
Zuordnung: 104

**07.03.0005 Sorbus aucuparia liefern 2j.v.S 1/1 50-80*VkG 1**
StL-Nr. 2181046370101
Sorbus aucuparia (Eberesche) liefern.
Jungpflanze, 2-jährig verpflanzter Sämling, 1/1, 50
bis 80 cm.
Vorkommensgebiet 1, Norddeutsches Tiefland.
Menge: 240,000 St
Zuordnung: 104

#### Unterabschnitt 07.04 Pflanzenlieferung l. Sträucher

**07.04.0001 Corylus avellana liefern l.Str 2Tr. 70-90*VkG 1**
StL-Nr. 21810412121
Corylus avellana (Hasel) liefern.
Leichter Strauch, 2 Triebe, 70 bis 90 cm.
Vorkommensgebiet 1, Norddeutsches Tiefland.
Menge: 400,000 St
Zuordnung: 104

**07.04.0002 Frangula alnus liefern l.Str 2 Tr. 70-90*VkG 1**
StL-Nr. 21810420921
Frangula alnus (Faulbaum) - syn. Rhamnus frangula -
liefern.
Leichter Strauch, 2 Triebe, 70 bis 90 cm.
Vorkommensgebiet 1, Norddeutsches Tiefland.
Menge: 600,000 St
Zuordnung: 104

**07.04.0003 Salix caprea liefern l.Str 2Tr. 70-90*VkG 1**
StL-Nr. 21810460721
Salix caprea (Salweide) liefern.
Leichter Strauch, 2 Triebe, 70 bis 90 cm.
Vorkommensgebiet 1, Norddeutsches Tiefland.
Menge: 120,000 St
Zuordnung: 104

**07.04.0004 Salix cinerea liefern l.Str 2Tr. 70-90*VkG 1**
StL-Nr. 21810460921
Salix cinerea (Grauweide) liefern.
Leichter Strauch, 2 Triebe, 70 bis 90 cm.
Vorkommensgebiet 1, Norddeutsches Tiefland.
Menge: 400,000 St
Zuordnung: 104

**07.04.0005 Salix aurita liefern l.Str 2Tr. 70-90**
StL-Nr. 21810460302
Salix aurita (Ohrweide) liefern.
Leichter Strauch, 2 Triebe, 70 bis 90 cm.
Menge: 400,000 St
Zuordnung: 104

#### Unterabschnitt 07.05 Pflanzeneinschlag

**07.05.0001 Einschlagplatz f. Gehölze einricht. Fläche AN**
StL-Nr. 22110730203
Einschlagplatz für Gehölze einrichten, unterhalten und
nach Abschluss der Arbeiten räumen.
Fläche stellt AN.
Menge: 1,000 Psch
Zuordnung: 107

**07.05.0002 Gehölze ohne Ballen einschlagen J, l.Hei, Str**
StL-Nr. 22110730401
Gehölze ohne Ballen übersichtlich, nach Arten und Größe
getrennt, einschlagen. Gräben auf dem Einschlagplatz
herstellen. Gehölze im Einschlag feucht halten. Liefern
der Gehölze wird gesondert vergütet.
Gehölze = Jungpflanzen, leichte Heister, leichte Sträucher und verpflanzte Sträucher.
Menge: 11700,000 St
Zuordnung: 107

**07.05.0003 Gehölzwurzeln in Schutzlös. tauchen Lehmbrei*l.Hei, l.Str, J**
StL-Nr. 22110731221
Gehölzwurzeln ohne Ballen unmittelbar nach Entnahme aus
dem Einschlag bzw. vor Pflanzung in Schutzlösung tauchen.
Schutzlösung = Lehmbrei.
Gehölz = Leichter Heister, Leichter Strauch und/oder
Jungpflanze.
Menge: 11700,000 St
Zuordnung: 107

*Hinweis*
Das Einschlämmen der Pflanzen ist gemäß DIN 18320
Nebenleistung und wird nicht gesondert vergütet. In den
 Außenreihen nur Sträucher.

#### Unterabschnitt 07.06 Pflanzarbeiten

**07.06.0001 Pflanzstellen kennzeichnen bis Pflanzung**
StL-Nr. 22110730801
Pflanzstellen im Gelände nach Unterlagen des AG
(Pflanzplan), getrennt nach Hochstämmen, Alleebäumen,
Heistern und Pflanzeinheiten, mit unterschiedlichen
Pfählen deutlich sichtbar kennzeichnen.
Markierung der Pflanzeinheiten bis zur Pflanzung vorhalten.
Menge: 1,000 Psch
Zuordnung: 107

**07.06.0002 Bodenverbesserungsstoff liefern**
Bodenverbesserungsstoff STOCKOSORB 660 micro
Körnungsgröße 0,1 - 1 mm oder gleichwertig liefern.
Aufwandmenge: 50g STOCKOSORB pro Pflanzloch,
Seitenlänge 30cm x 30cm x 30 cm tief.
Menge: 585,000 kg

*Hinweis*
Der Einsatz forstlicher Pflanzmaschinen ist nur dann
zulässig, wenn damit die hier ausgeschriebenen
Pflanzensortimente  fachgerecht gepflanzt und die
Bodenverbesserungsstoffe im Pflanzloch eingearbeitet
werden können.

**07.06.0003 Gehölz pflanzen l.Hei, l.Str.,J.*geschl. Grasn. Loch 30x30x30 cm*Bodenverb. ges. Boden einplan.**
StL-Nr. 22110732010220101
Gehölz pflanzen. Pflanzloch oder Pflanzgraben herstellen. Brauchbaren Boden wieder einbauen. Gehölz liefern
wird gesondert vergütet.
Gehölz = leichter Heister, leichter Strauch, Jungpflanze, Sämling.
Pflanzung auf Fläche mit geschlossener Grasnarbe.
Pflanzloch 30 x 30 cm oder Durchmesser = 35 cm, 30 cm
tief.
Bodenverbesserungsstoffe nach Unterlagen des AG mit
brauchbarem Boden vermischen. Bodenverbesserungsstoffe
werden gesondert vergütet.
Überschüssigen Boden seitlich einplanieren.
Menge: 11700,000 St
Zuordnung: 107

#### Unterabschnitt 07.07 Fertigstellungspflege 2027

**07.07.0001 Vegetationsfläche wässern*20 Liter Fertigst.pflege**
StL-Nr. 2211076029401
Vegetationsfläche wässern, Wasser liefern. Bodenart,
Exposition und Fläche nach Unterlagen des AG. Abgerechnet wird die Wässerung der Vegetationsfläche pro Jahr.
Anzahl der Wässerungsgänge 'erster Wässerungsgang'
Mindestwassermenge je m2 pro Wässerungsgang = 20 Liter.
Während der Fertigstellungspflege.
Menge: 25581,000 m2
Zuordnung: 107

**07.07.0002 Vegetationsfläche wässern*20 Liter Fertigst.pflege**
StL-Nr. 2211076029401
Vegetationsfläche wässern, Wasser liefern. Bodenart,
Exposition und Fläche nach Unterlagen des AG. Abgerechnet wird die Wässerung der Vegetationsfläche pro Jahr.
Anzahl der Wässerungsgänge 'zweiter Wässerungsgang'
Mindestwassermenge je m2 pro Wässerungsgang = 20 Liter.
Während der Fertigstellungspflege.
Menge: 25581,000 m2
Zuordnung: 107

**07.07.0003 Vegetationsfläche wässern*20 Liter Fertigst.pflege**
StL-Nr. 2211076029401
Vegetationsfläche wässern, Wasser liefern. Bodenart,
Exposition und Fläche nach Unterlagen des AG. Abgerechnet wird die Wässerung der Vegetationsfläche pro Jahr.
Anzahl der Wässerungsgänge 'dritter Wässerungsgang'
Mindestwassermenge je m2 pro Wässerungsgang = 20 Liter.
Während der Fertigstellungspflege.
Menge: 25581,000 m2
Zuordnung: 107

**07.07.0004 Vegetationsfläche wässern*20 Liter Fertigst.pflege**
StL-Nr. 2211076029401
Vegetationsfläche wässern, Wasser liefern. Bodenart,
Exposition und Fläche nach Unterlagen des AG. Abgerechnet wird die Wässerung der Vegetationsfläche pro Jahr.
Anzahl der Wässerungsgänge 'vierter Wässerungsgang'
Mindestwassermenge je m2 pro Wässerungsgang = 20 Liter.
Während der Fertigstellungspflege.
Menge: 25581,000 m2
Zuordnung: 107

**07.07.0005 Vegetationsfläche wässern*20 Liter Fertigst.pflege**
StL-Nr. 2211076029401
Vegetationsfläche wässern, Wasser liefern. Bodenart,
Exposition und Fläche nach Unterlagen des AG. Abgerechnet wird die Wässerung der Vegetationsfläche pro Jahr.
Anzahl der Wässerungsgänge 'fünfter Wässerungsgang'
Mindestwassermenge je m2 pro Wässerungsgang = 20 Liter.
Während der Fertigstellungspflege.
Menge: 25581,000 m2
Zuordnung: 107

**07.07.0006 Vegetationsfläche wässern*20 Liter Fertigst.pflege**
StL-Nr. 2211076029401
Vegetationsfläche wässern, Wasser liefern. Bodenart,
Exposition und Fläche nach Unterlagen des AG. Abgerechnet wird die Wässerung der Vegetationsfläche pro Jahr.
Anzahl der Wässerungsgänge 'sechster Wässerungsgang'
Mindestwassermenge je m2 pro Wässerungsgang = 20 Liter.
Während der Fertigstellungspflege.
Menge: 25581,000 m2
Zuordnung: 107

**07.07.0007 Vegetationsfläche wässern*20 Liter Fertigst.pflege**
StL-Nr. 2211076029401
Vegetationsfläche wässern, Wasser liefern. Bodenart,
Exposition und Fläche nach Unterlagen des AG. Abgerechnet wird die Wässerung der Vegetationsfläche pro Jahr.
Anzahl der Wässerungsgänge 'siebter Wässerungsgang'
Mindestwassermenge je m2 pro Wässerungsgang = 20 Liter.
Während der Fertigstellungspflege.
Menge: 25581,000 m2
Zuordnung: 107

**07.07.0008 Vegetationsfläche wässern*20 Liter Fertigst.pflege**
StL-Nr. 2211076029401
Vegetationsfläche wässern, Wasser liefern. Bodenart,
Exposition und Fläche nach Unterlagen des AG. Abgerechnet wird die Wässerung der Vegetationsfläche pro Jahr.
Anzahl der Wässerungsgänge 'achter Wässerungsgang'
Mindestwassermenge je m2 pro Wässerungsgang = 20 Liter.
Während der Fertigstellungspflege.
Menge: 25581,000 m2
Zuordnung: 107

**07.07.0009 Gehölzfläche pflegen über 0,5-1 St/m2*1. Pflegegang Fertigst.pflege*Zw.fläche mähen Pfahl/Bind.n.bess*richten,entfernen Gehölzfl. mulchen**
StL-Nr. 22110761402113232
Gehölzfläche pflegen. Die Bearbeitungsgrenze außerhalb
der Randpflanzen entspricht einem halben Reihenabstand.
Mittlerer Gehölzbestand über 0,5 bis 1 Stück je m2.
Erster Pflegegang.
Während der Fertigstellungspflege.
Zwischenfläche mähen.
Pfähle und Bindungen nachbessern, zu enge Bindungen lockern. Ersetzen fehlender Pfähle wird gesondert
vergütet.
Gehölze richten und antreten, zu schwach austreibende
zurückschneiden, abgestorbene Gehölze/Gehölzteile entfernen. Abgestorbene Gehölze/Gehölzteile nach Wahl des
AN verwerten.
Mähgut als Mulch in Gehölzfläche gleichmäßig verteilen.
Menge: 25581,000 m2
Zuordnung: 107

**07.07.0010 Rasen mähen*1. Pflegegang Fertigst.pflege*Mähgut bleibt Höhe 6-10 cm**
StL-Nr. 221107606091112
Rasen mähen.
Mähfläche 'Saumstreifen beidseits des Wildschutzzaunes
je 1,00 m bis 10,00 m breit'
Erster Pflegegang.
Während der Fertigstellungspflege.
Mähgut bleibt liegen.
Schnitthöhe 6 bis 10 cm.
Menge: 1630,000 m2
Zuordnung: 107

**07.07.0011 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 8,000 m

**07.07.0012 Mäusebekämpfung 2026**
Mäusebekämpfung im gesamten Jahr 2027 ab Pflanzung mit
Mittel nach Wahl des Auftragnehmers unter Beachtung der
Zulassungsfristen mit Aufwandmengen entsprechend den
Herstellervorschriften auf den gesamten Pflanzflächen
der Ausgleichfläche E21.1 Aufforstung Gut Friedrichsruh
ausführen. Bekämpfung aller Kurzschwanzmäuse,
insbesondere aller Feld-, Erd-, Scher- und Rötelmäuse.
Sämtliche eingesetzte Fallen und Köderstationen
verbleiben im Eigentum des Auftragnehmers und sind nach
Abschluss der Fertigstellungs- und Entwicklungspflege
vollständig zu entfernen. Die Abrechnung der Pauschale
erfolgt, wenn mindestens ein Gang zur Mäusebekämpfung
nachweislich auf den gesamten Pflanzflächen im Jahr
2027 ausgeführt wurde. Diese Position gilt für diesen
Abschnitt des Leistungsverzeichnisses.
Menge: 1,000 Psch

#### Unterabschnitt 07.08 Entwicklungspflege 2028

**07.08.0001 Vegetationsfläche wässern*20 Liter E.-pflege 1. Jahr**
StL-Nr. 2211076029402
Vegetationsfläche wässern, Wasser liefern. Bodenart,
Exposition und Fläche nach Unterlagen des AG. Abgerechnet wird die Wässerung der Vegetationsfläche pro Jahr.
Anzahl der Wässerungsgänge 'erster Wässerungsgang'
Mindestwassermenge je m2 pro Wässerungsgang = 20 Liter.
Während der Entwicklungspflege im 1. Pflegejahr.
Menge: 25581,000 m2
Zuordnung: 107

**07.08.0002 Vegetationsfläche wässern*20 Liter E.-pflege 1. Jahr**
StL-Nr. 2211076029402
Vegetationsfläche wässern, Wasser liefern. Bodenart,
Exposition und Fläche nach Unterlagen des AG. Abgerechnet wird die Wässerung der Vegetationsfläche pro Jahr.
Anzahl der Wässerungsgänge 'zweiter Wässerungsgang'
Mindestwassermenge je m2 pro Wässerungsgang = 20 Liter.
Während der Entwicklungspflege im 1. Pflegejahr.
Menge: 25581,000 m2
Zuordnung: 107

**07.08.0003 Vegetationsfläche wässern*20 Liter E.-pflege 1. Jahr**
StL-Nr. 2211076029402
Vegetationsfläche wässern, Wasser liefern. Bodenart,
Exposition und Fläche nach Unterlagen des AG. Abgerechnet wird die Wässerung der Vegetationsfläche pro Jahr.
Anzahl der Wässerungsgänge 'dritter Wässerungsgang'
Mindestwassermenge je m2 pro Wässerungsgang = 20 Liter.
Während der Entwicklungspflege im 1. Pflegejahr.
Menge: 25581,000 m2
Zuordnung: 107

**07.08.0004 Vegetationsfläche wässern*20 Liter E.-pflege 1. Jahr**
StL-Nr. 2211076029402
Vegetationsfläche wässern, Wasser liefern. Bodenart,
Exposition und Fläche nach Unterlagen des AG. Abgerechnet wird die Wässerung der Vegetationsfläche pro Jahr.
Anzahl der Wässerungsgänge 'vierter Wässerungsgang'
Mindestwassermenge je m2 pro Wässerungsgang = 20 Liter.
Während der Entwicklungspflege im 1. Pflegejahr.
Menge: 25581,000 m2
Zuordnung: 107

**07.08.0005 Vegetationsfläche wässern*20 Liter E.-pflege 1. Jahr**
StL-Nr. 2211076029402
Vegetationsfläche wässern, Wasser liefern. Bodenart,
Exposition und Fläche nach Unterlagen des AG. Abgerechnet wird die Wässerung der Vegetationsfläche pro Jahr.
Anzahl der Wässerungsgänge 'fünfter Wässerungsgang'
Mindestwassermenge je m2 pro Wässerungsgang = 20 Liter.
Während der Entwicklungspflege im 1. Pflegejahr.
Menge: 25581,000 m2
Zuordnung: 107

**07.08.0006 Vegetationsfläche wässern*20 Liter E.-pflege 1. Jahr**
StL-Nr. 2211076029402
Vegetationsfläche wässern, Wasser liefern. Bodenart,
Exposition und Fläche nach Unterlagen des AG. Abgerechnet wird die Wässerung der Vegetationsfläche pro Jahr.
Anzahl der Wässerungsgänge 'sechster Wässerungsgang'
Mindestwassermenge je m2 pro Wässerungsgang = 20 Liter.
Während der Entwicklungspflege im 1. Pflegejahr.
Menge: 25581,000 m2
Zuordnung: 107

**07.08.0007 Gehölzfläche pflegen über 0,5-1 St/m2*1. Pflegegang E.-pflege 1. Jahr*Zw.fläche mähen Pfahl/Bind.n.bess*richten,entfernen Gehölzfl. mulchen**
StL-Nr. 22110761402123232
Gehölzfläche pflegen. Die Bearbeitungsgrenze außerhalb
der Randpflanzen entspricht einem halben Reihenabstand.
Mittlerer Gehölzbestand über 0,5 bis 1 Stück je m2.
Erster Pflegegang.
Während der Entwicklungspflege im 1. Pflegejahr.
Zwischenfläche mähen.
Pfähle und Bindungen nachbessern, zu enge Bindungen lockern. Ersetzen fehlender Pfähle wird gesondert
vergütet.
Gehölze richten und antreten, zu schwach austreibende
zurückschneiden, abgestorbene Gehölze/Gehölzteile entfernen. Abgestorbene Gehölze/Gehölzteile nach Wahl des
AN verwerten.
Mähgut als Mulch in Gehölzfläche gleichmäßig verteilen.
Menge: 25581,000 m2
Zuordnung: 107

**07.08.0008 Rasen mähen*1. Pflegegang E.-pflege 1. Jahr*Mähgut bleibt Höhe 6-10 cm**
StL-Nr. 221107606091212
Rasen mähen.
Mähfläche 'Saumstreifen beidseits des Wildschutzzaunes
je 1,00 m bis 10,00 m breit'
Erster Pflegegang.
Während der Entwicklungspflege im 1. Pflegejahr.
Mähgut bleibt liegen.
Schnitthöhe 6 bis 10 cm.
Menge: 1630,000 m2
Zuordnung: 107

**07.08.0009 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 16,000 m

**07.08.0010 Mäusebekämpfung 2028**
Mäusebekämpfung im gesamten Jahr 2028 mit Mittel nach
Wahl des Auftragnehmers unter Beachtung der
Zulassungsfristen mit Aufwandmengen entsprechend den
Herstellervorschriften auf den gesamten Pflanzflächen
der Ausgleichsfläche E21.1 Aufforstung Gut
Friedrichsruh ausführen. Bekämpfung aller
Kurzschwanzmäuse, insbesondere aller Feld-, Erd-,
Scher- und Rötelmäuse. Sämtliche eingesetzte Fallen und
Köderstationen verbleiben im Eigentum des
Auftragnehmers und sind nach Abschluss der
Fertigstellungs- und Entwicklungspflege vollständig zu
entfernen. Die Abrechnung der Pauschale erfolgt, wenn
mindesten ein Gang zur Mäusebekämpfung nachweislich auf
den gesamten Pflanzflächen im Jahr 2028 ausgeführt
wurde. Diese Position gilt für diesen Abschnitt des
Leistungsverzeichnisses.
Menge: 1,000 Psch

#### Unterabschnitt 07.09 Entwicklungspflege 2029

**07.09.0001 Vegetationsfläche wässern*20 Liter E.-pflege 2. Jahr**
StL-Nr. 2211076029403
Vegetationsfläche wässern, Wasser liefern. Bodenart,
Exposition und Fläche nach Unterlagen des AG. Abgerechnet wird die Wässerung der Vegetationsfläche pro Jahr.
Anzahl der Wässerungsgänge 'erster Wässerungsgang'
Mindestwassermenge je m2 pro Wässerungsgang = 20 Liter.
Während der Entwicklungspflege im 2. Pflegejahr.
Menge: 25581,000 m2
Zuordnung: 107

**07.09.0002 Vegetationsfläche wässern*20 Liter E.-pflege 2. Jahr**
StL-Nr. 2211076029403
Vegetationsfläche wässern, Wasser liefern. Bodenart,
Exposition und Fläche nach Unterlagen des AG. Abgerechnet wird die Wässerung der Vegetationsfläche pro Jahr.
Anzahl der Wässerungsgänge 'zweiter Wässerungsgang'
Mindestwassermenge je m2 pro Wässerungsgang = 20 Liter.
Während der Entwicklungspflege im 2. Pflegejahr.
Menge: 25581,000 m2
Zuordnung: 107

**07.09.0003 Vegetationsfläche wässern*20 Liter E.-pflege 2. Jahr**
StL-Nr. 2211076029403
Vegetationsfläche wässern, Wasser liefern. Bodenart,
Exposition und Fläche nach Unterlagen des AG. Abgerechnet wird die Wässerung der Vegetationsfläche pro Jahr.
Anzahl der Wässerungsgänge 'dritter Wässerungsgang'
Mindestwassermenge je m2 pro Wässerungsgang = 20 Liter.
Während der Entwicklungspflege im 2. Pflegejahr.
Menge: 25581,000 m2
Zuordnung: 107

**07.09.0004 Vegetationsfläche wässern*20 Liter E.-pflege 2. Jahr**
StL-Nr. 2211076029403
Vegetationsfläche wässern, Wasser liefern. Bodenart,
Exposition und Fläche nach Unterlagen des AG. Abgerechnet wird die Wässerung der Vegetationsfläche pro Jahr.
Anzahl der Wässerungsgänge 'vierter Wässerungsgang'
Mindestwassermenge je m2 pro Wässerungsgang = 20 Liter.
Während der Entwicklungspflege im 2. Pflegejahr.
Menge: 25581,000 m2
Zuordnung: 107

**07.09.0005 Gehölzfläche pflegen über 0,5-1 St/m2*1. Pflegegang E.-pflege 2. Jahr*Zw.fläche mähen richten,entfernen*Gehölzfl. mulchen**
StL-Nr. 22110761402133032
Gehölzfläche pflegen. Die Bearbeitungsgrenze außerhalb
der Randpflanzen entspricht einem halben Reihenabstand.
Mittlerer Gehölzbestand über 0,5 bis 1 Stück je m2.
Erster Pflegegang.
Während der Entwicklungspflege im 2. Pflegejahr.
Zwischenfläche mähen.
Gehölze richten und antreten, zu schwach austreibende
zurückschneiden, abgestorbene Gehölze/Gehölzteile entfernen. Abgestorbene Gehölze/Gehölzteile nach Wahl des
AN verwerten.
Mähgut als Mulch in Gehölzfläche gleichmäßig verteilen.
Menge: 25581,000 m2
Zuordnung: 107

**07.09.0006 Rasen mähen*1. Pflegegang E.-pflege 2. Jahr*Mähgut bleibt Höhe 6-10 cm**
StL-Nr. 221107606091312
Rasen mähen.
Mähfläche 'Saumstreifen beiseits des Wildschutzzaunes
je 1,00 m bis 10,00m breit'
Erster Pflegegang.
Während der Entwicklungspflege im 2. Pflegejahr.
Mähgut bleibt liegen.
Schnitthöhe 6 bis 10 cm.
Menge: 1630,000 m2
Zuordnung: 107

**07.09.0007 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 24,000 m

**07.09.0008 Mäusebekämpfung 2029**
Mäusebekämpfung im gesamten Jahr 2029 mit Mittel nach
Wahl des Auftragnehmers unter Beachtung der
Zulassungsfristen mit Aufwandmengen entsprechend den
Herstellervorschriften auf den gesamten Pflanzflächen
der Ausgleichsfläche E21.1 Aufforstung Gut
Friedrichsruh ausführen. Bekämpfung aller
Kurzschwanzmäuse, insbesondere aller Feld-, Erd-,
Scher- und Rötelmäuse. Sämtliche eingesetzte Fallen und
Köderstationen verbleiben im Eigentum des
Auftragnehmers und sind nach Abschluss der
Fertigstellungs- und Entwicklungspflege vollständig zu
entfernen. Die Abrechnung der Pauschale erfolgt, wenn
mindestens ein Gang zur Mäusebekämpfung nachweislich
auf den gesamten Pflanzflächen im Jahr 2029 ausgeführt
wurde. Diese Position gilt für diesen Abschnitt des
Leistungsverzeichnisses.
Menge: 1,000 Psch

#### Unterabschnitt 07.10 Entwicklungspflege 2030

**07.10.0001 Vegetationsfläche wässern*20 Liter E.-pflege 3. Jahr**
StL-Nr. 2211076029404
Vegetationsfläche wässern, Wasser liefern. Bodenart,
Exposition und Fläche nach Unterlagen des AG. Abgerechnet wird die Wässerung der Vegetationsfläche pro Jahr.
Anzahl der Wässerungsgänge 'erster Wässerungsgang'
Mindestwassermenge je m2 pro Wässerungsgang = 20 Liter.
Während der Entwicklungspflege im 3. Pflegejahr.
Menge: 25581,000 m2
Zuordnung: 107

**07.10.0002 Vegetationsfläche wässern*20 Liter E.-pflege 3. Jahr**
StL-Nr. 2211076029404
Vegetationsfläche wässern, Wasser liefern. Bodenart,
Exposition und Fläche nach Unterlagen des AG. Abgerechnet wird die Wässerung der Vegetationsfläche pro Jahr.
Anzahl der Wässerungsgänge 'zweiter Wässerungsgang'
Mindestwassermenge je m2 pro Wässerungsgang = 20 Liter.
Während der Entwicklungspflege im 3. Pflegejahr.
Menge: 25581,000 m2
Zuordnung: 107

**07.10.0003 Gehölzfläche pflegen über 0,5-1 St/m2*1. Pflegegang E.-pflege 3. Jahr*Zw.fläche mähen richten,entfernen*Gehölzfl. mulchen**
StL-Nr. 22110761402143032
Gehölzfläche pflegen. Die Bearbeitungsgrenze außerhalb
der Randpflanzen entspricht einem halben Reihenabstand.
Mittlerer Gehölzbestand über 0,5 bis 1 Stück je m2.
Erster Pflegegang.
Während der Entwicklungspflege im 3. Pflegejahr.
Zwischenfläche mähen.
Gehölze richten und antreten, zu schwach austreibende
zurückschneiden, abgestorbene Gehölze/Gehölzteile entfernen. Abgestorbene Gehölze/Gehölzteile nach Wahl des
AN verwerten.
Mähgut als Mulch in Gehölzfläche gleichmäßig verteilen.
Menge: 25581,000 m2
Zuordnung: 107

**07.10.0004 Rasen mähen*1. Pflegegang E.-pflege 3. Jahr*Mähgut bleibt Höhe 6-10 cm**
StL-Nr. 221107606091412
Rasen mähen.
Mähfläche 'Saumstreifen beidseits des Wildschutzzaunes
je 1,00m bis 10,00 m breit'
Erster Pflegegang.
Während der Entwicklungspflege im 3. Pflegejahr.
Mähgut bleibt liegen.
Schnitthöhe 6 bis 10 cm.
Menge: 1630,000 m2
Zuordnung: 107

**07.10.0005 Wildverbissschutzzaun reparieren**
Wildverbissschutzzaun undicht, umgefallen oder
zusammengebrochen mit gebrochenen Zaunpfählen z.B.
durch Stämme, Äste aus angrenzendem Waldbestand. Auf
Wildschutzzaun aufliegende Stämme und Äste abschneiden
und in angrenzenden Gehölzbestand beräumen.
Transportentfernung bis 50m. Drahtknotengeflecht von
Wildschutzzaun aufrichten, gebrochene Zaunpfähle aus
Holz 2,40m lang aufnehmen und einer Entsorgung /
Weiterverwendung nach Wahl des Auftragnehmers zuführen.
Neuen Zaunpfahl Länge 2,40m, Zopfdicke 10-12 cm gefräst
oder geschält, oben gekegelt und gespitzt liefern und
standfest einbauen. Pfahlabstand 4,00m,
Arbeitsausführung in Teilstücken. Sofortige Ausführung
der Zaunreparatur nach dem schadhafte und undichte
Stellen Zaunstellen festgestellt oder von der örlichen
Bauüberwachung angezeigt wurden. Abrechnung pro Meter
repariertem, geschlossenem Zaun mit neuen Zaunpfählen.
[1 neuer Pfahl = 4 m].
Menge: 30,000 m

**07.10.0006 Hainbuchen kappen**
Mittelleittrieb von jungen Hainbuchen 4 Jahre nach
Pflanzung ca. 2,00 m bis 3,00 m hoch nach Anweisung der
örtlichen Bauüberwachung in 120 cm bis 150cm Höhe am
Astring zum nächstgelegen Seitenast kappen, umlenken.
Schnittgut verbleibt im Bestand.
Menge: 1900,000 St

**07.10.0007 Mäusebekämpfung 2030**
Mäusebekämpfung im gesamten Jahr 2030 mit Mittel nach
Wahl des Auftragnehmers unter Beachtung der
Zulassungsfristen mit Aufwandmengen entsprechend den
Herstellervorschriften auf den gesamten Pflanzflächen
der Ausgleichsfläche E21.1 Gut Friedrichsruh ausführen.
Bekämpfung aller Kurzschwanzmäuse, insbesondere aller
Feld-, Erd-, Scher- und Rötelmäuse. Sämtliche
eingesetzte Fallen und Köderstationen verbleiben im
Eigentum des Auftragnehmers und sind nach Abschluss der
Fertigstellungs- und Entwicklungspflege vollständig zu
entfernen. Die Abrechnung der Pauschale erfolgt, wenn
mindestens ein Gang zur Mäusebekämpfung nachweislich
auf den gesamten Pflanzflächen im Jahr 2030 ausgeführt
wurde. Diese Position gilt für diesen Abschnitt des
Leistungsverzeichnisses.
Menge: 1,000 Psch

USt %: 19,00
